# 2026_188 Rahmenbvereinbarung Baumpflegearbeiten im
Angebotsaufforderung (GAEB 90, DA83)
Projektbezeichnung: Stadtgebiet von Ludwigshafen
Währung: EUR
Auftraggeber: N.A.

## Zusätzlicher Text
Bei den ausgeschriebenen Baumpflegemaßnahmen handelt es
sich um Maßnahmen zur Herstellung der Verkehrssicherheit, der
Vermeidung von Fehlentwicklungen und zur Erhaltung der
Vitalität des Baumbestandes im Stadtgebiet von Ludwigshafen.

Allgemeines

Bei Widersprüchen im Vertrag gelten nacheinander:
a)die Leistungsbeschreibung;
b)etwaige Besondere Vertragsbedingungen;
c)etwaige Zusätzliche Vertragsbedingungen;
d)Zusätzliche Technische Vertragsbedingungen;
e)die Allgemeinen Technischen Vertragsbedingungen für
Bauleistungen;
f)die Allgemeinen Vertragsbedingungen für die
Ausführung von Bauleistungen (VOB/B).

Durchführung von Baumpflegemaßnahmen

Die Baumpflegemaßnahmen sind fachgerecht und gemäß der nachstehenden
Vorgaben auszuführen. Sie dienen dem Erhalt und der Förderung gesunder
Bäume und zur Aufrechterhaltung und Wiederherstellung der
Verkehrssicherheit. Grundsätzlich ist das arttypische Erscheinungsbild
der jeweiligen Baumart zu berücksichtigen und bei der Ausführung der
Arbeiten zu erhalten bzw. wiederherzustellen.
Baumpflegemaßnahmen dürfen nur durch geschultes und fachkundiges
Personal durchgeführt werden (z.B. ETT - European Tree Technician, ETW -
European Tree Worker, Fachagrarwirt, Arborist)

Bei der Ausführung von Leistungen hat der Auftragnehmer von seiner
Arbeitsposition in der Krone aus den Baum durch Inaugenscheinnahme auf
Schäden zu prüfen, welche die Verkehrssicherheit gefährden können. Über
festgestellte Schäden ist der Auftraggeber unverzüglich zu informieren
(Meldepflicht).

Schnittführung

Baumschnittmaßnahmen sind grundsätzlich in der fachlich üblichen Art und
Weise auszuführen. Dabei ist im Besonderen zu beachten:

 Keine Aststummel verbleiben
 Astringe und Schutzzonen erhalten
 Rindengrat und Rindenleiste erhalten
 Schnittflächen glatt und sauber
 Schnittfläche klein halten
 Keine Ausfransungen
 Keine Quetschungen
 Durchführung von Entlastungsschnitten
 Ableiten bei Einkürzungen auf Zugast (1/3-Regel)

Arbeitsverfahren

Das Arbeitsverfahren ist so zu wählen, dass Schäden am Baum, im
Wurzelbereich und  Baumumfeld vermieden werden.
Beim Einsatz von Hubarbeitsbühnen sind Schäden in der Krone und
Bodenverdichtungen sowie Verletzungen im Wurzelbereich zu vermeiden.
Bei der Durchführung von Baumpflegemaßnahmen im Feinst-, Fein- und
Schwachastbereich ist der Einsatz von motorbetriebenen Geräten verboten.

Ob die Maßnahme in Seilklettertechnik (SKT) ausgeführt werden muss, ist
im Rahmen einer einsatzbezogenen Gefährdungsbeurteilung durch den AN zu
ermitteln. Erst nach erfolgter Prüfung  durch den AG erhält der AN die
Freigabe für die Durchführung der Maßnahme in SKT.
Grundsätzlich kommen SKT-Maßnahmen nur dort in Frage, wo der Einsatz von
Hubarbeitsbühnen (vor allem auch Hubarbeitsbühnen mit Raupenfahrwerk)
aufgrund der Zugänglichkeit nicht möglich ist.

Beim Einsatz von Seilklettertechnik sind Kambiumschoner zu verwenden.
Der Einsatz von Steigeisen ist bei Baumpflegearbeiten unzulässig und
somit verboten.
Ausschließlich bei der Durchführung von Fällungen ist der Einsatz von
Steigeisen erlaubt.

Personal und dessen Qualifikation
(z.B. ETT - European Tree Technician, ETW - European Tree Worker,
Fachagrarwirt,
Arborist B.Sc.)

Vertragsgegenständliche und zu beachtende Normen und
Richtlinien

  ATV DIN 18320 "Landschaftsbauarbeiten";

 DIN 18919 "Vegetationstechnik im Landschaftsbau;
Instandhaltungsleistungen für die Entwicklung und Unterhaltung von
Vegetation (Entwicklungs- und Unterhaltungspflege)";

 DIN 18920 "Vegetationstechnik im Landschaftsbau; Schutz von Bäumen,
Pflanzenbeständen und Vegetationsflächen bei Baumaßnahmen";

 RAS-LP 4 - Richtlinien für die Anlage von Straßen (RAS). Teil:
Landschaftspflege (RAS-LP).
  Abschnitt 4: Schutz von Bäumen, Vegetationsbeständen und Tieren bei
Baumaßnahmen.

Das jährliche Auftragsvolumen für die Baumpflegemaßnahmen im gesamten
Stadtgebiet betrug in der Vergangenheit durchschnittlich ca. 2 Mio. _.
Eine verbindliche Abnahmemenge wird nicht zugesichert. Der tatsächliche
Bedarf kann hiervon abweichen.

Die Erfahrungswerte der vergangenen Jahre zeigen, dass mit ca. 10-15 %
Baumfällungen und Rückschnitten auf Ökostämme bei den erforderlichen
Baumpflegemaßnahmen zu rechnen ist.
Davon sind erfahrungsgemäß ca. 2/3 unterjährig (Wichtung 2, innerhalb
von 4 Wochen) und
ca. 1/3 in der Fällsaison von Oktober bis Februar (Wichtung 5 und 6)
durchzuführen.

Aufteilung des Stadtgebiets mit Ca.-Angaben zur Größe des Baumbestandes
und der Verteilung nach Objektarten:

Angaben zum Baumbestand nach Stadtgebiet und Objektart
ObjektartBaumanzahl nördliches StadtgebietBaumanzahl südliches
StadtgebietBaumanzahl StadtmitteGesamtanzahl Bäume im Stadtgebiet: ca.
135.000 ca. 67.000ca. 56.000ca. 12.000Straßenbegleitgrün+
Vegetationsflächen an Verkehrswegen,
Parkplätze19.00014.0005.000Parkanlagen5.0002.1004.300Friedhöfe18.0001.50
0Biotopflächen,  Extensive Grünflächen, Grünzüge, Grünverbindungen und
Grabensysteme18.00030.000300Schulen, Kitas, öffentliche Einrichtungen,
Grundstücke4.0005.5001.100Spiel- und Sportanlagen3.0002.9001.300

Das nördliche Stadtgebiet umfasst folgende Stadtteile: Edigheim,
Friesenheim, Oggersheim, Oppau,
Pfingstweide, West und Schullandheim in Ramsen

Das südliche Stadtgebiet umfasst folgende Stadtteile: Gartenstadt,
Maudach, Mundenheim, Rheingönheim und Ruchheim

Die Stadtmitte umfasst folgende Stadtteile:Nord/Hemshof, Mitte und Süd
Diese Stadtteile zeichnen sich im Vergleich zu den Stadtteilen der
beiden anderen Lose durch eine verhältnismäßig höhere Anzahl an
Straßenbäumen und engere Straßenzüge aus. Entsprechend höher ist der
Aufwand evtl. erforderlicher Absperrmaßnahmen um die Baumpflegemaßnahme
durchführen zu können.

Entsorgung von Ast- und Stammmaterial:

Anfallendes Baum- und Astwerk bleibt Eigentum des AG. Das anfallende
Schnittgut ist durch den AN auf den Betriebshof "Wollstraße 151" zu
transportieren. Dafür gelten folgende Vorgaben:

Stammholz ist in möglichst langen Stücken auf die hierfür vorgesehene
Lagerfläche als Polder aufzuschichten. Beschädigungen an der
Schotterschicht sind dabei unbedingt zu vermeidenAstwerk größer 10 cm
ist in möglichst langen Stücken auf die hierfür vorgesehene Fläche des
Umschlagplatzes zu transportierenAstwerk kleiner 10 cm kann auch in
gehäckselter Form auf die hierfür vorgesehene Fläche des Lagerplatzes
transportiert werden. Es ist wünschenswert auch dieses ungehäckselt auf
den Betriebshof anzuliefernBereits bei Durchführung der
Baumpflegemaßnahmen bzw. -fällungen ist auf evtl. vorhandene oder
verbaute Fremdstoffe, wie bspw. alte Stahlseile und -rohre,
Verplombungen und anderweitige Füllmaterialien zu achten. Entsprechendes
Schnittgut und Stammholz ist unbedingt separiert auf dem Lagerplatz nach
Rücksprache mit dem AG abzuladen.
Die genauen Abladestellen und die Zugänglichkeit des Betriebshofgeländes
sind vor Beginn der Tätigkeiten mit dem Bauleiter (Ansprechpartner AG)
abzuklären.

## Leistungsverzeichnis
Datum: 19.05.26

### Gewerk 01 Baumpflegearbeiten im nördlichen Stadtge

*Hinweis*
Das nördliche Stadtgebiet umfasst folgende Stadtteile:
Edigheim, Friesenheim, Oggersheim, Oppau,
Pfingstweide, West und das Schullandheim Ramsen

#### Titel 01.01 Baumpflegearbeiten

*Hinweis*
Der Kronenansatz ist unter Berücksichtigung der Baumart
und der
Wuchsform des Baumes so zu schneiden, dass über der
Fahrbahn ein lichter Raum mit einer Höhe von 4,50 m
erreicht
wird, über Grünflächen und Geh- und Radwegen 2,50 m.
Steht der Baum zwischen dem Straßenbereich und einer
Grünfläche, so ist das Lichtraumprofil einheitlich auf
die Höhe
von 4,50 m zu schneiden (d.h. kein Höhenversatz).

Zu beachten:
-Maximale Höhe der Aufastung am Stamm 6,50 m
-Maximal 50 % des Kronenvolumens entfernen
-Maximales Verhältnis zur Baumhöhe:
2/3 Stamm zu 1/3 Krone

**01.01.0010 Lichtraumprofil herstellen 2,5 m**
Rückschnitt, der in das Lichtraumprofil der Fahrbahn
hineinragenden Kronenteile bis in eine Höhe von 2,5 m,
gemessen im rechten Winkel von der Fahrbahn.

Abrechnung erfolgt pro Baum.
Menge: 1,000 Stck

**01.01.0020 Lichtraumprofil herstellen 4,5 m**
Rückschnitt, der in das Lichtraumprofil der Fahrbahn
hineinragenden Kronenteile bis in eine Höhe von 4,50 m,

gemessen im rechten Winkel von der Fahrbahn.

Abrechnung erfolgt pro Baum.
Menge: 1,000 Stck

*Hinweis*
Rückschnitt im Kronenbereich zum Freistellen von
Straßen-,
Hinweis-, Warn- und Wegweisschilder sowie
Straßenlaternen,
Blinklicht- und Signallichtanlagen so, dass diese von
den
Verkehrsteilnehmern ständig, rechtzeitig und ohne
Sehbeeinträchtigungen wahrgenommen werden können.

Falls erforderlich sind angrenzende Kronenteile
anzugleichen,
um den arttypischen Habitus wiederherzustellen.

**01.01.0030 Freischneiden von Verkehrseinrichtungen, Baumhöhe bis 10 m**
Die Verkehrseinrichtungen sind ca. 2,5 m bzw. je nach
Erfordernis freizuschneiden.

Baumhöhe bis 10 m

Abrechnung erfolgt pro Baum.
Menge: 1,000 Stck

**01.01.0040 Freischneiden von Verkehrseinrichtungen, Baumhöhe > 10 m**
Siehe vorh. Position.

Baumhöhe > 10 m

Abrechnung erfolgt pro Baum.
Menge: 1,000 Stck

*Hinweis*
Rückschnitt im Kronenbereich zum Freistellen von
oberirdischen
isolierten und unisolierten Hochspannungs-, Straßenbahn
- und Stromleitungen.

Baustellenorganisation:
Grundsätzlich ist rechtzeitig vor Durchführung
von Schnittmaßnahmen an Leitungen jeder Art eine
frühzeitige vorherige Abstimmung mit dem Betreiber
(TWL, RNV, DB) notwendig. Hierbei müssen Art- und
Umfang der Maßnahme abgeklärt, ggf. notwendige
Maßnahmen eingeleitet, die notwendigen
Sicherheitsvorkehrungen für den
Verkehrsraum abgestimmt und die Terminierung möglichst
frühzeitig abgestimmt werden.
Der Aufwand für die notwendigen Maßnahmen zur
Verkehrsraumsicherung werden in den Positionen des
Titels 4 gesondert abgefragt.

Ob die Maßnahme in Seilklettertechnik (SKT) ausgeführt
werden muss, ist im Rahmen einer einsatzbezogenen
Gefährdungs- beurteilung durch den AN zu ermitteln.
Erst nach
erfolgter Prüfung  durch den AG erhält der AN die
Freigabe für die Durchführung der Maßnahme in SKT.
Grundsätzlich kommen SKT-Maßnahmen nur dort in Frage,
wo der Einsatz von Hubarbeitsbühnen (vor allem auch
Hubarbeitsbühnen mit Raupenfahrwerk) aufgrund der
Zugänglichkeit nicht möglich ist.

**01.01.0050 Freischneiden von Hochspannungs- und Straßenbahnleitungen, Baumhöhe bis 10 m**
Freischneiden von unisolierten Hochspannungs- und
Straßenbahnleitungen, so dass der Abstand zwischen Leitung und
Baum
(äußere Zweige) gemäß Vorgabe des jeweiligen Betreibers

Zwischen 2,5m und 5 m beträgt.
Einsatz ausschließlich mit isolierter Arbeitsbühne, in
Ausnahmefällen in SKT.
Falls erforderlich sind angrenzende  Kronenteile
anzugleichen,
um den arttypischen Habitus wiederherzustellen.

Bestimmungen zum Schutz elektrischer Bahnanlagen und
Dienstanweisungen zu Arbeiten im Gleisbereich der RNV
sind strengstens zu befolgen (siehe Merkblätter,
Bestimmungen und Dienstanweisungen der RNV in der
Anlage).

Baumhöhe bis 10 m

Abrechnung erfolgt pro Baum.
Menge: 1,000 Stck

**01.01.0060 Freischneiden von Hochspannungs- und Straßenbahnleitungen, Baumhöhe > 10 m**
Siehe vorh. Position.

Baumhöhe > 10 m

Abrechnung erfolgt pro Baum.
Menge: 1,000 Stck

**01.01.0070 Freischneiden von isolierten Stromleitungen, Baumhöhe bis 10 m**
Freistellung von oberirdischen isolierten Strom- und
Telefonleitungen. Einzelne Äste sind entsprechend
den Erfordernissen der Verkehrssicherheit und/oder
des Baumumfeldes einzukürzen. Erforderlichenfalls
sind angrenzende Kronenteile anzugleichen und/oder
nicht betroffene Kronenteile auszulichten.
Leitung freischneiden, so dass der Abstand zwischen
Leitung und Baum (äußere Zweige) in der Regel
ca. 2 bis 3m beträgt.

Baumhöhe bis 10 m

Abrechnung erfolgt pro Baum.
Menge: 1,000 Stck

**01.01.0080 Freischneiden von isolierten Stromleitungen, Baumhöhe > 10 m**
Siehe vorh. Position.

Baumhöhe > 10 m

Abrechnung erfolgt pro Baum.
Menge: 1,000 Stck

*Hinweis*
Bäume stehen im Stadtgebiet auch in der Nähe von
Gebäuden
und Bauwerken. Entsprechend können Äste bis an die
Fassade
und über den Baukörper ragen. Ziel der
Rückschnittarbeiten des
Kronenmantels ist ein dauerhafter Freiraum von ca. 2,5
m zu den
angrenzenden Strukturen.

Einseitiger Rückschnitt des Kronenmantels überwiegend
im
Feinastbereich, so dass die Fassade in einem Abstand
von
mindestens 2,5 m freigeschnitten ist.

**01.01.0090 Freischneiden von Dachkanten, Fassaden, Baumhöhe bis 10 m**
Dachkante, Fassade freischneiden.

Baumhöhe bis 10 m

Abrechnung erfolgt pro Baum.
Menge: 1,000 Stck

**01.01.0100 Freischneiden von Dachkanten, Fassaden, Baumhöhe bis 20 m**
Dachkante, Fassade freischneiden.

Baumhöhe bis 20 m

Abrechnung erfolgt pro Baum.
Menge: 1,000 Stck

**01.01.0110 Freischneiden von Dachkanten, Fassaden, Baumhöhe > 20 m**
Dachkante, Fassade freischneiden.

Baumhöhe > 20 m

Abrechnung erfolgt pro Baum.
Menge: 1,000 Stck

*Hinweis*
Das Austreiben von schlafenden Knospen im Stamm- und
Stockbereich ist ein natürliches Bestreben der Bäume.
Insbesondere in Bereichen von Verkehrs- und
Aufenthaltsflächen müssen die Bäume frei von Astwerk am
Stamm und Stammfuß sein, um den Anforderungen an die
Verkehrssicherheit, d.h. Freihaltung des
Verkehrsraumprofils,
zu gewährleisten.
Entfernen von Austrieben im Stammfuß-, Stamm- und
Kronenansatzbereich an Bäumen an Verkehrsflächen zur
Gewährleistung der Verkehrssicherheit.
Mitunter müssen auch Austriebe, die sich an 1m hohen
Baumstümpfen von gefällten Bäumen gebildet haben
entfernt werden.

**01.01.0120 Entfernen von Stamm- und Stockaustrieben**
Austriebe und vorhandene Triebstummel sind an der
Basis auszureißen bzw. boden- oder stammnah
abzuschneiden. Stammaustriebe müssen bis zum
Kronenansatz i.d.R. bis in 4,5m Höhe entfernt werden.
Die Ausführung erfolgt ausschließlich mit Handschere
und -säge. Der Einsatz von Motorsägen ist nicht
gestattet.

Es wird ausdrücklich darauf hingewiesen, dass
Verletzungen am Stamm oder Wurzelanlauf zu vermeiden
sind.

Abrechnung erfolgt pro Baum.
Menge: 1,000 Stck

*Hinweis*
Baumfremder Bewuchs vor allem durch Efeu aber auch
durch
Wilden Wein, Waldrebe oder Knöterich ist vom Baumstamm
und aus Teilen der Krone zu entfernen. Die Abrechnung
der
Fremdbewuchs-Entfernung erfolgt in 2 Leistungsphasen:

a) Bodennahes Durchtrennen der Triebe
b) Entfernen des Bewuchses.

Die fremdbewachsenen Bäume werden in Form von
Arbeitslisten dem AN unterjährig zur Verfügung
gestellt. Das
Durchtrennen der Triebe kann das ganze Jahr über durchgeführt werden, die Entfernung des Bewuchses darf
lediglich in vogelbrutfreien Zeit vorgenommen werden.
Der Einsatz von motorbetriebenen Geräten zur
Durchtrennung/
Entfernung des Fremdbewuchses ist nicht gestattet. Es
wird
ausdrücklich darauf hingewiesen, dass Verletzungen am
Stamm oder Wurzelanlauf zu vermeiden sind.

**01.01.0130 Durchtrennen von Fremdbewuchs**
Sämtliche Triebe des zu entfernenden Fremdbewuchses
sind
bodennah vollständig zu durchtrennen.

Es wird ausdrücklich darauf hingewiesen, dass
Verletzungen am
Stamm oder Wurzelanlauf des Baumes unbedingt zu
vermeiden sind.
Der Einsatz von Motorsägen ist nicht gestattet.

Abrechnung erfolgt pro Baum.
Menge: 1,000 Stck

**01.01.0140 Entfernen von Fremdbewuchs bis zu einer Höhe von 10 m im Baum**
Der durchtrennte Fremdbewuchs muss vollständig u.U.
auch aus dem Kronenbereich entfernt, geladen,
abtransportiert
und entsorgt werden.

Es wird ausdrücklich darauf hingewiesen, dass
Verletzungen am
Stamm oder Wurzelanlauf des Baumes unbedingt zu
vermeiden
sind. Der Einsatz von Motorsägen ist nicht gestattet.

Kosten  für die externe Entsorgung des Grünmaterials
ist
in den Einheitspreis mit einzukalkulieren.

Aufwuchs bis 10 m im Baum

Abrechnung erfolgt pro Baum.
Menge: 1,000 Stck

**01.01.0150 Entfernen von Fremdbewuchs bis zu einer Höhe von 20 m im Baum**
Siehe vorh. Position.

Aufwuchs bis 20 m im Baum

Abrechnung erfolgt pro Baum.
Menge: 1,000 Stck

**01.01.0160 Einzelnen Ast einkürzen oder entfernen, Baumhöhe bis 10 m**
Überlangen, ausbruchgefährdeten oder reibenden Ast
durch einkürzen entlasten oder komplett entfernen.

Baumhöhe bis 10 m

Abrechnung erfolgt pro Baum.
Menge: 1,000 Stck

**01.01.0170 Einzelnen Ast einkürzen oder entfernen, Baumhöhe bis 20 m**
Siehe vorh. Position

Baumhöhe bis 20 m

Abrechnung erfolgt pro Baum.
Menge: 1,000 Stck

**01.01.0180 Einzelnen Ast einkürzen oder entfernen, Baumhöhe bis 30 m**
Siehe vorh. Position

Baumhöhe bis 30 m

Abrechnung erfolgt pro Baum.
Menge: 1,000 Stck

**01.01.0190 Grenzüberhang zurückschneiden, Baumhöhe bis 10 m**
Überhängende, überlange Äste entsprechend den
Erfordernissen und standortlichen Begebenheiten,
jedoch unter Berücksichtigung der baumarttypischen
Wuchsform einkürzen.

Baumhöhe bis 10 m

Abrechnung erfolgt pro Baum.
Menge: 1,000 Stck

**01.01.0200 Grenzüberhang zurückschneiden, Baumhöhe bis 20 m**
Siehe vorh. Position

Baumhöhe bis 20 m

Abrechnung erfolgt pro Baum.
Menge: 1,000 Stck

*Hinweis*
Äste von Bäumen sterben aufgrund ihres natürlichen
Alterungsprozesses und vorherrschenden Standortfaktoren wie
Verschattung und länger anhaltenden Trockenperioden ab.
Diese abgestorbene, an- und abgebrochene Äste ab
Schwachast
sind je nach Erfordernis ab- oder nachzuschneiden,
Aststummel
sind generell zu entfernen.

Ob die Maßnahme in Seilklettertechnik (SKT) ausgeführt
werden
muss, ist im Rahmen einer einsatzbezogenen Gefährdungsbeurteilung durch den AN zu ermitteln. Erst nach
erfolgter Prüfung  durch den AG erhält der AN die
Freigabe für die Durchführung der Maßnahme in SKT.
Grundsätzlich kommen SKT-Maßnahmen nur dort in Frage,
wo der Einsatz von Hubarbeitsbühnen (vor allem auch
Hubarbeitsbühnen mit Raupenfahrwerk) aufgrund der
Zugänglichkeit nicht möglich ist.

**01.01.0210 Totholzbeseitigung, Baumhöhe bis 10 m**
Totholzbeseitigung

Baumhöhe bis 10 m

Abrechnung erfolgt pro Baum.
Menge: 1,000 Stck

**01.01.0220 Totholzbeseitigung, Baumhöhe bis 20 m**
Siehe vorh. Position

Baumhöhe bis 20 m

Abrechnung erfolgt pro Baum.
Menge: 1,000 Stck

**01.01.0230 Totholzbeseitigung auf Problemstandort, Baumhöhe bis 20 m**
Siehe vorh. Position, Ausführung jedoch in
Seilklettertechnik (SKT).

Baumhöhe bis 20 m

Abrechnung erfolgt pro Baum.
Menge: 1,000 Stck

**01.01.0240 Totholzbeseitigung, Baumhöhe bis 30 m**
Totholzbeseitigung

Baumhöhe bis 30 m

Abrechnung erfolgt pro Baum.
Menge: 1,000 Stck

**01.01.0250 Totholzbeseitigung auf Problemstandort, Baumhöhe bis 30 m**
Siehe vorh. Position, Ausführung jedoch in
Seilklettertechnik (SKT).

Baumhöhe bis 30 m

Abrechnung erfolgt pro Baum.
Menge: 1,000 Stck

**01.01.0260 Totholzbeseitigung, Baumhöhe > 30 m**
Totholzbeseitigung

Baumhöhe > 30 m

Abrechnung erfolgt pro Baum.
Menge: 1,000 Stck

**01.01.0270 Totholzbeseitigung auf Problemstandort, Baumhöhe > 30 m**
Siehe vorh. Position, Ausführung jedoch in
Seilklettertechnik (SKT).

Baumhöhe > 30 m

Abrechnung erfolgt pro Baum.
Menge: 1,000 Stck

**01.01.0280 Pilzbefall Massaria entfernen, Baumhöhe bis 10 m**
Entfernen von Ästen in Platanen unterschiedlicher
Stärke,
die mit dem Massariapilz infiziert sind. Zu entfernen
sind
bereits abgestorbene sowie befallene Äste.

Für die Durchführung muss qualifiziertes Personal
eingesetzt
werden, das über mehrjährige Erfahrung bei der
Erkennung
und Entfernung von auch schwach befallenen Ästen
verfügt.

Baumhöhe bis 10 m

Abrechnung erfolgt pro Baum.
Menge: 1,000 Stck

**01.01.0290 Pilzbefall Massaria entfernen, Baumhöhe bis 20 m**
Siehe vorh. Position

Baumhöhe bis 20 m

Abrechnung erfolgt pro Baum.
Menge: 1,000 Stck

**01.01.0300 Pilzbefall Massaria entfernen, Baumhöhe bis 30 m**
Siehe vorh. Position

Baumhöhe bis 30 m

Abrechnung erfolgt pro Baum.
Menge: 1,000 Stck

**01.01.0310 Pilzbefall Massaria entfernen, Baumhöhe > 30 m**
Siehe vorh. Position

Baumhöhe > 30 m

Abrechnung erfolgt pro Baum.
Menge: 1,000 Stck

*Hinweis*

**01.01.0320 Aufbau- und Erziehungsschnitt**
Durchführung eines Aufbau- und Erziehungsschnittes

am Jungbaum.

Abrechnung pro Jungbaum.
Menge: 1,000 Stck

*Hinweis*

**01.01.0330 Formschnitt, Baumhöhe bis 10 m**
Durchführung eines Formschnittes

Baumhöhe bis 10 m

Abrechnung erfolgt pro Baum.
Menge: 1,000 Stck

**01.01.0340 Formschnitt, Baumhöhe bis 20 m**
Siehe vorh. Position

Baumhöhe bis 20 m

Abrechnung erfolgt pro Baum.
Menge: 1,000 Stck

*Hinweis*
Durchführung von baumpflegerischen Schnittmaßnahmen zur
Entwicklung einer arttypischen Krone zur Förderung der
Vitalität des Baumes. Durch den Schnitt sind
unerwünschte
Fehlentwicklungen zu beseitigen (Nachschnitt bei
Sturmbruch)
bzw. vorzubeugen (z.B. reibende und kreuzende Äste,
Zwiesel)
sowie kranke, ab-/angebrochene und abgestorbene Äste zu

entfernen. An Hochstämmen sind Stamm- und
Stockaustriebe
zu entfernen. Die Krone ist in ihrer Form und
Ausdehnung
den umgeblichen Bedingungen durch geeignete Schnittmaßnahmen anzupassen, bspw. ist das Lichtraumprofil an
Verkehrsflächen herzustellen und Fassaden auf rd. 2,5 m
freizustellen.

Absterbende, bereits abgestorbene, kranke, sich
kreuzende und
reibende Äste sind zu entfernen. Bäume an
Verkehrsflächen sind
dabei auf die Einhaltung des Lichtraumprofils und auf
sonstige
Auswirkungen und  Erfordernisse des Baumumfeldes zu
überprüfen und bei Bedarf entsprechend zu schneiden.

Ob die Maßnahme in Seilklettertechnik (SKT) ausgeführt
werden
muss, ist im Rahmen einer einsatzbezogenen Gefährdungsbeurteilung durch den AN zu ermitteln. Erst nach
erfolgter Prüfung
durch den AG erhält der AN die Freigabe für die
Durchführung
der Maßnahme in SKT. Grundsätzlich kommen SKT-Maßnahmen

nur dort in Frage, wo der Einsatz von Hubarbeitsbühnen
(vor allem
auch Hubarbeitsbühnen mit Raupenfahrwerk) aufgrund der
Zugänglichkeit nicht möglich ist.

**01.01.0350 Kronenpflege, Baumhöhe bis 10 m**
Durchführung einer Kronenpflege.

Baumhöhe bis 10 m

Abrechnung erfolgt pro Baum.
Menge: 1,000 Stck

**01.01.0360 Kronenpflege auf Problemstandort, Baumhöhe bis 10 m**
Siehe vorh. Position, Ausführung jedoch in
Seilklettertechnik (SKT).

Baumhöhe bis 10 m

Abrechnung erfolgt pro Baum.
Menge: 1,000 Stck

**01.01.0370 Kronenpflege, Baumhöhe bis 20 m**
Durchführung einer Kronenpflege.

Baumhöhe bis 20 m

Abrechnung erfolgt pro Baum.
Menge: 1,000 Stck

**01.01.0380 Kronenpflege auf Problemstandort, Baumhöhe bis 20 m**
Siehe vorh. Position, Ausführung jedoch in
Seilklettertechnik (SKT).

Baumhöhe bis 20 m

Abrechnung erfolgt pro Baum.
Menge: 1,000 Stck

**01.01.0390 Kronenpflege, Baumhöhe bis 30 m**
Durchführung einer Kronenpflege.

Baumhöhe bis 30 m

Abrechnung erfolgt pro Baum.
Menge: 1,000 Stck

**01.01.0400 Kronenpflege auf Problemstandort, Baumhöhe bis 30 m**
Siehe vorh. Position, Ausführung jedoch in
Seilklettertechnik (SKT).

Baumhöhe bis 30 m

Abrechnung erfolgt pro Baum.
Menge: 1,000 Stck

**01.01.0410 Kronenpflege, Baumhöhe > 30 m**
Durchführung einer Kronenpflege.

Baumhöhe > 30 m

Abrechnung erfolgt pro Baum.
Menge: 1,000 Stck

**01.01.0420 Kronenpflege auf Problemstandort, Baumhöhe > 30 m**
Siehe vorh. Position, Ausführung jedoch in
Seilklettertechnik (SKT).

Baumhöhe > 30 m

Abrechnung erfolgt pro Baum.
Menge: 1,000 Stck

*Hinweis*

*Hinweis*
Die verbleibende Krone soll in ihrem arttypischen
Habitus
erhalten werden, angrenzende Kronenteile sind
anzugleichen
und somit dem Baum die Möglichkeit gegeben werden
sich wieder entsprechend entwickeln zu können.

Ob die Maßnahme in Seilklettertechnik (SKT) ausgeführt
werden muss, ist im Rahmen einer einsatzbezogenen
Gefährdungsbeurteilung durch den AN zu ermitteln. Erst
nach erfolgter Prüfung  durch den AG erhält der AN die
Freigabe für die Durchführung der Maßnahme in SKT.
Grundsätzlich kommen SKT-Maßnahmen nur dort in Frage,
wo der Einsatz von Hubarbeitsbühnen (vor allem auch
Hubarbeitsbühnen mit Raupenfahrwerk) aufgrund der
Zugänglichkeit nicht möglich ist.

**01.01.0430 Kronenteileinkürzung, Baumhöhe bis 10 m**
Rückschnitt von Kronenteilen.

Baumhöhe bis 10 m

Abrechnung erfolgt pro Baum.
Menge: 1,000 Stck

**01.01.0440 Kronenteileinkürzung, Baumhöhe bis 20 m**
Siehe vorh. Position

Baumhöhe bis 20 m

Abrechnung erfolgt pro Baum.
Menge: 1,000 Stck

**01.01.0450 Kronenteileinkürzung auf Problemstandort, Baumhöhe bis 20 m**
Siehe vorh. Position, Ausführung jedoch in
Seilklettertechnik (SKT).

Baumhöhe bis 20 m

Abrechnung erfolgt pro Baum.
Menge: 1,000 Stck

**01.01.0460 Kronenteileinkürzung, Baumhöhe bis 30 m**
Rückschnitt von Kronenteilen.

Baumhöhe bis 30 m

Abrechnung erfolgt pro Baum.
Menge: 1,000 Stck

**01.01.0470 Kronenteileinkürzung auf Problemstandort, Baumhöhe bis 30 m**
Siehe vorh. Position, Ausführung jedoch in
Seilklettertechnik (SKT).

Baumhöhe bis 30 m

Abrechnung erfolgt pro Baum.
Menge: 1,000 Stck

**01.01.0480 Kronenteileinkürzung, Baumhöhe > 30 m**
Rückschnitt von Kronenteilen.

Baumhöhe > 30 m

Abrechnung erfolgt pro Baum.
Menge: 1,000 Stck

**01.01.0490 Kronenteileinkürzung auf Problemstandort, Baumhöhe > 30 m**
Siehe vorh. Position, Ausführung jedoch in
Seilklettertechnik (SKT).

Baumhöhe > 30 m

Abrechnung erfolgt pro Baum.
Menge: 1,000 Stck

*Hinweis*

*Hinweis*
Einkürzung der Baumkrone in Höhe und Breite
entsprechend der
festgelegten Prozentangabe. Die Kroneneinkürzung
erfolgt zur
Wiederherstellung der Verkehrssicherheit oder den
Erfordernissen
des Baumumfeldes. Die Schnittmaßnahmen sind so
umzusetzen,
dass der arttypische Habitus so gut wie möglich
erhalten bzw.
wiederhergestellt wird. Kroneneinkürzung um die
festgelegte
Prozentangabe gemäß Arbeitsliste.

Die gesamte Krone ist in ihrer Höhe und/oder ihrer
seitlichen
Ausdehnung entsprechend den Erfordernissen der Verkehrs
-
sicherheit und/oder des Baumumfeldes einzukürzen.
Der Umfang der Einkürzung erfolgt jeweils den konkreten

Erfordernissen entsprechend und wird in den
Arbeitslisten
in Prozent des Kronenvolumens angegeben.

Die verbleibende Krone soll in ihrem arttypischen
Habitus
erhalten werden und dem Baum die Möglichkeit gegeben
werden sich wieder entsprechend entwickeln zu können.

Ob die Maßnahme in Seilklettertechnik (SKT) ausgeführt
werden muss, ist im Rahmen einer einsatzbezogenen
Gefährdungsbeurteilung durch den AN zu ermitteln. Erst
nach erfolgter Prüfung  durch den AG erhält der AN die
Freigabe für die Durchführung der Maßnahme in SKT.
Grundsätzlich kommen SKT-Maßnahmen nur dort in Frage,
wo der  Einsatz von Hubarbeitsbühnen (vor allem auch
Hubarbeitsbühnen mit Raupenfahrwerk) aufgrund der
Zugänglichkeit nicht möglich ist.

**01.01.0500 Kroneneinkürzung, Baumhöhe bis 10 m**
Durchführung einer Kroneneinkürzung.

Baumhöhe bis 10 m

Abrechnung erfolgt pro Baum.
Menge: 1,000 Stck

**01.01.0510 Kroneneinkürzung auf Problemstandort, Baumhöhe bis 10 m**
Siehe vorh. Position, Ausführung jedoch in
Seilklettertechnik (SKT).

Baumhöhe bis 10 m

Abrechnung erfolgt pro Baum.
Menge: 1,000 Stck

**01.01.0520 Kroneneinkürzung, Baumhöhe bis 20 m**
Durchführung einer Kroneneinkürzung.

Baumhöhe bis 20 m

Abrechnung erfolgt pro Baum.
Menge: 1,000 Stck

**01.01.0530 Kroneneinkürzung auf Problemstandort, Baumhöhe bis 20 m**
Siehe vorh. Position, Ausführung jedoch in
Seilklettertechnik (SKT).

Baumhöhe bis 20 m

Abrechnung erfolgt pro Baum.
Menge: 1,000 Stck

**01.01.0540 Kroneneinkürzung, Baumhöhe bis 30 m**
Durchführung einer Kroneneinkürzung.

Baumhöhe bis 30 m

Abrechnung erfolgt pro Baum.
Menge: 1,000 Stck

**01.01.0550 Kroneneinkürzung auf Problemstandort, Baumhöhe bis 30 m**
Siehe vorh. Position, Ausführung jedoch in
Seilklettertechnik (SKT).

Baumhöhe bis 30 m

Abrechnung erfolgt pro Baum.
Menge: 1,000 Stck

**01.01.0560 Kroneneinkürzung, Baumhöhe > 30 m**
Durchführung einer Kroneneinkürzung.

Baumhöhe > 30 m

Abrechnung erfolgt pro Baum.
Menge: 1,000 Stck

**01.01.0570 Kroneneinkürzung auf Problemstandort, Baumhöhe > 30 m**
Siehe vorh. Position, Ausführung jedoch in
Seilklettertechnik (SKT).

Baumhöhe > 30 m

Abrechnung erfolgt pro Baum.
Menge: 1,000 Stck

*Hinweis*
Die Maßnahme im Stark- und Grobastbereich dient dem
kurz-
bzw. mittelfristigen Erhalt von stark geschädigten
Bäumen.

Die Durchführung der Schnittmaßnahmen zur Entfernung
ganzer
Kronenteile bzw. der gesamten Krone erfolgt im Grob-
und
Starkastbereich mit dem Ziel die Verkehrssicherheit
wiederherzustellen. Dabei ist anzustreben, dass der
ursprüngliche
Habitus in Grundzügen bewahrt bleibt. Bei der
Durchführung ist
auf Zug-  oder Versorgungsast abzuleiten.
Die Äste im unteren Kronenbereich sind zu erhalten.

Ob die Maßnahme in Seilklettertechnik (SKT) ausgeführt
werden muss, ist im Rahmen einer einsatzbezogenen
Gefährdungs-beurteilung durch den AN zu ermitteln. Erst
nach erfolgter Prüfung  durch den AG erhält der AN die
Freigabe für die Durchführung der Maßnahme in SKT.
Grundsätzlich kommen SKT-Maßnahmen nur dort in Frage,
wo der  Einsatz von Hubarbeitsbühnen (vor allem auch
Hubarbeitsbühnen mit Raupenfahrwerk) aufgrund der
Zugänglichkeit nicht möglich ist.

**01.01.0580 Kronensicherungsschnitt, Baumhöhe bis 10 m**
Durchführung eines Kronensicherungsschnittes.

Baumhöhe bis 10 m

Abrechnung erfolgt pro Baum.
Menge: 1,000 Stck

**01.01.0590 Kronensicherungsschnitt auf Problemstandort, Baumhöhe bis 10 m**
Siehe vorh. Position, Ausführung jedoch in
Seilklettertechnik (SKT).

Baumhöhe bis 10 m

Abrechnung erfolgt pro Baum.
Menge: 1,000 Stck

**01.01.0600 Kronensicherungsschnitt, Baumhöhe bis 20 m**
Durchführung eines Kronensicherungsschnittes.

Baumhöhe bis 20 m

Abrechnung erfolgt pro Baum.
Menge: 1,000 Stck

**01.01.0610 Kronensicherungsschnitt auf Problemstandort, Baumhöhe bis 20 m**
Siehe vorh. Position, Ausführung jedoch in
Seilklettertechnik (SKT).

Baumhöhe bis 20 m

Abrechnung erfolgt pro Baum.
Menge: 1,000 Stck

**01.01.0620 Kronensicherungsschnitt, Baumhöhe bis 30 m**
Durchführung eines Kronensicherungsschnittes.

Baum.Baumhöhe bis 30 m

Abrechnung erfolgt pro Baum.
Menge: 1,000 Stck

**01.01.0630 Kronensicherungsschnitt auf Problemstandort, Baumhöhe bis 30 m**
Siehe vorh. Position, Ausführung jedoch in
Seilklettertechnik (SKT).

Baumhöhe bis 30 m

Abrechnung erfolgt pro Baum.
Menge: 1,000 Stck

**01.01.0640 Kronensicherungsschnitt, Baumhöhe > 30 m**
Durchführung eines Kronensicherungsschnittes.

Baumhöhe > 30 m

Abrechnung erfolgt pro Baum.
Menge: 1,000 Stck

**01.01.0650 Kronensicherungsschnitt auf Problemstandort, Baumhöhe > 30 m**
Siehe vorh. Position, Ausführung jedoch in
Seilklettertechnik (SKT).

Baumhöhe > 30 m

Abrechnung erfolgt pro Baum.
Menge: 1,000 Stck

*Hinweis*
Die Maßnahme ist an Bäumen erforderlich, bei denen in
der
Vergangenheit Kappungen an Starkästen in der Krone
durchgeführt wurden und es im weiteren
Entwicklungsverlauf
zur Ausbildung neuer Triebe (Ständer/Reiterate)
gekommen ist.
Bei vorhandenen Brutnestern von schützenwerten
Vogelarten
(z.B. Saatkrähen) ist die Maßnahme wie folgt
durchzuführen:
Reiterate, in denen sich das Nest befindet, sind ca.
20cm oberhalb
der Nester einzukürzen.

Die verbleibenden Reiterate sind in ihrer Länge
mindestens um 2/3
Einzukürzen. Die neu gebildeten Triebe/Ständer sind zur
Erhaltung
der Verkehrssicherheit zu vereinzeln und/oder
einzukürzen.
Generell sind rund 1/3 der Ständer pro Schnittgang zu
entfernen. Bei schlechter Anbindung der Reiterate
müssen
diese vollständig entfernt werden. Dabei muss die
Einkürzung bzw. der Schnitt oberhalb der
Kappungsstellen
erfolgen, vorhandene Überwallungswülste dürfen dabei
nicht verletzt werden. Das langfristige Ziel der
Schnittmaßnahme ist die sukzessive Ausformung einer
Sekundärkrone.
Bestehen während der Ausführung Zweifel, dass aufgrund
starker Einfaulungen der Stammköpfe die Tragfähigkeit
der gebildeten Triebe/Ständer nicht ausreichend ist,
muss
die weitere Vorgehensweise (u.U. Rückschnitt unterhalb
der ehemaligen Kappungsstellen) vor Ausführung mit dem
AG abgeklärt werden.

Ob die Maßnahme in Seilklettertechnik (SKT) ausgeführt
werden muss, ist im Rahmen einer einsatzbezogenen
Gefährdungsbeurteilung durch den AN zu ermitteln. Erst
nach erfolgter Prüfung  durch den AG erhält
der AN die Freigabe für die Durchführung der Maßnahme
in SKT. Grundsätzlich kommen SKT-Maßnahmen nur dort in
Frage, wo der  Einsatz von Hubarbeitsbühnen (vor allem
auch Hubarbeitsbühnen mit Raupenfahrwerk) aufgrund der
Zugänglichkeit nicht möglich ist.

**01.01.0660 Nachbehandlung gekappter Kronen mit Ständerbildung, Baumhöhe bis 10 m**
Durchführung einer Ständernachbehandlung.

Baumhöhe bis 10 m

Abrechnung erfolgt pro Baum.
Menge: 1,000 Stck

**01.01.0670 Nachbehandlung gekappter Kronen auf Problemstandort, Baumhöhe bis 10 m**
Siehe vorh. Position, Ausführung jedoch in
Seilklettertechnik (SKT).

Baumhöhe bis 10 m

Abrechnung erfolgt pro Baum.
Menge: 1,000 Stck

**01.01.0680 Nachbehandlung gekappter Kronen mit Ständerbildung, Baumhöhe bis 20 m**
Durchführung einer Ständernachbehandlung.

Baumhöhe bis 20 m

Abrechnung erfolgt pro Baum.
Menge: 1,000 Stck

**01.01.0690 Nachbehandlung gekappter Kronen auf Problemstandort, Baumhöhe bis 20 m**
Siehe vorh. Position, Ausführung jedoch in
Seilklettertechnik (SKT).

Baumhöhe bis 20 m

Abrechnung erfolgt pro Baum.
Menge: 1,000 Stck

**01.01.0700 Nachbehandlung gekappter Kronen mit Ständerbildung, Baumhöhe bis 30 m**
Durchführung einer Ständernachbehandlung.

Baumhöhe bis 30 m

Abrechnung erfolgt pro Baum.
Menge: 1,000 Stck

**01.01.0710 Nachbehandlung gekappter Kronen auf Problemstandort, Baumhöhe bis 30 m**
Siehe vorh. Position, Ausführung jedoch in
Seilklettertechnik (SKT).

Baumhöhe bis 30 m

Abrechnung erfolgt pro Baum.
Menge: 1,000 Stck

**01.01.0720 Nachbehandlung gekappter Kronen mit Ständerbildung, Baumhöhe > 30 m**
Durchführung einer Ständernachbehandlung.

Baumhöhe > 30 m

Abrechnung erfolgt pro Baum.
Menge: 1,000 Stck

**01.01.0730 Nachbehandlung gekappter Kronen auf Problemstandort, Baumhöhe > 30 m**
Siehe vorh. Position, Ausführung jedoch in
Seilklettertechnik (SKT).

Baumhöhe > 30 m

Abrechnung erfolgt pro Baum.
Menge: 1,000 Stck

*Hinweis*
Aus artenschurzrechtlichen Gründen kann es vor
Ausführung der
Baumpflegemaßnahme erforderlich sein den Baum mit einem

Endoskop auf vorhandene Brutnester und Besiedlung von
Vögeln, Insekten etc. zu untersuchen.

**01.01.0740 Auswertung einer endoskopischen Untersuchung**
Durchführung einer endoskopischen Untersuchung von
festgestellten Nisthöhlen an (Höhlen-) Bäumen auf
Vögel,
Fledermäusen und Insekten etc.

Nach Auswertung ist dem AG eine kurze schriftliche
Zusammenfassung der Untersuchungsergebnisse
mit folgenden Eckdaten zu übergeben:

Baumdaten
Lage am Baum
Anzahl der untersuchten Höhlungen
Bilddokumentation
Erste Einschätzung (bewohnt, nicht bewohnt,
welcher Besatz etc.)

Abrechnung pro Baum.
Menge: 1,000 Stck

#### Titel 01.02 Kronensicherungen

**01.02.0010 Einbau dynamischer Kronensicherung 2 to, 2,3,4-fach oder Ring-Verband**
Einbau eines dynamischen Kronensicherungssystems,
Gurtband Mindestbruchlast 2 to inkl. Reibeschutz und
1 Schnalle pro Endverbindung.

Einbausystem: je nach Vorgabe durch den AG im 2,3,4-
fach
oder Ring-Verband

Abrechnung erfolgt pro m verbautem
Kronensicherungsmaterial.
Menge: 1,000 m

**01.02.0020 Einbau dynamischer Kronensicherung 4 to, 2,3,4-fach oder Ring-Verband**
Einbau eines dynamischen Kronensicherungssystems,
Gurtband Mindestbruchlast 4 to inkl. Reibeschutz und
1 Schnalle pro Endverbindung.

Einbausystem: je nach Vorgabe durch den AG im 2,3,4-
fach
oder Ring-Verband

Abrechnung erfolgt pro m verbautem
Kronensicherungsmaterial.
Menge: 1,000 m

**01.02.0030 Einbau dynamischer Kronensicherung 7 to, 2,3,4-fach oder Ring-Verband**
Einbau eines dynamischen Kronensicherungssystems,
Gurtband Mindestbruchlast 7 to inkl. Reibeschutz und
1 Schnalle pro Endverbindung.

Einbausystem: je nach Vorgabe durch den AG im 2,3,4-
fach
oder Ring-Verband

Abrechnung erfolgt pro m verbautem
Kronensicherungsmaterial.
Menge: 1,000 m

**01.02.0040 Einbau statischer Kronensicherung 2 to, 2-fach Verband**
Einbau eines statischen Kronensicherungssystems,
Gurtband Mindestbruchlast 2 to inkl. Reibeschutz
und 1 Schnalle pro Endverbindung.

Einbausystem: nach Vorgabe durch den AG im 2-fach
Verband

Abrechnung erfolgt pro m verbautem
Kronensicherungsmaterial.
Menge: 1,000 m

**01.02.0050 Einbau statischer Kronensicherung, 4 to, 2-fach Verband**
Einbau eines statischen Kronensicherungssystems,
Gurtband Mindestbruchlast 4 to inkl. Reibeschutz
und 1 Schnalle pro Endverbindung.

Einbausystem: nach Vorgabe durch den AG im 2-fach
Verband

Abrechnung erfolgt pro m verbautem
Kronensicherungsmaterial.
Menge: 1,000 m

**01.02.0060 Einbau statischer Kronensicherung 7 to, 2-fach Verband**
Einbau eines statischen Kronensicherungssystems,
Gurtband Mindestbruchlast 7 to inkl. Reibeschutz
und 1 Schnalle pro Endverbindung.

Einbausystem: nach Vorgabe durch den AG im 2-fach
Verband

Abrechnung erfolgt pro m verbautem
Kronensicherungsmaterial.
Menge: 1,000 m

#### Titel 01.03 Baumfällungen

**01.03.0010 Baumfällung, Baumhöhe bis 10 m**
Durchführung einer Baumfällung.

Baumhöhe bis 10 m

Abrechnung erfolgt pro Baum.
Menge: 1,000 Stck

**01.03.0020 Baumfällung auf Problemstandort, Baumhöhe bis 10 m**
Siehe vorh. Position, Ausführung jedoch in
Seilklettertechnik (SKT).

Baumhöhe bis 10 m

Abrechnung erfolgt pro Baum.
Menge: 1,000 Stck

**01.03.0030 Baumfällung, Baumhöhe bis 20 m**
Durchführung einer Baumfällung.

Fällung mit Großmaschinen oder Seilklettertechnik.

Baumhöhe bis 20 m

Abrechnung erfolgt pro Baum.
Menge: 1,000 Stck

**01.03.0040 Baumfällung auf Problemstandort, Baumhöhe bis 20 m**
Siehe vorh. Position, Ausführung jedoch in
Seilklettertechnik (SKT).

Baumhöhe bis 20 m

Abrechnung erfolgt pro Baum.
Menge: 1,000 Stck

**01.03.0050 Baumfällung, Baumhöhe bis 30 m**
Durchführung einer Baumfällung.

Baumhöhe bis 30 m

Abrechnung erfolgt pro Baum.
Menge: 1,000 Stck

**01.03.0060 Baumfällung auf Problemstandort, Baumhöhe bis 30 m**
Siehe vorh. Position, Ausführung jedoch in
Seilklettertechnik (SKT).

Baumhöhe bis 30 m

Abrechnung erfolgt pro Baum.
Menge: 1,000 Stck

**01.03.0070 Baumfällung, Baumhöhe > 30 m**
Durchführung einer Baumfällung.

Baumhöhe > 30 m

Abrechnung erfolgt pro Baum.
Menge: 1,000 Stck

**01.03.0080 Baumfällung auf Problemstandort, Baumhöhe > 30 m**
Siehe vorh. Position, Ausführung jedoch in
Seilklettertechnik (SKT).

Baumhöhe > 30 m

Abrechnung erfolgt pro Baum.
Menge: 1,000 Stck

**01.03.0090 Baumfällung - Rückschnitt auf Ökostamm, Baumhöhe bis 10 m**
Rückschnitt des Stammes nach Angaben des AG auf
4 - 8 m (Habitatstamm).

Baumhöhe bis 10 m

Abrechnung erfolgt pro Baum.
Menge: 1,000 Stck

**01.03.0100 Baumfällung auf Problemstandort - Rückschnitt auf Ökostamm, Baumhöhe bis 10 m**
Siehe vorh. Position, Ausführung jedoch in
Seilklettertechnik (SKT).

Baumhöhe bis 10 m

Abrechnung erfolgt pro Baum.
Menge: 1,000 Stck

**01.03.0110 Baumfällung - Rückschnitt auf Ökostamm, Baumhöhe bis 20 m**
Rückschnitt des Stammes nach Angaben des AG auf
4 - 8 m (Habitatstamm).

Baumhöhe bis 20 m

Abrechnung erfolgt pro Baum.
Menge: 1,000 Stck

**01.03.0120 Baumfällung auf Problemstandort - Rückschnitt auf Ökostamm, Baumhöhe bis 20 m**
Siehe vorh. Position, Ausführung jedoch in
Seilklettertechnik (SKT).

Baumhöhe bis 20 m

Abrechnung erfolgt pro Baum.
Menge: 1,000 Stck

**01.03.0130 Baumfällung - Rückschnitt auf Ökostamm, Baumhöhe bis 30 m**
Rückschnitt des Stammes nach Angaben des AG auf
4 - 8 m (Habitatstamm).

Baumhöhe bis 30 m

Abrechnung erfolgt pro Baum.
Menge: 1,000 Stck

**01.03.0140 Baumfällung auf Problemstandort- Rückschnitt auf Ökostamm, Baumhöhe bis 30 m**
Siehe vorh. Position, Ausführung jedoch in
Seilklettertechnik (SKT).

Baumhöhe bis 30 m

Abrechnung erfolgt pro Baum.
Menge: 1,000 Stck

**01.03.0150 Baumfällung - Rückschnitt auf Ökostamm, Baumhöhe > 30 m**
Rückschnitt des Stammes nach Angaben des AG auf
4 - 8 m (Habitatstamm).

Baumhöhe > 30 m

Abrechnung erfolgt pro Baum.
Menge: 1,000 Stck

**01.03.0160 Baumfällung auf Problemstandort - Rückschnitt auf Ökostamm, Baumhöhe > 30 m**
Siehe vorh. Position, Ausführung jedoch in
Seilklettertechnik (SKT).

Baumhöhe > 30 m

Abrechnung erfolgt pro Baum.
Menge: 1,000 Stck

**01.03.0170 Fällung eines Stämmlings, Baumhöhe bis 10 m**
Fällung eines Stämmlings eines mehrstämmigen Baumes.

Baumhöhe bis 10 m

Abrechnung erfolgt pro Stück/Stämmling.
Menge: 1,000 Stck

**01.03.0180 Fällung eines Stämmlings, Baumhöhe bis 20 m**
Siehe vorh. Position.

Baumhöhe bis 20 m

Abrechnung erfolgt pro Stück/Stämmling.
Menge: 1,000 Stck

**01.03.0190 Fällung eines Stämmlings Baumhöhe bis 30 m**
Siehe vorh. Position.

Baumhöhe bis 30 m

Abrechnung erfolgt pro Stück/Stämmling.
Menge: 1,000 Stck

**01.03.0200 Fällung eines Stämmlings Baumhöhe > 30 m**
Siehe vorh. Position.

Baumhöhe > 30 m

Abrechnung erfolgt pro Stück/Stämmling.
Menge: 1,000 Stck

**01.03.0210 Baumfällung aufgrund Rußrindenbefall, Baumhöhe bis 10 m**
Der mit dem Rußrindenpilz befallene u.U. bereits
komplett abgestorbene Baum ist möglichst bei feuchter
Witterung unter Schonung der umgeblichen Baulichkeiten
und Bepflanzungen ebenerdig zu fällen.

Gemäß der Musterbetriebsanweisung B.01.18 der SVG muss
bei der Schutzkleidung Vollschutz getragen werden.

Empfohlene PSA bei motormanueller Fällung und
Aufarbeitung:

 Bei der motormanuellen Arbeit artikelfiltrierender
Atemschutz
(im Handel erhältlich als Feinstaubmaske)  FFP2/FFP3
mit
Ausatemventil tragen.
 Arbeitskleidung bevorzugt nass reinigen (waschen)
 Ausschütteln der Arbeitskleidung nur mit Atemschutz im
Freien ohne Gefährdung Dritter.
 Das Tragen weiterer PSA, z.B. gebläseunterstützter
Atemschutz,ist je nach Beurteilung der Gefährdung
abzuwägen;
 auf die empfohlene PSA der Muster-Betriebsanweisung
Der SVLFG B.01.18 wird verwiesen

Die Schutzkleidung muss durch den AN gestellt werden.

Das anfallende Schnittgut muss unmittelbar in
geeignete, durch Plane oder Deckel verschließbare,
Container geladen und abtransportiert werden.

Baumhöhe bis 10 m

Abrechnung erfolgt pro Baum.
Menge: 1,000 Stck

**01.03.0220 Baumfällung aufgrund Rußrindenbefall, Baumhöhe bis 20 m**
Siehe vorh. Position.

Baumhöhe bis 20 m

Abrechnung erfolgt pro Baum.
Menge: 1,000 Stck

**01.03.0230 Baumfällung aufgrund Rußrindenbefall, Baumhöhe bis 30 m**
Siehe vorh. Position.

Baumhöhe bis 30 m

Abrechnung erfolgt pro Baum.
Menge: 1,000 Stck

**01.03.0240 Baumfällung aufgrund Rußrindenbefall, Baumhöhe > 30 m**
Siehe vorh. Position.

Baumhöhe > 30 m

Abrechnung erfolgt pro Baum.
Menge: 1,000 Stck

**01.03.0250 Umgestürzter Baum entfernen, Baumhöhe bis 10 m**
Umgestürzter und bereits liegender Baum entfernen.

Baumhöhe bis 10 m.

Abrechnung pro Baum.
Menge: 1,000 Stck

**01.03.0260 Umgestürzter Baum entfernen, Baumhöhe bis 20 m**
Umgestürzter und bereits liegender Baum entfernen.

Baumhöhe bis 20 m.

Abrechnung pro Baum.
Menge: 1,000 Stck

**01.03.0270 Umgestürzter Baum entfernen, Baumhöhe bis 30 m**
Umgestürzter und bereits liegender Baum entfernen.

Baumhöhe bis 30 m.

Abrechnung pro Baum.
Menge: 1,000 Stck

**01.03.0280 Umgestürzter Baum entfernen, Baumhöhe > 30 m**
Umgestürzter und bereits liegender Baum entfernen.

Baumhöhe > 30 m.

Abrechnung pro Baum.
Menge: 1,000 Stck

#### Titel 01.04 Absperrmaßnahmen

**01.04.0010 Aufwand für Absperrmaßnahmen an Straßen der Kategorie 1, Regionale Hauptverkehrsstraße**
Sichern der Baustelle nach Straßenart 1, regionale
Haupt-
Verkehrsstraße (z.B. 4 spurige Kreis- oder
Landesstraße)
gemäß den Vorschriften der StVO und den Anordnungen
der Verkehrsbehörde mit Verkehrszeichen, Absperrungen,
Leit- und Schutzeinrichtungen. Die erforderlichen
Genehmigungen sind vom AN bei der
Straßenverkehrsbehörde
zu beantragen und deren Anweisungen zu befolgen. Die
Verkehrszeichen und Leiteinrichtungen müssen mit
Reflexstoffen
überzogen sein. Sie sind ständig zu unterhalten und
bei Erfordernis zu reinigen.

Voraussichtlicher Umfang: 2 - 4 Mitarbeiter, Stellen
von
Verkehrsleitkegeln und Verkehrszeichen zur Geschwindigkeitsreduktion, Einsatz von 1 -2 fahrbaren
Absperrtafeln bis hin zur Einrichtung einer
Ampelregelung.

Der AG ist vor Einrichtung der Baustellensicherung
zu informieren!

Abrechnung erfolgt pro Einsatzort d.h. pro
zusammenhängende Baustelleneinrichtung.
Nicht pro Baum.
Menge: 1,000 Stck

**01.04.0020 Aufwand für Absperrmaßnahmen an Straßen der Kategorie 3/4, Hauptsammelstraße/Sammelstraße**
Sichern der Baustelle nach Straßenart 3/4,
Hauptsammelstraße/
Sammelstraße gemäß den Vorschriften der StVO und den
Anordnungen der Verkehrsbehörde mit Verkehrszeichen,
Absperrungen, Leit- und Schutzeinrichtungen. Die
erforderlichen
Genehmigungen sind vom AN bei der
Straßenverkehrsbehörde
zu beantragen und deren Anweisungen zu befolgen. Die
Verkehrszeichen und Leiteinrichtungen müssen mit
Reflexstoffen
überzogen sein. Sie sind ständig zu unterhalten und bei
Erfordernis zu reinigen.

Voraussichtlicher  Umfang: 2 - 4 Mitarbeiter, Stellen
von
Verkehrsleitkegeln und Verkehrszeichen Einsatz einer
fahrbaren Absperrtafel bis hin zur Einrichtung einer
Ampelregelung.

Der AG ist vor Einrichtung der Baustellensicherung zu
informieren!

Abrechnung erfolgt pro Einsatzort d.h. pro
zusammenhängende Baustelleneinrichtung.
Nicht pro Baum.
Menge: 1,000 Stck

**01.04.0030 Aufwand für Absperrmaßnahmen an Straßen der Kategorie 5/6, Anliegerstraße**
Sichern der Baustelle nach Straßenart 5/6,
Anliegerstraße Trenn-
und Mischprinzip, gemäß den Vorschriften der StVO und
den
Anordnungen der Verkehrsbehörde mit Verkehrszeichen,
Absperrungen, Leit- und Schutzeinrichtungen. Die
erforderlichen
Genehmigungen sind vom AN bei der
Straßenverkehrsbehörde
zu beantragen und deren Anweisungen zu befolgen. Die
Verkehrszeichen und Leiteinrichtungen müssen mit Reflex
-
stoffen überzogen sein. Sie sind ständig zu unterhalten

und bei Erfordernis zu reinigen.

Voraussichtlicher Umfang: 1 - 3 Mitarbeiter, Stellen
von
Verkehrsleitkegeln und Verkehrszeichen bis hin zum
Einsatz einer fahrbaren Absperrtafel.

Der AG ist vor Einrichtung der Baustellensicherung zu
informieren!

Abrechnung erfolgt pro Einsatzort d.h. pro
zusammenhängende Baustelleneinrichtung.
Nicht pro Baum.
Menge: 1,000 Stck

**01.04.0040 Aufwand für Absperrmaßnahmen an Straßen der Kategorie 10/11, Straße mit Schienenverkehr, Oberleitung**
Sichern der Baustelle nach Straßenart 10/11, Straße mit

Schienenverkehr und/oder Oberleitung, gemäß den
Vorschriften der StVO und den Anordnungen der
Verkehrsbehörde mit Verkehrszeichen, Absperrungen,
Leit- und Schutzeinrichtungen. Die erforderlichen
Genehmigungen sind vom AN bei der Straßenverkehrsbehörde zu beantragen und deren Anweisungen zu
befolgen.
Die Verkehrszeichen und Leiteinrichtungen müssen mit
Reflexstoffen überzogen sein. Sie sind ständig
zu unterhalten und bei Erfordernis zu reinigen.

Voraussichtlicher Umfang: 1 - 3 Mitarbeiter, Stellen
von
Verkehrsleitkegeln und Verkehrszeichen, Einsatz eines
Sicherheitspostens und einer fahrbaren Absperrtafel.

Der AG ist vor Einrichtung der Baustellensicherung zu
informieren!

Abrechnung erfolgt pro Einsatzort d.h. pro
zusammenhängende Baustelleneinrichtung.
Nicht pro Baum.
Menge: 1,000 Stck

**01.04.0050 Absperrungsmaßnahmen im Gleisbereich**
Absperrungsmaßnahmen - Kosten für die Organisation
und Durchführung der ordnungsgemäßen Baustelleneinrichtung und -sicherung gemäß der RNV-Dienstanweisung
zum Arbeiten im Gleisbereich und den RNV-Bestimmungen
zum Schutz elektrischer Bahnanlagen bei Bauarbeiten im
Gleisbereich. (siehe Anlage)

Der AG ist vor Einrichtung der Baustellensicherung zu
informieren!

Abrechnung erfolgt pro Einsatzort d.h. pro
Zusammenhängende Baustelleneinrichtung.
Nicht pro Baum.
Menge: 1,000 Stck

#### Titel 01.05 Schädlingsbekämpfung - physikalische Ent

**01.05.0010 Beseitigung Eichenprozessionsspinner in 5-6m Höhe, Abarbeitung vom Boden aus**
Baum von Nestern des Eichenprozessionsspinners bis zu
einer Höhe von maximal 5-6 m vom Boden aus
rückstandsfrei befreien, Nester entsorgen, incl. aller
notwendigen Nebenarbeiten wie Absperrung des
Arbeitsbereiches, Gestellung von Arbeitsmitteln etc.

EP pro Baum

Folgender Personal- sowie Maschinen- und
Materialeinsatz ist
einzukalkulieren:

Spezialsauger mit Sicherheitsfilter und
StromaggregatSchutzkleidung nach BBA | 3-3/2 incl.
Atemschutzmaskemit Ausatemventil der Klasse FFP3S
Einschließlich aller zusätzlich erforderlichen
materiellen und Personellen Ressourcen sowie weiterer
Maschineneinsatz.

Die fachgerechte Entsorgung ist zu gewährleisten und
nachzuweisen.

Die farbliche Kennzeichnung von Eichen am Stamm mit "E"
für
EPS sind nach Abschluss der Arbeiten unbedingt z.B.
mittels
Stahlbürste baumschonend zu entfernen. Erst nach
erfolgter
Beseitigung der Markierung am Baum gilt die Maßnahme
als abgeschlossen.
Menge: 1,000 Stck

**01.05.0020 Beseitigung Eichenprozessionsspinner < 10 m Baumhöhe**
Baum von Nestern des Eichenprozessionsspinners
rückstandsfrei befreien, Nester entsorgen, incl. aller
notwendigen Nebenarbeiten wie Absperrung des
Arbeitsbereiches, Gestellung von Arbeitsmitteln
und Hebebühnen etc.

EP pro Baum

Folgender Personal- sowie Maschinen- und
Materialeinsatz ist
einzukalkulieren:

Hubsteiger inkl. BedienungSpezialsauger mit
Sicherheitsfilter und StromaggregatSchutzkleidung nach
BBA | 3-3/2 incl. Atemschutzmaske mit Ausatemventil der
Klasse FFP3S
Einschließlich aller zusätzlich erforderlichen
materiellenund personellen Ressourcen sowie weiterer
Maschineneinsatz.

Die fachgerechte Entsorgung ist zu gewährleisten und
nachzuweisen.

Die farbliche Kennzeichnung von Eichen mit einem "E"
für EPS
sind nach Abschluss der Arbeiten unbedingt z.B. mittels

Stahlbürste baumschonend zu entfernen. Erst nach
erfolgter
Beseitigung der Markierung am Baum gilt die Maßnahme
als
abgeschlossen.

Baumhöhe bis 10m.
Menge: 1,000 Stck

**01.05.0030 Beseitigung Eichenprozessionsspinner > 10 - 20 m Baumhöhe**
Baum von Nestern des Eichenprozessionsspinners
rückstandsfrei befreien, Nester entsorgen, incl. aller
notwendigen Nebenarbeiten wie Absperrung des
Arbeitsbereiches, Gestellung von Arbeitsmitteln
und Hebebühnen etc.

EP pro Baum

Folgender Personal- sowie Maschinen- und
Materialeinsatz ist
einzukalkulieren:

Hubsteiger inkl. BedienungSpezialsauger mit
Sicherheitsfilter und StromaggregatSchutzkleidung nach
BBA | 3-3/2 incl. Atemschutzmaskemit Ausatemventil der
Klasse FFP3S
Einschließlich aller zusätzlich erforderlichen
materiellen und personellen Ressourcen sowie weiterer
Maschineneinsatz.

Die fachgerechte Entsorgung ist zu gewährleisten und
nachzuweisen.

Die farbliche Kennzeichnung von Eichen mit einem "E"
für
EPS sind nach Abschluss der Arbeiten unbedingt z.B.
mittels
Stahlbürste baumschonend zu entfernen. Erst nach
erfolgter
Beseitigung der Markierung am Baum gilt die Maßnahme
als
abgeschlosssen.

Baumhöhe > 10m bis 20m.
Menge: 1,000 Stck

**01.05.0040 Beseitigung Eichenprozessionsspinner > 20 - 30 m Baumhöhe**
Baum von Nestern des Eichenprozessionsspinners
rückstandsfrei befreien, Nester entsorgen, incl. aller
notwendigen Nebenarbeiten wie Absperrung des
Arbeitsbereiches, Gestellung von Arbeitsmitteln
und Hebebühnen etc.

EP pro Baum

Folgender Personal- sowie Maschinen- und
Materialeinsatz ist
einzukalkulieren:

1)Hubsteiger inkl. Bedienung
2)Spezialsauger mit Sicherheitsfilter und Stromaggregat
3)Schutzkleidung nach BBA | 3-3/2 incl. Atemschutzmaske
  mit Ausatemventil der Klasse FFP3S
4)Einschließlich aller zusätzlich erforderlichen
materiellen
  und personellen Ressourcen sowie weiterer
  Maschineneinsatz.

Die fachgerechte Entsorgung ist zu gewährleisten und
nachzuweisen.

Die farbliche Kennzeichnung von Eichen mit einem "E"
für
EPS sind nach Abschluss der Arbeiten unbedingt z.B.
mittels
Stahlbürste baumschonend zu entfernen. Erst nach
erfolgter
Beseitigung der Markierung am Baum gilt die Maßnahme
als
abgeschlosssen.

Baumhöhe > 20m bis 30m.
Menge: 1,000 Stck

**01.05.0050 Beseitigung Eichenprozessionsspinner in Seilklettertechnik (SKT) > 10 - 20 m Baumhöhe**
Baum von Nestern des Eichenprozessionsspinners
rückstandsfrei befreien. Der Baumstandort ist mit der
Hubarbeitsbühne nicht erreichbar und die Nester
müssen durch den Einsatz von Seilklettertechnik (SKT)
entfernt werden. Ob die Maßnahme in Seilklettertechnik
(SKT) ausgeführt werden muss, ist im Rahmen einer
einsatzbezogenen Gefährdungsbeurteilung durch den AN
zu ermitteln. Erst nach erfolgter Prüfung  durch den AG

erhält der AN die Freigabe für die Durchführung der
Maßnahme in SKT.
Grundsätzlich kommen SKT-Maßnahmen nur dort in
Frage, wo der Einsatz von Hubarbeitsbühnen
(vor allem auch Hubarbeitsbühnen mit Raupenfahrwerk)
aufgrund der Zugänglichkeit nicht möglich ist.

Nester entsorgen, incl. aller notwendigen
Nebenarbeiten wie Absperrung des Arbeitsbereiches,
Gestellung von Arbeitsmitteln etc.

EP pro Baum

Folgender Personal- sowie Maschinen- und
Materialeinsatz ist
einzukalkulieren:

Einsatz von Seilklettertechnik (Nachweis des SKT A-
Scheins)
Spezialsauger mit Sicherheitsfilter und
StromaggregatSchutzkleidung nach BBA | 3-3/2 incl.
Atemschutzmaskemit Ausatemventil der Klasse FFP3S
Einschließlich aller zusätzlich erforderlichen
materiellen und personellen Ressourcen sowie weiterer
Maschineneinsatz.

Die fachgerechte Entsorgung ist zu gewährleisten und
nachzuweisen.

Die farbliche Kennzeichnung von Eichen mit einem "E"
für EPS
sind nach Abschluss der Arbeiten unbedingt z.B. mittels

Stahlbürste baumschonend zu entfernen. Erst nach
erfolgter
Beseitigung der Markierung am Baum gilt die Maßnahme
als abgeschlossen.

Baumhöhe > 10m bis 20m.
Menge: 1,000 Stck

#### Titel 01.06 Baumpflegemaßnahmen nach außergewöhnlich

**01.06.0010 Sturmmaßnahme - Astausbrüche entfernen, Baumhöhe bis 20 m**
Entfernen von Astausbrüchen infolge eines
außergewöhnlichen Sturmereignisses.

Baumhöhe bis 20 m

Die Abrechnung erfolgt pro Baum, nicht nach Stückzahl
der entfernten Astausbrüche.
Menge: 1,000 Stck

**01.06.0020 Sturmmaßnahme - Astausbrüche entfernen Baumhöhe bis 30 m**
Entfernen von Astausbrüchen infolge eines
außergewöhnlichen Sturmereignisses.

Baumhöhe bis 30 m

Die Abrechnung erfolgt pro Baum, nicht nach Stückzahl
der entfernten Astausbrüche.
Menge: 1,000 Stck

**01.06.0030 Sturmmaßnahme - Astausbrüche entfernen, Baumhöhe > 30 m**
Entfernen von Astausbrüchen infolge eines
außergewöhnlichen Sturmereignisses.

Baumhöhe > 30 m

Die Abrechnung erfolgt pro Baum, nicht nach Stückzahl
der entfernten Astausbrüche.
Menge: 1,000 Stck

**01.06.0040 Sturmmaßnahme - Kronenteileinkürzung, Baumhöhe bis 20 m**
Rückschnitt von bruchgefährdeter Äste in Kronenteilen.
Die verbleibende Krone soll in ihrem arttypischen
Habitus
erhalten werden, angrenzende Kronenteile sind
anzugleichen
und somit dem Baum die Möglichkeit gegeben werden sich
wieder entsprechend entwickeln zu können.

Baumhöhe bis 20 m

Die Abrechnung erfolgt pro Baum, nicht nach Stückzahl
der entfernten Astausbrüche.
Menge: 1,000 Stck

**01.06.0050 Sturmmaßnahme - Kronenteileinkürzung, Baumhöhe bis 30 m**
Siehe vorh. Position

Baumhöhe bis 30 m

Die Abrechnung erfolgt pro Baum, nicht nach Stückzahl
der entfernten Astausbrüche.
Menge: 1,000 Stck

**01.06.0060 Sturmmaßnahme - Kronenteileinkürzung, Baumhöhe > 30 m**
Siehe vorh. Position

Baumhöhe > 30 m

Die Abrechnung erfolgt pro Baum, nicht nach Stückzahl
der entfernten Astausbrüche.
Menge: 1,000 Stck

**01.06.0070 Sturmmaßnahme - Kronensicherungsschnitt, Baumhöhe bis 20 m**
Die Maßnahme dient dem kurz- bzw. mittelfristigen
Erhalt von
stark geschädigten Bäumen. Die Durchführung der Schnitt
-
maßnahmen zur Entfernung ganzer Kronenteile bzw. der
gesamten Krone erfolgt im Grob- und Starkastbereich
mit dem Ziel die Verkehrssicherheit wiederherzustellen.
Dabei ist anzustreben, dass der ursprüngliche Habitus
in
Grundzügen bewahrt bleibt. Bei der Durchführung ist auf
Zug-  oder Versorgungsast abzuleiten.
Die Äste im unteren Kronenbereich sind zu erhalten.

Baumhöhe  bis 20 m

Abrechnung erfolgt pro Baum.
Menge: 1,000 Stck

**01.06.0080 Sturmmaßnahme - Kronensicherungsschnitt, Baumhöhe bis 30 m**
Siehe vorh. Position

Baumhöhe bis 30 m

Abrechnung erfolgt pro Baum.
Menge: 1,000 Stck

**01.06.0090 Sturmmaßnahme - Kronensicherungsschnitt, Baumhöhe > 30 m**
Siehe vorh. Position

Baumhöhe > 30 m

Abrechnung erfolgt pro Baum.
Menge: 1,000 Stck

**01.06.0100 Sturmmaßnahme - Baumfällung - Rückschnitt auf Ökostamm, Baumhöhe bis 20 m**
Rückschnitt des Stammes nach Angaben des AG auf
4 - 8 m (Habitatstamm).

Baumhöhe bis 20 m

Abrechnung erfolgt pro Baum.
Menge: 1,000 Stck

**01.06.0110 Sturmmaßnahme - Baumfällung - Rückschnitt auf Ökostamm, Baumhöhe bis 30 m**
Siehe vorh. Position

Baumhöhe bis 30 m

Abrechnung erfolgt pro Baum.
Menge: 1,000 Stck

**01.06.0120 Sturmmaßnahme - Baumfällung - Rückschnitt auf Ökostamm, Baumhöhe > 30 m**
Siehe vorh. Position

Baumhöhe > 30 m

Abrechnung erfolgt pro Baum.
Menge: 1,000 Stck

**01.06.0130 Sturmmaßnahme - Sondermaßnahme**
Einsatz einer Kolonne nach einem außergewöhnlichem
Sturmereignis zur Entfernung bzw. Aufarbeitung von
umgestürzten und/oder bereits liegenden Bäumen
sowie an Fassaden oder Nachbarbäumen lehnenden Bäumen.
Arbeiten mit der Hubarbeitsbühne und anderem
technischen
Hilfsgerät (ausgenommen Fahrzeuge zum Abtransport)
um Verkehrswege im Stadtgebiet schnellstmöglich
frei zu räumen und wieder befahrbar zu machen.

Abrechnung erfolgt nach Stundenaufwand.
Menge: 1,000 h

#### Titel 01.07 Stundenlohnarbeiten

**01.07.0010 Helfer*in, Bodenmann,-frau**
Helfer*in, Bodenpersonal
Menge: 1,000 h

**01.07.0020 Baumpfleger*in**
Facharbeiter*in in der Baumpflege, ETW oder höher
qualifiziert
Menge: 1,000 h

**01.07.0030 LKW mit Kran, 8 - 12 to, inkl. Bedienung**
LKW bis 12 to mit Kran, inkl. und Bedienung
Menge: 1,000 h

**01.07.0040 LKW mit Kran, > 12 to, inkl. Bedienung**
LKW > 12 to mit Kran, inkl. und Bedienung
Menge: 1,000 h

**01.07.0050 Hubarbeitsbühne bis 30m Arbeitshöhe**
Hubarbeitsbühne bis 30 m Arbeitshöhe auf
LKW-Fahrgestell oder Raupenfahrwerk,
inkl. Bedienung
Menge: 1,000 h

**01.07.0060 Entsorgungseinheit**
LKW bis 7,5 to, inkl. Hacker und Bedienung
Menge: 1,000 h

### Gewerk 02 Baumpflegearbeiten im südlichen Stadtgeb

*Hinweis*
Das südliche Stadtgebiet umfasst folgende Stadtteile:
Gartenstadt, Maudach, Mundenheim, Rheingönheim und
Ruchheim

#### Titel 02.01 Baumpflegearbeiten

*Hinweis*
Der Kronenansatz ist unter Berücksichtigung der Baumart
und der
Wuchsform des Baumes so zu schneiden, dass über der
Fahrbahn ein lichter Raum mit einer Höhe von 4,50 m
erreicht
wird, über Grünflächen und Geh- und Radwegen 2,50 m.
Steht der Baum zwischen dem Straßenbereich und einer
Grünfläche, so ist das Lichtraumprofil einheitlich auf
die Höhe
von 4,50 m zu schneiden (d.h. kein Höhenversatz).

Zu beachten:
Maximale Höhe der Aufastung am Stamm 6,50 mMaximal 50 %
des Kronenvolumens entfernenMaximales Verhältnis zur
Baumhöhe: 2/3 Stamm zu 1/3 Krone

**02.01.0010 Lichtraumprofil herstellen 2,5 m**
Rückschnitt, der in das Lichtraumprofil der Fahrbahn
hineinragenden Kronenteile bis in eine Höhe von 2,5 m,
gemessen im rechten Winkel von der Fahrbahn.

Abrechnung erfolgt pro Baum.
Menge: 1,000 Stck

**02.01.0020 Lichtraumprofil herstellen 4,5 m**
Rückschnitt, der in das Lichtraumprofil der Fahrbahn
hineinragenden Kronenteile bis in eine Höhe von 4,5 m,
gemessen im rechten Winkel von der Fahrbahn.

Abrechnung erfolgt pro Baum.
Menge: 1,000 Stck

*Hinweis*
Rückschnitt im Kronenbereich zum Freistellen von
Straßen-,
Hinweis-, Warn- und Wegweisschilder sowie
Straßenlaternen,
Blinklicht- und Signallichtanlagen so, dass diese von
den
Verkehrsteilnehmern ständig, rechtzeitig und ohne
Sehbeeinträchtigungen wahrgenommen werden können.

Falls erforderlich sind angrenzende Kronenteile
anzugleichen,
um den arttypischen Habitus wiederherzustellen.

**02.01.0030 Freischneiden von Verkehrseinrichtungen, Baumhöhe bis 10 m**
Die Verkehrseinrichtungen sind ca. 2,5 m bzw. je nach
Erfordernis freizuschneiden.

Baumhöhe bis 10 m

Abrechnung erfolgt pro Baum.
Menge: 1,000 Stck

**02.01.0040 Freischneiden von Verkehrseinrichtungen, Baumhöhe > 10 m**
Siehe vorh. Position.

Baumhöhe > 10 m

Abrechnung erfolgt pro Baum.
Menge: 1,000 Stck

*Hinweis*
Rückschnitt im Kronenbereich zum Freistellen von
oberirdischen
isolierten und unisolierten Hochspannungs-, Straßenbahn
- und Stromleitungen.

Baustellenorganisation:
Grundsätzlich ist rechtzeitig vor Durchführung
von Schnittmaßnahmen an Leitungen jeder Art eine
frühzeitige vorherige Abstimmung mit dem Betreiber
(TWL, RNV, DB) notwendig. Hierbei müssen Art- und
Umfang der Maßnahme abgeklärt, ggf. notwendige
Maßnahmen eingeleitet, die notwendigen
Sicherheitsvorkehrungen für den
Verkehrsraum abgestimmt und die Terminierung möglichst
frühzeitig abgestimmt werden.
Der Aufwand für die notwendigen Maßnahmen zur
Verkehrsraumsicherung werden in den Positionen des
Titels 4 gesondert abgefragt.

Ob die Maßnahme in Seilklettertechnik (SKT) ausgeführt
werden muss, ist im Rahmen einer einsatzbezogenen
Gefährdungs- beurteilung durch den AN zu ermitteln.
Erst nach
erfolgter Prüfung  durch den AG erhält der AN die
Freigabe für die Durchführung der Maßnahme in SKT.
Grundsätzlich kommen SKT-Maßnahmen nur dort in Frage,
wo der Einsatz von Hubarbeitsbühnen (vor allem auch
Hubarbeitsbühnen mit Raupenfahrwerk) aufgrund der
Zugänglichkeit nicht möglich ist.

**02.01.0050 Freischneiden von Hochspannungs- und Straßenbahnleitungen, Baumhöhe bis 10 m**
Freischneiden von unisolierten Hochspannungs- und
Straßenbahnleitungen, so dass der Abstand zwischen Leitung und
Baum
(äußere Zweige) gemäß Vorgabe des jeweiligen Betreibers

Zwischen 2,5m und 5 m beträgt.
Einsatz ausschließlich mit isolierter Arbeitsbühne, in
Ausnahmefällen in SKT.
Falls erforderlich sind angrenzende  Kronenteile
anzugleichen,
um den arttypischen Habitus wiederherzustellen.

Bestimmungen zum Schutz elektrischer Bahnanlagen und
Dienstanweisungen zu Arbeiten im Gleisbereich der RNV
sind strengstens zu befolgen (siehe Merkblätter,
Bestimmungen und Dienstanweisungen der RNV in der
Anlage).

Baumhöhe bis 10 m

Abrechnung erfolgt pro Baum.
Menge: 1,000 Stck

**02.01.0060 Freischneiden von Hochspannungs- und Straßenbahnleitungen, Baumhöhe > 10 m**
Siehe vorh. Position.

Baumhöhe > 10 m

Abrechnung erfolgt pro Baum.
Menge: 1,000 Stck

**02.01.0070 Freischneiden von isolierten Stromleitungen, Baumhöhe bis 10 m**
Freistellung von oberirdischen isolierten Strom- und
Telefonleitungen. Einzelne Äste sind entsprechend
den Erfordernissen der Verkehrssicherheit und/oder
des Baumumfeldes einzukürzen. Erforderlichenfalls
sind angrenzende Kronenteile anzugleichen und/oder
nicht betroffene Kronenteile auszulichten.
Leitung freischneiden, so dass der Abstand zwischen
Leitung und Baum (äußere Zweige) in der Regel
ca. 2 bis 3m beträgt.

Baumhöhe bis 10 m

Abrechnung erfolgt pro Baum.
Menge: 1,000 Stck

**02.01.0080 Freischneiden von isolierten Stromleitungen, Baumhöhe > 10 m**
Siehe vorh. Position.

Baumhöhe > 10 m

Abrechnung erfolgt pro Baum.
Menge: 1,000 Stck

*Hinweis*

*Hinweis*
Bäume stehen im Stadtgebiet auch in der Nähe von
Gebäuden
und Bauwerken. Entsprechend können Äste bis an die
Fassade
und über den Baukörper ragen. Ziel der
Rückschnittarbeiten des
Kronenmantels ist ein dauerhafter Freiraum von ca. 2,5
m zu den
angrenzenden Strukturen.

Einseitiger Rückschnitt des Kronenmantels überwiegend
im
Feinastbereich, so dass die Fassade in einem Abstand
von
mindestens 2,5 m freigeschnitten ist.

**02.01.0090 Freischneiden von Dachkanten, Fassaden, Baumhöhe bis 10 m**
Dachkante, Fassade freischneiden.

Baumhöhe bis 10 m

Abrechnung erfolgt pro Baum.
Menge: 1,000 Stck

**02.01.0100 Freischneiden von Dachkanten, Fassaden, Baumhöhe bis 20 m**
Dachkante, Fassade freischneiden.

Baumhöhe bis 20 m

Abrechnung erfolgt pro Baum.
Menge: 1,000 Stck

**02.01.0110 Freischneiden von Dachkanten, Fassaden, Baumhöhe > 20 m**
Dachkante, Fassade freischneiden.

Baumhöhe > 20 m

Abrechnung erfolgt pro Baum.
Menge: 1,000 Stck

*Hinweis*
Das Austreiben von schlafenden Knospen im Stamm- und
Stockbereich ist ein natürliches Bestreben der Bäume.
Insbesondere in Bereichen von Verkehrs- und
Aufenthaltsflächen müssen die Bäume frei von Astwerk am
Stamm und Stammfuß sein, um den Anforderungen an die
Verkehrssicherheit, d.h. Freihaltung des
Verkehrsraumprofils,
zu gewährleisten.
Entfernen von Austrieben im Stammfuß-, Stamm- und
Kronenansatzbereich an Bäumen an Verkehrsflächen zur
Gewährleistung der Verkehrssicherheit.
Mitunter müssen auch Austriebe, die sich an 1m hohen
Baumstümpfen von gefällten Bäumen gebildet haben
entfernt werden.

**02.01.0120 Entfernen von Stamm- und Stockaustrieben**
Austriebe und vorhandene Triebstummel sind an der
Basis auszureißen bzw. boden- oder stammnah
abzuschneiden. Stammaustriebe müssen bis zum
Kronenansatz i.d.R. bis in 4,5m Höhe entfernt werden.
Die Ausführung erfolgt ausschließlich mit Handschere
und -säge. Der Einsatz von Motorsägen ist nicht
gestattet.

Es wird ausdrücklich darauf hingewiesen, dass
Verletzungen am Stamm oder Wurzelanlauf zu vermeiden
sind.

Abrechnung erfolgt pro Baum.
Menge: 1,000 Stck

*Hinweis*
Baumfremder Bewuchs vor allem durch Efeu aber auch
durch
Wilden Wein, Waldrebe oder Knöterich ist vom Baumstamm
und aus Teilen der Krone zu entfernen. Die Abrechnung
der
Fremdbewuchs-Entfernung erfolgt in 2 Leistungsphasen:

a) Bodennahes Durchtrennen der Triebe
b) Entfernen des Bewuchses.

Die fremdbewachsenen Bäume werden in Form von
Arbeitslisten dem AN unterjährig zur Verfügung
gestellt. Das
Durchtrennen der Triebe kann das ganze Jahr über durchgeführt werden, die Entfernung des Bewuchses darf
lediglich in vogelbrutfreien Zeit vorgenommen werden.
Der Einsatz von motorbetriebenen Geräten zur
Durchtrennung/
Entfernung des Fremdbewuchses ist nicht gestattet. Es
wird
ausdrücklich darauf hingewiesen, dass Verletzungen am
Stamm oder Wurzelanlauf zu vermeiden sind.

**02.01.0130 Durchtrennen von Fremdbewuchs**
Sämtliche Triebe des zu entfernenden Fremdbewuchses
sind
bodennah vollständig zu durchtrennen.

Es wird ausdrücklich darauf hingewiesen, dass
Verletzungen am
Stamm oder Wurzelanlauf des Baumes unbedingt zu
vermeiden sind.
Der Einsatz von Motorsägen ist nicht gestattet.

Abrechnung erfolgt pro Baum.
Menge: 1,000 Stck

**02.01.0140 Entfernen von Fremdbewuchs bis zu einer Höhe von 10 m im Baum**
Der durchtrennte Fremdbewuchs muss vollständig u.U.
auch aus dem Kronenbereich entfernt, geladen,
abtransportiert
und entsorgt werden.

Es wird ausdrücklich darauf hingewiesen, dass
Verletzungen am
Stamm oder Wurzelanlauf des Baumes unbedingt zu
vermeiden
sind. Der Einsatz von Motorsägen ist nicht gestattet.

Kosten  für die externe Entsorgung des Grünmaterials
ist
in den Einheitspreis mit einzukalkulieren.

Aufwuchs bis 10 m im Baum

Abrechnung erfolgt pro Baum.
Menge: 1,000 Stck

**02.01.0150 Entfernen von Fremdbewuchs bis zu einer Höhe von 20 m im Baum**
Siehe vorh. Position.

Aufwuchs bis 20 m im Baum

Abrechnung erfolgt pro Baum.
Menge: 1,000 Stck

**02.01.0160 Einzelnen Ast einkürzen oder entfernen, Baumhöhe bis 10 m**
Überlangen, ausbruchgefährdeten oder reibenden Ast
durch einkürzen entlasten oder komplett entfernen.

Baumhöhe bis 10 m

Abrechnung erfolgt pro Baum.
Menge: 1,000 Stck

**02.01.0170 Einzelnen Ast einkürzen oder entfernen, Baumhöhe bis 20 m**
Siehe vorh. Position

Baumhöhe bis 20 m

Abrechnung erfolgt pro Baum.
Menge: 1,000 Stck

**02.01.0180 Einzelnen Ast einkürzen oder entfernen, Baumhöhe bis 30 m**
Siehe vorh. Position

Baumhöhe bis 30 m

Abrechnung erfolgt pro Baum.
Menge: 1,000 Stck

**02.01.0190 Grenzüberhang zurückschneiden, Baumhöhe bis 10 m**
Überhängende, überlange Äste entsprechend den
Erfordernissen und standortlichen Begebenheiten,
jedoch unter Berücksichtigung der baumarttypischen
Wuchsform einkürzen.

Baumhöhe bis 10 m

Abrechnung erfolgt pro Baum.
Menge: 1,000 Stck

**02.01.0200 Grenzüberhang zurückschneiden, Baumhöhe bis 20 m**
Siehe vorh. Position

Baumhöhe bis 20 m

Abrechnung erfolgt pro Baum.
Menge: 1,000 Stck

*Hinweis*
Äste von Bäumen sterben aufgrund ihres natürlichen
Alterungsprozesses und vorherrschenden Standortfaktoren wie
Verschattung und länger anhaltenden Trockenperioden ab.
Diese abgestorbene, an- und abgebrochene Äste ab
Schwachast
sind je nach Erfordernis ab- oder nachzuschneiden,
Aststummel
sind generell zu entfernen.

Ob die Maßnahme in Seilklettertechnik (SKT) ausgeführt
werden
muss, ist im Rahmen einer einsatzbezogenen Gefährdungsbeurteilung durch den AN zu ermitteln. Erst nach
erfolgter Prüfung  durch den AG erhält der AN die
Freigabe für die Durchführung der Maßnahme in SKT.
Grundsätzlich kommen SKT-Maßnahmen nur dort in Frage,
wo der Einsatz von Hubarbeitsbühnen (vor allem auch
Hubarbeitsbühnen mit Raupenfahrwerk) aufgrund der
Zugänglichkeit nicht möglich ist.

**02.01.0210 Totholzbeseitigung, Baumhöhe bis 10 m**
Totholzbeseitigung

Baumhöhe bis 10 m

Abrechnung erfolgt pro Baum.
Menge: 1,000 Stck

**02.01.0220 Totholzbeseitigung, Baumhöhe bis 20 m**
Siehe vorh. Position

Baumhöhe bis 20 m

Abrechnung erfolgt pro Baum.
Menge: 1,000 Stck

**02.01.0230 Totholzbeseitigung auf Problemstandort, Baumhöhe bis 20 m**
Siehe vorh. Position, Ausführung jedoch in
Seilklettertechnik (SKT).

Baumhöhe bis 20 m

Abrechnung erfolgt pro Baum.
Menge: 1,000 Stck

**02.01.0240 Totholzbeseitigung, Baumhöhe bis 30 m**
Totholzbeseitigung

Baumhöhe bis 30 m

Abrechnung erfolgt pro Baum.
Menge: 1,000 Stck

**02.01.0250 Totholzbeseitigung auf Problemstandort, Baumhöhe bis 30 m**
Siehe vorh. Position, Ausführung jedoch in
Seilklettertechnik (SKT).

Baumhöhe bis 30 m

Abrechnung erfolgt pro Baum.
Menge: 1,000 Stck

**02.01.0260 Totholzbeseitigung, Baumhöhe > 30 m**
Totholzbeseitigung

Baumhöhe > 30 m

Abrechnung erfolgt pro Baum.
Menge: 1,000 Stck

**02.01.0270 Totholzbeseitigung auf Problemstandort, Baumhöhe > 30 m**
Siehe vorh. Position, Ausführung jedoch in
Seilklettertechnik (SKT).

Baumhöhe > 30 m

Abrechnung erfolgt pro Baum.
Menge: 1,000 Stck

**02.01.0280 Pilzbefall Massaria entfernen, Baumhöhe bis 10 m**
Entfernen von Ästen in Platanen unterschiedlicher
Stärke,
die mit dem Massariapilz infiziert sind. Zu entfernen
sind
bereits abgestorbene sowie befallene Äste.

Für die Durchführung muss qualifiziertes Personal
eingesetzt
werden, das über mehrjährige Erfahrung bei der
Erkennung
und Entfernung von auch schwach befallenen Ästen
verfügt.

Baumhöhe bis 10 m

Abrechnung erfolgt pro Baum.
Menge: 1,000 Stck

**02.01.0290 Pilzbefall Massaria entfernen, Baumhöhe bis 20 m**
Siehe vorh. Position

Baumhöhe bis 20 m

Abrechnung erfolgt pro Baum.
Menge: 1,000 Stck

**02.01.0300 Pilzbefall Massaria entfernen, Baumhöhe bis 30 m**
Siehe vorh. Position

Baumhöhe bis 30 m

Abrechnung erfolgt pro Baum.
Menge: 1,000 Stck

**02.01.0310 Pilzbefall Massaria entfernen, Baumhöhe > 30 m**
Siehe vorh. Position

Baumhöhe > 30 m

Abrechnung erfolgt pro Baum.
Menge: 1,000 Stck

*Hinweis*

**02.01.0320 Aufbau- und Erziehungsschnitt**
Durchführung eines Aufbau- und Erziehungsschnittes

am Jungbaum.

Abrechnung pro Jungbaum.
Menge: 1,000 Stck

*Hinweis*

**02.01.0330 Formschnitt, Baumhöhe bis 10 m**
Durchführung eines Formschnittes

Baumhöhe bis 10 m

Abrechnung erfolgt pro Baum.
Menge: 1,000 Stck

**02.01.0340 Formschnitt, Baumhöhe bis 20 m**
Siehe vorh. Position

Baumhöhe bis 20 m

Abrechnung erfolgt pro Baum.
Menge: 1,000 Stck

*Hinweis*
Durchführung von baumpflegerischen Schnittmaßnahmen zur
Entwicklung einer arttypischen Krone zur Förderung der
Vitalität des Baumes. Durch den Schnitt sind
unerwünschte
Fehlentwicklungen zu beseitigen (Nachschnitt bei
Sturmbruch)
bzw. vorzubeugen (z.B. reibende und kreuzende Äste,
Zwiesel)
sowie kranke, ab-/angebrochene und abgestorbene Äste zu

entfernen. An Hochstämmen sind Stamm- und
Stockaustriebe
zu entfernen. Die Krone ist in ihrer Form und
Ausdehnung
den umgeblichen Bedingungen durch geeignete Schnittmaßnahmen anzupassen, bspw. ist das Lichtraumprofil an
Verkehrsflächen herzustellen und Fassaden auf rd. 2,5 m
freizustellen.

Absterbende, bereits abgestorbene, kranke, sich
kreuzende und
reibende Äste sind zu entfernen. Bäume an
Verkehrsflächen sind
dabei auf die Einhaltung des Lichtraumprofils und auf
sonstige
Auswirkungen und  Erfordernisse des Baumumfeldes zu
überprüfen und bei Bedarf entsprechend zu schneiden.

Ob die Maßnahme in Seilklettertechnik (SKT) ausgeführt
werden
muss, ist im Rahmen einer einsatzbezogenen Gefährdungsbeurteilung durch den AN zu ermitteln. Erst nach
erfolgter Prüfung
durch den AG erhält der AN die Freigabe für die
Durchführung
der Maßnahme in SKT. Grundsätzlich kommen SKT-Maßnahmen

nur dort in Frage, wo der Einsatz von Hubarbeitsbühnen
(vor allem
auch Hubarbeitsbühnen mit Raupenfahrwerk) aufgrund der
Zugänglichkeit nicht möglich ist.

**02.01.0350 Kronenpflege, Baumhöhe bis 10 m**
Durchführung einer Kronenpflege.

Baumhöhe bis 10 m

Abrechnung erfolgt pro Baum.
Menge: 1,000 Stck

**02.01.0360 Kronenpflege auf Problemstandort, Baumhöhe bis 10 m**
Siehe vorh. Position, Ausführung jedoch in
Seilklettertechnik (SKT).

Baumhöhe bis 10 m

Abrechnung erfolgt pro Baum.
Menge: 1,000 Stck

**02.01.0370 Kronenpflege, Baumhöhe bis 20 m**
Durchführung einer Kronenpflege.

Baumhöhe bis 20 m

Abrechnung erfolgt pro Baum.
Menge: 1,000 Stck

**02.01.0380 Kronenpflege auf Problemstandort, Baumhöhe bis 20 m**
Siehe vorh. Position, Ausführung jedoch in
Seilklettertechnik (SKT).

Baumhöhe bis 20 m

Abrechnung erfolgt pro Baum.
Menge: 1,000 Stck

**02.01.0390 Kronenpflege, Baumhöhe bis 30 m**
Durchführung einer Kronenpflege.

Baumhöhe bis 30 m

Abrechnung erfolgt pro Baum.
Menge: 1,000 Stck

**02.01.0400 Kronenpflege auf Problemstandort, Baumhöhe bis 30 m**
Siehe vorh. Position, Ausführung jedoch in
Seilklettertechnik (SKT).

Baumhöhe bis 30 m

Abrechnung erfolgt pro Baum.
Menge: 1,000 Stck

**02.01.0410 Kronenpflege, Baumhöhe > 30 m**
Durchführung einer Kronenpflege.

Baumhöhe > 30 m

Abrechnung erfolgt pro Baum.
Menge: 1,000 Stck

**02.01.0420 Kronenpflege auf Problemstandort, Baumhöhe > 30 m**
Siehe vorh. Position, Ausführung jedoch in
Seilklettertechnik (SKT).

Baumhöhe > 30 m

Abrechnung erfolgt pro Baum.
Menge: 1,000 Stck

*Hinweis*
Die verbleibende Krone soll in ihrem arttypischen
Habitus
erhalten werden, angrenzende Kronenteile sind
anzugleichen
und somit dem Baum die Möglichkeit gegeben werden
sich wieder entsprechend entwickeln zu können.

Ob die Maßnahme in Seilklettertechnik (SKT) ausgeführt
werden muss, ist im Rahmen einer einsatzbezogenen
Gefährdungsbeurteilung durch den AN zu ermitteln. Erst
nach erfolgter Prüfung  durch den AG erhält der AN die
Freigabe für die Durchführung der Maßnahme in SKT.
Grundsätzlich kommen SKT-Maßnahmen nur dort in Frage,
wo der Einsatz von Hubarbeitsbühnen (vor allem auch
Hubarbeitsbühnen mit Raupenfahrwerk) aufgrund der
Zugänglichkeit nicht möglich ist.

**02.01.0430 Kronenteileinkürzung, Baumhöhe bis 10 m**
Rückschnitt von Kronenteilen.

Baumhöhe bis 10 m

Abrechnung erfolgt pro Baum.
Menge: 1,000 Stck

**02.01.0440 Kronenteileinkürzung, Baumhöhe bis 20 m**
Siehe vorh. Position

Baumhöhe bis 20 m

Abrechnung erfolgt pro Baum.
Menge: 1,000 Stck

**02.01.0450 Kronenteileinkürzung auf Problemstandort, Baumhöhe bis 20 m**
Siehe vorh. Position, Ausführung jedoch in
Seilklettertechnik (SKT).

Baumhöhe bis 20 m

Abrechnung erfolgt pro Baum.
Menge: 1,000 Stck

**02.01.0460 Kronenteileinkürzung, Baumhöhe bis 30 m**
Rückschnitt von Kronenteilen.

Baumhöhe bis 30 m

Abrechnung erfolgt pro Baum.
Menge: 1,000 Stck

**02.01.0470 Kronenteileinkürzung auf Problemstandort, Baumhöhe bis 30 m**
Siehe vorh. Position, Ausführung jedoch in
Seilklettertechnik (SKT).

Baumhöhe bis 30 m

Abrechnung erfolgt pro Baum.
Menge: 1,000 Stck

**02.01.0480 Kronenteileinkürzung, Baumhöhe > 30 m**
Rückschnitt von Kronenteilen.

Baumhöhe > 30 m

Abrechnung erfolgt pro Baum.
Menge: 1,000 Stck

**02.01.0490 Kronenteileinkürzung auf Problemstandort, Baumhöhe > 30 m**
Siehe vorh. Position, Ausführung jedoch in
Seilklettertechnik (SKT).

Baumhöhe > 30 m

Abrechnung erfolgt pro Baum.
Menge: 1,000 Stck

*Hinweis*
Einkürzung der Baumkrone in Höhe und Breite
entsprechend der
festgelegten Prozentangabe. Die Kroneneinkürzung
erfolgt zur
Wiederherstellung der Verkehrssicherheit oder den
Erfordernissen
des Baumumfeldes. Die Schnittmaßnahmen sind so
umzusetzen,
dass der arttypische Habitus so gut wie möglich
erhalten bzw.
wiederhergestellt wird. Kroneneinkürzung um die
festgelegte
Prozentangabe gemäß Arbeitsliste.

Die gesamte Krone ist in ihrer Höhe und/oder ihrer
seitlichen
Ausdehnung entsprechend den Erfordernissen der Verkehrs
-
sicherheit und/oder des Baumumfeldes einzukürzen.
Der Umfang der Einkürzung erfolgt jeweils den konkreten

Erfordernissen entsprechend und wird in den
Arbeitslisten
in Prozent des Kronenvolumens angegeben.

Die verbleibende Krone soll in ihrem arttypischen
Habitus
erhalten werden und dem Baum die Möglichkeit gegeben
werden sich wieder entsprechend entwickeln zu können.

Ob die Maßnahme in Seilklettertechnik (SKT) ausgeführt
werden muss, ist im Rahmen einer einsatzbezogenen
Gefährdungsbeurteilung durch den AN zu ermitteln. Erst
nach erfolgter Prüfung  durch den AG erhält der AN die
Freigabe für die Durchführung der Maßnahme in SKT.
Grundsätzlich kommen SKT-Maßnahmen nur dort in Frage,
wo der  Einsatz von Hubarbeitsbühnen (vor allem auch
Hubarbeitsbühnen mit Raupenfahrwerk) aufgrund der
Zugänglichkeit nicht möglich ist.

**02.01.0500 Kroneneinkürzung, Baumhöhe bis 10 m**
Durchführung einer Kroneneinkürzung.

Baumhöhe bis 10 m

Abrechnung erfolgt pro Baum.
Menge: 1,000 Stck

**02.01.0510 Kroneneinkürzung auf Problemstandort, Baumhöhe bis 10 m**
Siehe vorh. Position, Ausführung jedoch in
Seilklettertechnik (SKT).

Baumhöhe bis 10 m

Abrechnung erfolgt pro Baum.
Menge: 1,000 Stck

**02.01.0520 Kroneneinkürzung, Baumhöhe bis 20 m**
Durchführung einer Kroneneinkürzung.

Baumhöhe bis 20 m

Abrechnung erfolgt pro Baum.
Menge: 1,000 Stck

**02.01.0530 Kroneneinkürzung auf Problemstandort, Baumhöhe bis 20 m**
Siehe vorh. Position, Ausführung jedoch in
Seilklettertechnik (SKT).

Baumhöhe bis 20 m

Abrechnung erfolgt pro Baum.
Menge: 1,000 Stck

**02.01.0540 Kroneneinkürzung, Baumhöhe bis 30 m**
Durchführung einer Kroneneinkürzung.

Baumhöhe bis 30 m

Abrechnung erfolgt pro Baum.
Menge: 1,000 Stck

**02.01.0550 Kroneneinkürzung auf Problemstandort, Baumhöhe bis 30 m**
Siehe vorh. Position, Ausführung jedoch in
Seilklettertechnik (SKT).

Baumhöhe bis 30 m

Abrechnung erfolgt pro Baum.
Menge: 1,000 Stck

**02.01.0560 Kroneneinkürzung, Baumhöhe > 30 m**
Durchführung einer Kroneneinkürzung.

Baumhöhe > 30 m

Abrechnung erfolgt pro Baum.
Menge: 1,000 Stck

**02.01.0570 Kroneneinkürzung auf Problemstandort, Baumhöhe > 30 m**
Siehe vorh. Position, Ausführung jedoch in
Seilklettertechnik (SKT).

Baumhöhe > 30 m

Abrechnung erfolgt pro Baum.
Menge: 1,000 Stck

*Hinweis*
Die Maßnahme im Stark- und Grobastbereich dient dem
kurz-
bzw. mittelfristigen Erhalt von stark geschädigten
Bäumen.

Die Durchführung der Schnittmaßnahmen zur Entfernung
ganzer
Kronenteile bzw. der gesamten Krone erfolgt im Grob-
und
Starkastbereich mit dem Ziel die Verkehrssicherheit
wiederherzustellen. Dabei ist anzustreben, dass der
ursprüngliche
Habitus in Grundzügen bewahrt bleibt. Bei der
Durchführung ist
auf Zug-  oder Versorgungsast abzuleiten.
Die Äste im unteren Kronenbereich sind zu erhalten.

Ob die Maßnahme in Seilklettertechnik (SKT) ausgeführt
werden muss, ist im Rahmen einer einsatzbezogenen
Gefährdungs-beurteilung durch den AN zu ermitteln. Erst
nach erfolgter Prüfung  durch den AG erhält der AN die
Freigabe für die Durchführung der Maßnahme in SKT.
Grundsätzlich kommen SKT-Maßnahmen nur dort in Frage,
wo der  Einsatz von Hubarbeitsbühnen (vor allem auch
Hubarbeitsbühnen mit Raupenfahrwerk) aufgrund der
Zugänglichkeit nicht möglich ist.

**02.01.0580 Kronensicherungsschnitt, Baumhöhe bis 10 m**
Durchführung eines Kronensicherungsschnittes.

Baumhöhe bis 10 m

Abrechnung erfolgt pro Baum.
Menge: 1,000 Stck

**02.01.0590 Kronensicherungsschnitt auf Problemstandort, Baumhöhe bis 10 m**
Siehe vorh. Position, Ausführung jedoch in
Seilklettertechnik (SKT).

Baumhöhe bis 10 m

Abrechnung erfolgt pro Baum.
Menge: 1,000 Stck

**02.01.0600 Kronensicherungsschnitt, Baumhöhe bis 20 m**
Durchführung eines Kronensicherungsschnittes.

Baumhöhe bis 20 m

Abrechnung erfolgt pro Baum.
Menge: 1,000 Stck

**02.01.0610 Kronensicherungsschnitt auf Problemstandort, Baumhöhe bis 20 m**
Siehe vorh. Position, Ausführung jedoch in
Seilklettertechnik (SKT).

Baumhöhe bis 20 m

Abrechnung erfolgt pro Baum.
Menge: 1,000 Stck

**02.01.0620 Kronensicherungsschnitt, Baumhöhe bis 30 m**
Durchführung eines Kronensicherungsschnittes.

Baum.Baumhöhe bis 30 m

Abrechnung erfolgt pro Baum.
Menge: 1,000 Stck

**02.01.0630 Kronensicherungsschnitt auf Problemstandort, Baumhöhe bis 30 m**
Siehe vorh. Position, Ausführung jedoch in
Seilklettertechnik (SKT).

Baumhöhe bis 30 m

Abrechnung erfolgt pro Baum.
Menge: 1,000 Stck

**02.01.0640 Kronensicherungsschnitt, Baumhöhe > 30 m**
Durchführung eines Kronensicherungsschnittes.

Baumhöhe > 30 m

Abrechnung erfolgt pro Baum.
Menge: 1,000 Stck

**02.01.0650 Kronensicherungsschnitt auf Problemstandort, Baumhöhe > 30 m**
Siehe vorh. Position, Ausführung jedoch in
Seilklettertechnik (SKT).

Baumhöhe > 30 m

Abrechnung erfolgt pro Baum.
Menge: 1,000 Stck

*Hinweis*
Die Maßnahme ist an Bäumen erforderlich, bei denen in
der
Vergangenheit Kappungen an Starkästen in der Krone
durchgeführt wurden und es im weiteren
Entwicklungsverlauf
zur Ausbildung neuer Triebe (Ständer/Reiterate)
gekommen ist.
Bei vorhandenen Brutnestern von schützenwerten
Vogelarten
(z.B. Saatkrähen) ist die Maßnahme wie folgt
durchzuführen:
Reiterate, in denen sich das Nest befindet, sind ca.
20cm oberhalb
der Nester einzukürzen.

Die verbleibenden Reiterate sind in ihrer Länge
mindestens um 2/3
einzukürzen. Die neu gebildeten Triebe/Ständer sind zur
Erhaltung
der Verkehrssicherheit zu vereinzeln und/oder
einzukürzen.
Generell sind rund 1/3 der Ständer pro Schnittgang zu
entfernen. Bei schlechter Anbindung der Reiterate
müssen
diese vollständig entfernt werden. Dabei muss die
Einkürzung bzw. der Schnitt oberhalb der
Kappungsstellen
erfolgen, vorhandene Überwallungswülste dürfen dabei
nicht verletzt werden. Das langfristige Ziel der
Schnittmaßnahme ist die sukzessive Ausformung einer
Sekundärkrone.
Bestehen während der Ausführung Zweifel, dass aufgrund
starker Einfaulungen der Stammköpfe die Tragfähigkeit
der gebildeten Triebe/Ständer nicht ausreichend ist,
muss
die weitere Vorgehensweise (u.U. Rückschnitt unterhalb
der ehemaligen Kappungsstellen) vor Ausführung mit dem
AG abgeklärt werden.

Ob die Maßnahme in Seilklettertechnik (SKT) ausgeführt
werden muss, ist im Rahmen einer einsatzbezogenen
Gefährdungsbeurteilung durch den AN zu ermitteln. Erst
nach erfolgter Prüfung  durch den AG erhält
der AN die Freigabe für die Durchführung der Maßnahme
in SKT. Grundsätzlich kommen SKT-Maßnahmen nur dort in
Frage, wo der  Einsatz von Hubarbeitsbühnen (vor allem
auch Hubarbeitsbühnen mit Raupenfahrwerk) aufgrund der
Zugänglichkeit nicht möglich ist.

**02.01.0660 Nachbehandlung gekappter Kronen mit Ständerbildung, Baumhöhe bis 10 m**
Durchführung einer Ständernachbehandlung.

Baumhöhe bis 10 m

Abrechnung erfolgt pro Baum.
Menge: 1,000 Stck

**02.01.0670 Nachbehandlung gekappter Kronen auf Problemstandort, Baumhöhe bis 10 m**
Siehe vorh. Position, Ausführung jedoch in
Seilklettertechnik (SKT).

Baumhöhe bis 10 m

Abrechnung erfolgt pro Baum.
Menge: 1,000 Stck

**02.01.0680 Nachbehandlung gekappter Kronen mit Ständerbildung, Baumhöhe bis 20 m**
Durchführung einer Ständernachbehandlung.

Baumhöhe bis 20 m

Abrechnung erfolgt pro Baum.
Menge: 1,000 Stck

**02.01.0690 Nachbehandlung gekappter Kronen auf Problemstandort, Baumhöhe bis 20 m**
Siehe vorh. Position, Ausführung jedoch in
Seilklettertechnik (SKT).

Baumhöhe bis 20 m

Abrechnung erfolgt pro Baum.
Menge: 1,000 Stck

**02.01.0700 Nachbehandlung gekappter Kronen mit Ständerbildung, Baumhöhe bis 30 m**
Durchführung einer Ständernachbehandlung.

Baumhöhe bis 30 m

Abrechnung erfolgt pro Baum.
Menge: 1,000 Stck

**02.01.0710 Nachbehandlung gekappter Kronen auf Problemstandort, Baumhöhe bis 30 m**
Siehe vorh. Position, Ausführung jedoch in
Seilklettertechnik (SKT).

Baumhöhe bis 30 m

Abrechnung erfolgt pro Baum.
Menge: 1,000 Stck

**02.01.0720 Nachbehandlung gekappter Kronen mit Ständerbildung, Baumhöhe > 30 m**
Durchführung einer Ständernachbehandlung.

Baumhöhe > 30 m

Abrechnung erfolgt pro Baum.
Menge: 1,000 Stck

**02.01.0730 Nachbehandlung gekappter Kronen auf Problemstandort, Baumhöhe > 30 m**
Siehe vorh. Position, Ausführung jedoch in
Seilklettertechnik (SKT).

Baumhöhe > 30 m

Abrechnung erfolgt pro Baum.
Menge: 1,000 Stck

*Hinweis*
Aus artenschurzrechtlichen Gründen kann es vor
Ausführung der
Baumpflegemaßnahme erforderlich sein den Baum mit einem

Endoskop auf vorhandene Brutnester und Besiedlung von
Vögeln, Insekten etc. zu untersuchen.

Durchführung einer endoskopischen Untersuchung von
festgestellten Nisthöhlen an (Höhlen-) Bäumen auf
Vögel,
Fledermäusen und Insekten etc.

Nach Auswertung ist dem AG eine kurze schriftliche
Zusammenfassung der Untersuchungsergebnisse
mit folgenden Eckdaten zu übergeben:

Baumdaten
Lage am Baum
Anzahl der untersuchten Höhlungen
Bilddokumentation
Erste Einschätzung (bewohnt, nicht bewohnt,
welcher Besatz etc.)

Abrechnung pro Baum.

**02.01.0740 Auswertung einer endoskopischen Untersuchung**
Durchführung einer endoskopischen Untersuchung von
festgestellten Nisthöhlen an (Höhlen-) Bäumen auf
Vögel,
Fledermäusen und Insekten etc.

Nach Auswertung ist dem AG eine kurze schriftliche
Zusammenfassung der Untersuchungsergebnisse
mit folgenden Eckdaten zu übergeben:

Baumdaten
Lage am Baum
Anzahl der untersuchten Höhlungen
Bilddokumentation
Erste Einschätzung (bewohnt, nicht bewohnt,
welcher Besatz etc.)

Abrechnung pro Baum.
Menge: 1,000 Stck

#### Titel 02.02 Kronensicherungen

**02.02.0010 Einbau dynamischer Kronensicherung 2 to, 2,3,4-fach oder Ring-Verband**
Einbau eines dynamischen Kronensicherungssystems,
Gurtband Mindestbruchlast 2 to inkl. Reibeschutz und
1 Schnalle pro Endverbindung.

Einbausystem: je nach Vorgabe durch den AG im 2,3,4-
fach
oder Ring-Verband

Abrechnung erfolgt pro m verbautem
Kronensicherungsmaterial.
Menge: 1,000 m

**02.02.0020 Einbau dynamischer Kronensicherung 4 to, 2,3,4-fach oder Ring-Verband**
Einbau eines dynamischen Kronensicherungssystems,
Gurtband Mindestbruchlast 4 to inkl. Reibeschutz und
1 Schnalle pro Endverbindung.

Einbausystem: je nach Vorgabe durch den AG im 2,3,4-
fach
oder Ring-Verband

Abrechnung erfolgt pro m verbautem
Kronensicherungsmaterial.
Menge: 1,000 m

**02.02.0030 Einbau dynamischer Kronensicherung 7 to, 2,3,4-fach oder Ring-Verband**
Einbau eines dynamischen Kronensicherungssystems,
Gurtband Mindestbruchlast 7 to inkl. Reibeschutz und
1 Schnalle pro Endverbindung.

Einbausystem: je nach Vorgabe durch den AG im 2,3,4-
fach
oder Ring-Verband

Abrechnung erfolgt pro m verbautem
Kronensicherungsmaterial.
Menge: 1,000 m

**02.02.0040 Einbau statischer Kronensicherung 2 to, 2-fach Verband**
Einbau eines statischen Kronensicherungssystems,
Gurtband Mindestbruchlast 2 to inkl. Reibeschutz
und 1 Schnalle pro Endverbindung.

Einbausystem: nach Vorgabe durch den AG im 2-fach
Verband

Abrechnung erfolgt pro m verbautem
Kronensicherungsmaterial.
Menge: 1,000 m

**02.02.0050 Einbau statischer Kronensicherung 4 to, 2-fach Verband**
Einbau eines statischen Kronensicherungssystems,
Gurtband Mindestbruchlast 4 to inkl. Reibeschutz
und 1 Schnalle pro Endverbindung.

Einbausystem: nach Vorgabe durch den AG im 2-fach
Verband

Abrechnung erfolgt pro m verbautem
Kronensicherungsmaterial.
Menge: 1,000 m

**02.02.0060 Einbau statischer Kronensicherung 7 to, 2-fach Verband**
Einbau eines statischen Kronensicherungssystems,
Gurtband Mindestbruchlast 7 to inkl. Reibeschutz
und 1 Schnalle pro Endverbindung.

Einbausystem: nach Vorgabe durch den AG im 2-fach
Verband

Abrechnung erfolgt pro m verbautem
Kronensicherungsmaterial.
Menge: 1,000 m

#### Titel 02.03 Baumfällungen

**02.03.0010 Baumfällung, Baumhöhe bis 10 m**
Durchführung einer Baumfällung.

Baumhöhe bis 10 m

Abrechnung erfolgt pro Baum.
Menge: 1,000 Stck

**02.03.0020 Baumfällung auf Problemstandort, Baumhöhe bis 10 m**
Siehe vorh. Position, Ausführung jedoch in
Seilklettertechnik (SKT).

Baumhöhe bis 10 m

Abrechnung erfolgt pro Baum.
Menge: 1,000 Stck

**02.03.0030 Baumfällung, Baumhöhe bis 20 m**
Durchführung einer Baumfällung.

Fällung mit Großmaschinen oder Seilklettertechnik.

Baumhöhe bis 20 m

Abrechnung erfolgt pro Baum.
Menge: 1,000 Stck

**02.03.0040 Baumfällung auf Problemstandort, Baumhöhe bis 20 m**
Siehe vorh. Position, Ausführung jedoch in
Seilklettertechnik (SKT).

Baumhöhe bis 20 m

Abrechnung erfolgt pro Baum.
Menge: 1,000 Stck

**02.03.0050 Baumfällung, Baumhöhe bis 30 m**
Durchführung einer Baumfällung.

Baumhöhe bis 30 m

Abrechnung erfolgt pro Baum.
Menge: 1,000 Stck

**02.03.0060 Baumfällung auf Problemstandort, Baumhöhe bis 30 m**
Siehe vorh. Position, Ausführung jedoch in
Seilklettertechnik (SKT).

Baumhöhe bis 30 m

Abrechnung erfolgt pro Baum.
Menge: 1,000 Stck

**02.03.0070 Baumfällung, Baumhöhe > 30 m**
Durchführung einer Baumfällung.

Baumhöhe > 30 m

Abrechnung erfolgt pro Baum.
Menge: 1,000 Stck

**02.03.0080 Baumfällung auf Problemstandort, Baumhöhe > 30 m**
Siehe vorh. Position, Ausführung jedoch in
Seilklettertechnik (SKT).

Baumhöhe > 30 m

Abrechnung erfolgt pro Baum.
Menge: 1,000 Stck

**02.03.0090 Baumfällung - Rückschnitt auf Ökostamm, Baumhöhe bis 10 m**
Rückschnitt des Stammes nach Angaben des AG auf
4 - 8 m (Habitatstamm).

Baumhöhe bis 10 m

Abrechnung erfolgt pro Baum.
Menge: 1,000 Stck

**02.03.0100 Baumfällung auf Problemstandort - Rückschnitt auf Ökostamm, Baumhöhe bis 10 m**
Siehe vorh. Position, Ausführung jedoch in
Seilklettertechnik (SKT).

Baumhöhe bis 10 m

Abrechnung erfolgt pro Baum.
Menge: 1,000 Stck

**02.03.0110 Baumfällung - Rückschnitt auf Ökostamm, Baumhöhe bis 20 m**
Rückschnitt des Stammes nach Angaben des AG auf
4 - 8 m (Habitatstamm).

Baumhöhe bis 20 m

Abrechnung erfolgt pro Baum.
Menge: 1,000 Stck

**02.03.0120 Baumfällung auf Problemstandort - Rückschnitt auf Ökostamm, Baumhöhe bis 20 m**
Siehe vorh. Position, Ausführung jedoch in
Seilklettertechnik (SKT).

Baumhöhe bis 20 m

Abrechnung erfolgt pro Baum.
Menge: 1,000 Stck

**02.03.0130 Baumfällung - Rückschnitt auf Ökostamm, Baumhöhe bis 30 m**
Rückschnitt des Stammes nach Angaben des AG auf
4 - 8 m (Habitatstamm).

Baumhöhe bis 30 m

Abrechnung erfolgt pro Baum.
Menge: 1,000 Stck

**02.03.0140 Baumfällung auf Problemstandort- Rückschnitt auf Ökostamm, Baumhöhe bis 30 m**
Siehe vorh. Position, Ausführung jedoch in
Seilklettertechnik (SKT).

Baumhöhe bis 30 m

Abrechnung erfolgt pro Baum.
Menge: 1,000 Stck

**02.03.0150 Baumfällung - Rückschnitt auf Ökostamm, Baumhöhe > 30 m**
Rückschnitt des Stammes nach Angaben des AG auf
4 - 8 m (Habitatstamm).

Baumhöhe > 30 m

Abrechnung erfolgt pro Baum.
Menge: 1,000 Stck

**02.03.0160 Baumfällung auf Problemstandort - Rückschnitt auf Ökostamm, Baumhöhe > 30 m**
Siehe vorh. Position, Ausführung jedoch in
Seilklettertechnik (SKT).

Baumhöhe > 30 m

Abrechnung erfolgt pro Baum.
Menge: 1,000 Stck

**02.03.0170 Fällung eines Stämmlings, Baumhöhe bis 10 m**
Fällung eines Stämmlings eines mehrstämmigen Baumes.

Baumhöhe bis 10 m

Abrechnung erfolgt pro Stück/Stämmling.
Menge: 1,000 Stck

**02.03.0180 Fällung eines Stämmlings, Baumhöhe bis 20 m**
Siehe vorh. Position.

Baumhöhe bis 20 m

Abrechnung erfolgt pro Stück/Stämmling.
Menge: 1,000 Stck

**02.03.0190 Fällung eines Stämmlings Baumhöhe bis 30 m**
Siehe vorh. Position.

Baumhöhe bis 30 m

Abrechnung erfolgt pro Stück/Stämmling.
Menge: 1,000 Stck

**02.03.0200 Fällung eines Stämmlings Baumhöhe > 30 m**
Siehe vorh. Position.

Baumhöhe > 30 m

Abrechnung erfolgt pro Stück/Stämmling.
Menge: 1,000 Stck

**02.03.0210 Baumfällung aufgrund Rußrindenbefall, Baumhöhe bis 10 m**
Der mit dem Rußrindenpilz befallene u.U. bereits
komplett abgestorbene Baum ist möglichst bei feuchter
Witterung unter Schonung der umgeblichen Baulichkeiten
und Bepflanzungen ebenerdig zu fällen.

Gemäß der Musterbetriebsanweisung B.01.18 der SVG muss
bei der Schutzkleidung Vollschutz getragen werden.

Empfohlene PSA bei motormanueller Fällung und
Aufarbeitung:

 Bei der motormanuellen Arbeit artikelfiltrierender
Atemschutz
(im Handel erhältlich als Feinstaubmaske)  FFP2/FFP3
mit
Ausatemventil tragen.
 Arbeitskleidung bevorzugt nass reinigen (waschen)
 Ausschütteln der Arbeitskleidung nur mit Atemschutz im
Freien ohne Gefährdung Dritter.
 Das Tragen weiterer PSA, z.B. gebläseunterstützter
Atemschutz,ist je nach Beurteilung der Gefährdung
abzuwägen;
 auf die empfohlene PSA der Muster-Betriebsanweisung
Der SVLFG B.01.18 wird verwiesen

Die Schutzkleidung muss durch den AN gestellt werden.

Das anfallende Schnittgut muss unmittelbar in
geeignete, durch Plane oder Deckel verschließbare,
Container geladen und abtransportiert werden.

Die Kosten für die fachgerechte externe Entsorgung des
befallenen Holzes ist in den Einheitspreis mit
einzukalkulieren !

Baumhöhe bis 10 m

Abrechnung erfolgt pro Baum.
Menge: 1,000 Stck

**02.03.0220 Baumfällung aufgrund Rußrindenbefall, Baumhöhe bis 20 m**
Siehe vorh. Position.

Baumhöhe bis 20 m

Abrechnung erfolgt pro Baum.
Menge: 1,000 Stck

**02.03.0230 Baumfällung aufgrund Rußrindenbefall, Baumhöhe bis 30 m**
Siehe vorh. Position.

Baumhöhe bis 30 m

Abrechnung erfolgt pro Baum.
Menge: 1,000 Stck

**02.03.0240 Baumfällung aufgrund Rußrindenbefall, Baumhöhe > 30 m**
Siehe vorh. Position.

Baumhöhe > 30 m

Abrechnung erfolgt pro Baum.
Menge: 1,000 Stck

**02.03.0250 Umgestürzter Baum entfernen, Baumhöhe bis 10 m**
Umgestürzter und bereits liegender Baum entfernen.

Baumhöhe bis 10 m.

Abrechnung pro Baum.
Menge: 1,000 Stck

**02.03.0260 Umgestürzter Baum entfernen, Baumhöhe bis 20 m**
Umgestürzter und bereits liegender Baum entfernen.

Baumhöhe bis 20 m.

Abrechnung pro Baum.
Menge: 1,000 Stck

**02.03.0270 Umgestürzter Baum entfernen, Baumhöhe bis 30 m**
Umgestürzter und bereits liegender Baum entfernen.

Baumhöhe bis 30 m.

Abrechnung pro Baum.
Menge: 1,000 Stck

**02.03.0280 Umgestürzter Baum entfernen, Baumhöhe > 30 m**
Umgestürzter und bereits liegender Baum entfernen.

Baumhöhe > 30 m.

Abrechnung pro Baum.
Menge: 1,000 Stck

#### Titel 02.04 Absperrmaßnahmen

**02.04.0010 Aufwand für Absperrmaßnahmen an Straßen der Kategorie 1, Regionale Hauptverkehrsstraße**
Sichern der Baustelle nach Straßenart 1, regionale
Haupt-
Verkehrsstraße (z.B. 4 spurige Kreis- oder
Landesstraße)
gemäß den Vorschriften der StVO und den Anordnungen
der Verkehrsbehörde mit Verkehrszeichen, Absperrungen,
Leit- und Schutzeinrichtungen. Die erforderlichen
Genehmigungen sind vom AN bei der
Straßenverkehrsbehörde
zu beantragen und deren Anweisungen zu befolgen. Die
Verkehrszeichen und Leiteinrichtungen müssen mit
Reflexstoffen
überzogen sein. Sie sind ständig zu unterhalten und
bei Erfordernis zu reinigen.

Voraussichtlicher Umfang: 2 - 4 Mitarbeiter, Stellen
von
Verkehrsleitkegeln und Verkehrszeichen zur Geschwindigkeitsreduktion, Einsatz von 1 -2 fahrbaren
Absperrtafeln bis hin zur Einrichtung einer
Ampelregelung.

Der AG ist vor Einrichtung der Baustellensicherung
zu informieren!

Abrechnung erfolgt pro Einsatzort d.h. pro
zusammenhängende Baustelleneinrichtung.
Nicht pro Baum.
Menge: 1,000 Stck

**02.04.0020 Aufwand für Absperrmaßnahmen an Straßen der Kategorie 3/4, Hauptsammelstraße/Sammelstraße**
Sichern der Baustelle nach Straßenart 3/4,
Hauptsammelstraße/
Sammelstraße gemäß den Vorschriften der StVO und den
Anordnungen der Verkehrsbehörde mit Verkehrszeichen,
Absperrungen, Leit- und Schutzeinrichtungen. Die
erforderlichen
Genehmigungen sind vom AN bei der
Straßenverkehrsbehörde
zu beantragen und deren Anweisungen zu befolgen. Die
Verkehrszeichen und Leiteinrichtungen müssen mit
Reflexstoffen
überzogen sein. Sie sind ständig zu unterhalten und bei
Erfordernis zu reinigen.

Voraussichtlicher  Umfang: 2 - 4 Mitarbeiter, Stellen
von
Verkehrsleitkegeln und Verkehrszeichen Einsatz einer
fahrbaren Absperrtafel bis hin zur Einrichtung einer
Ampelregelung.

Der AG ist vor Einrichtung der Baustellensicherung zu
informieren!

Abrechnung erfolgt pro Einsatzort d.h. pro
zusammenhängende Baustelleneinrichtung.
Nicht pro Baum.
Menge: 1,000 Stck

**02.04.0030 Aufwand für Absperrmaßnahmen an Straßen der Kategorie 5/6, Anliegerstraße**
Sichern der Baustelle nach Straßenart 5/6,
Anliegerstraße Trenn-
und Mischprinzip, gemäß den Vorschriften der StVO und
den
Anordnungen der Verkehrsbehörde mit Verkehrszeichen,
Absperrungen, Leit- und Schutzeinrichtungen. Die
erforderlichen
Genehmigungen sind vom AN bei der
Straßenverkehrsbehörde
zu beantragen und deren Anweisungen zu befolgen. Die
Verkehrszeichen und Leiteinrichtungen müssen mit Reflex
-
stoffen überzogen sein. Sie sind ständig zu unterhalten

und bei Erfordernis zu reinigen.

Voraussichtlicher Umfang: 1 - 3 Mitarbeiter, Stellen
von
Verkehrsleitkegeln und Verkehrszeichen bis hin zum
Einsatz einer fahrbaren Absperrtafel.

Der AG ist vor Einrichtung der Baustellensicherung zu
informieren!

Abrechnung erfolgt pro Einsatzort d.h. pro
zusammenhängende Baustelleneinrichtung.
Nicht pro Baum.
Menge: 1,000 Stck

**02.04.0040 Aufwand für Absperrmaßnahmen an Straßen der Kategorie 10/11, Straße mit Schienenverkehr, Oberleitung**
Sichern der Baustelle nach Straßenart 10/11, Straße mit

Schienenverkehr und/oder Oberleitung, gemäß den
Vorschriften der StVO und den Anordnungen der
Verkehrsbehörde mit Verkehrszeichen, Absperrungen,
Leit- und Schutzeinrichtungen. Die erforderlichen
Genehmigungen sind vom AN bei der Straßenverkehrsbehörde zu beantragen und deren Anweisungen zu
befolgen.
Die Verkehrszeichen und Leiteinrichtungen müssen mit
Reflexstoffen überzogen sein. Sie sind ständig
zu unterhalten und bei Erfordernis zu reinigen.

Voraussichtlicher Umfang: 1 - 3 Mitarbeiter, Stellen
von
Verkehrsleitkegeln und Verkehrszeichen, Einsatz eines
Sicherheitspostens und einer fahrbaren Absperrtafel.

Der AG ist vor Einrichtung der Baustellensicherung zu
informieren!

Abrechnung erfolgt pro Einsatzort d.h. pro
zusammenhängende Baustelleneinrichtung.
Nicht pro Baum.
Menge: 1,000 Stck

**02.04.0050 Absperrungsmaßnahmen im Gleisbereich**
Absperrungsmaßnahmen - Kosten für die Organisation
und Durchführung der ordnungsgemäßen Baustelleneinrichtung und -sicherung gemäß der RNV-Dienstanweisung
zum Arbeiten im Gleisbereich und den RNV-Bestimmungen
zum Schutz elektrischer Bahnanlagen bei Bauarbeiten im
Gleisbereich. (siehe Anlage)

Der AG ist vor Einrichtung der Baustellensicherung zu
informieren!

Abrechnung erfolgt pro Einsatzort d.h. pro
Zusammenhängende Baustelleneinrichtung.
Nicht pro Baum.
Menge: 1,000 Stck

#### Titel 02.05 Schädlingsbekämpfung - physikalische Ent

**02.05.0010 Beseitigung Eichenprozessionsspinner in 5-6m Höhe, Abarbeitung vom Boden aus**
Baum von Nestern des Eichenprozessionsspinners bis zu
einer Höhe von maximal 5-6 m vom Boden aus
rückstandsfrei befreien, Nester entsorgen, incl. aller
notwendigen Nebenarbeiten wie Absperrung des
Arbeitsbereiches, Gestellung von Arbeitsmitteln etc.

EP pro Baum

Folgender Personal- sowie Maschinen- und
Materialeinsatz ist
einzukalkulieren:

Spezialsauger mit Sicherheitsfilter und
StromaggregatSchutzkleidung nach BBA | 3-3/2 incl.
Atemschutzmaskemit Ausatemventil der Klasse FFP3S
Einschließlich aller zusätzlich erforderlichen
materiellen und Personellen Ressourcen sowie weiterer
Maschineneinsatz.

Die fachgerechte Entsorgung ist zu gewährleisten und
nachzuweisen.

Die farbliche Kennzeichnung von Eichen am Stamm mit "E"
für
EPS sind nach Abschluss der Arbeiten unbedingt z.B.
mittels
Stahlbürste baumschonend zu entfernen. Erst nach
erfolgter
Beseitigung der Markierung am Baum gilt die Maßnahme
als abgeschlossen.
Menge: 1,000 Stck

**02.05.0020 Beseitigung Eichenprozessionsspinner < 10 m Baumhöhe**
Baum von Nestern des Eichenprozessionsspinners
rückstandsfrei befreien, Nester entsorgen, incl. aller
notwendigen Nebenarbeiten wie Absperrung des
Arbeitsbereiches, Gestellung von Arbeitsmitteln
und Hebebühnen etc.

EP pro Baum

Folgender Personal- sowie Maschinen- und
Materialeinsatz ist
einzukalkulieren:

Hubsteiger inkl. BedienungSpezialsauger mit
Sicherheitsfilter und StromaggregatSchutzkleidung nach
BBA | 3-3/2 incl. Atemschutzmaske mit Ausatemventil der
Klasse FFP3S
Einschließlich aller zusätzlich erforderlichen
materiellenund personellen Ressourcen sowie weiterer
Maschineneinsatz.

Die fachgerechte Entsorgung ist zu gewährleisten und
nachzuweisen.

Die farbliche Kennzeichnung von Eichen mit einem "E"
für EPS
sind nach Abschluss der Arbeiten unbedingt z.B. mittels

Stahlbürste baumschonend zu entfernen. Erst nach
erfolgter
Beseitigung der Markierung am Baum gilt die Maßnahme
als
abgeschlossen.

Baumhöhe bis 10m.
Menge: 1,000 Stck

**02.05.0030 Beseitigung Eichenprozessionsspinner > 10 - 20 m Baumhöhe**
Baum von Nestern des Eichenprozessionsspinners
rückstandsfrei befreien, Nester entsorgen, incl. aller
notwendigen Nebenarbeiten wie Absperrung des
Arbeitsbereiches, Gestellung von Arbeitsmitteln
und Hebebühnen etc.

EP pro Baum

Folgender Personal- sowie Maschinen- und
Materialeinsatz ist
einzukalkulieren:

Hubsteiger inkl. BedienungSpezialsauger mit
Sicherheitsfilter und StromaggregatSchutzkleidung nach
BBA | 3-3/2 incl. Atemschutzmaskemit Ausatemventil der
Klasse FFP3S
Einschließlich aller zusätzlich erforderlichen
materiellen und personellen Ressourcen sowie weiterer
Maschineneinsatz.

Die fachgerechte Entsorgung ist zu gewährleisten und
nachzuweisen.

Die farbliche Kennzeichnung von Eichen mit einem "E"
für
EPS sind nach Abschluss der Arbeiten unbedingt z.B.
mittels
Stahlbürste baumschonend zu entfernen. Erst nach
erfolgter
Beseitigung der Markierung am Baum gilt die Maßnahme
als
abgeschlosssen.

Baumhöhe > 10m bis 20m.
Menge: 1,000 Stck

**02.05.0040 Beseitigung Eichenprozessionsspinner > 20 - 30 m Baumhöhe**
Baum von Nestern des Eichenprozessionsspinners
rückstandsfrei befreien, Nester entsorgen, incl. aller
notwendigen Nebenarbeiten wie Absperrung des
Arbeitsbereiches, Gestellung von Arbeitsmitteln
und Hebebühnen etc.

EP pro Baum

Folgender Personal- sowie Maschinen- und
Materialeinsatz ist
einzukalkulieren:

1)Hubsteiger inkl. Bedienung
2)Spezialsauger mit Sicherheitsfilter und Stromaggregat
3)Schutzkleidung nach BBA | 3-3/2 incl. Atemschutzmaske
  mit Ausatemventil der Klasse FFP3S
4)Einschließlich aller zusätzlich erforderlichen
materiellen
  und personellen Ressourcen sowie weiterer
  Maschineneinsatz.

Die fachgerechte Entsorgung ist zu gewährleisten und
nachzuweisen.

Die farbliche Kennzeichnung von Eichen mit einem "E"
für
EPS sind nach Abschluss der Arbeiten unbedingt z.B.
mittels
Stahlbürste baumschonend zu entfernen. Erst nach
erfolgter
Beseitigung der Markierung am Baum gilt die Maßnahme
als
abgeschlosssen.

Baumhöhe > 20m bis 30m.
Menge: 1,000 Stck

**02.05.0050 Beseitigung Eichneprozessionsspinner in Seilklettertechnik (SKT) > 10 - 20 m Baumhöhe**
Baum von Nestern des Eichenprozessionsspinners
rückstandsfrei befreien. Der Baumstandort ist mit der
Hubarbeitsbühne nicht erreichbar und die Nester
müssen durch den Einsatz von Seilklettertechnik (SKT)
entfernt werden. Ob die Maßnahme in Seilklettertechnik
(SKT) ausgeführt werden muss, ist im Rahmen einer
einsatzbezogenen Gefährdungsbeurteilung durch den AN
zu ermitteln. Erst nach erfolgter Prüfung  durch den AG

erhält der AN die Freigabe für die Durchführung der
Maßnahme in SKT.
Grundsätzlich kommen SKT-Maßnahmen nur dort in
Frage, wo der Einsatz von Hubarbeitsbühnen
(vor allem auch Hubarbeitsbühnen mit Raupenfahrwerk)
aufgrund der Zugänglichkeit nicht möglich ist.

Nester entsorgen, incl. aller notwendigen
Nebenarbeiten wie Absperrung des Arbeitsbereiches,
Gestellung von Arbeitsmitteln etc.

EP pro Baum

Folgender Personal- sowie Maschinen- und
Materialeinsatz ist
einzukalkulieren:

Einsatz von Seilklettertechnik (Nachweis des SKT A-
Scheins)
Spezialsauger mit Sicherheitsfilter und
StromaggregatSchutzkleidung nach BBA | 3-3/2 incl.
Atemschutzmaskemit Ausatemventil der Klasse FFP3S
Einschließlich aller zusätzlich erforderlichen
materiellen und personellen Ressourcen sowie weiterer
Maschineneinsatz.

Die fachgerechte Entsorgung ist zu gewährleisten und
nachzuweisen.

Die farbliche Kennzeichnung von Eichen mit einem "E"
für EPS
sind nach Abschluss der Arbeiten unbedingt z.B. mittels

Stahlbürste baumschonend zu entfernen. Erst nach
erfolgter
Beseitigung der Markierung am Baum gilt die Maßnahme
als abgeschlossen.

Baumhöhe > 10m bis 20m.
Menge: 1,000 Stck

#### Titel 02.06 Baumpflegearbeiten nach außergewöhnliche

**02.06.0010 Sturmmaßnahme - Astausbrüche entfernen, Baumhöhe bis 20 m**
Entfernen von Astausbrüchen infolge eines
außergewöhnlichen Sturmereignisses.

Baumhöhe bis 20 m

Die Abrechnung erfolgt pro Baum, nicht nach Stückzahl
der entfernten Astausbrüche.
Menge: 1,000 Stck

**02.06.0020 Sturmmaßnahme - Astausbrüche entfernen Baumhöhe bis 30 m**
Entfernen von Astausbrüchen infolge eines
außergewöhnlichen Sturmereignisses.

Baumhöhe bis 30 m

Die Abrechnung erfolgt pro Baum, nicht nach Stückzahl
der entfernten Astausbrüche.
Menge: 1,000 Stck

**02.06.0030 Sturmmaßnahme - Astausbrüche entfernen, Baumhöhe > 30 m**
Entfernen von Astausbrüchen infolge eines
außergewöhnlichen Sturmereignisses.

Baumhöhe > 30 m

Die Abrechnung erfolgt pro Baum, nicht nach Stückzahl
der entfernten Astausbrüche.
Menge: 1,000 Stck

**02.06.0040 Sturmmaßnahme - Kronenteileinkürzung, Baumhöhe bis 20 m**
Rückschnitt von bruchgefährdeter Äste in Kronenteilen.
Die verbleibende Krone soll in ihrem arttypischen
Habitus
erhalten werden, angrenzende Kronenteile sind
anzugleichen
und somit dem Baum die Möglichkeit gegeben werden sich
wieder entsprechend entwickeln zu können.

Baumhöhe bis 20 m

Die Abrechnung erfolgt pro Baum, nicht nach Stückzahl
der entfernten Astausbrüche.
Menge: 1,000 Stck

**02.06.0050 Sturmmaßnahme - Kronenteileinkürzung, Baumhöhe bis 30 m**
Siehe vorh. Position

Baumhöhe bis 30 m

Die Abrechnung erfolgt pro Baum, nicht nach Stückzahl
der entfernten Astausbrüche.
Menge: 1,000 Stck

**02.06.0060 Sturmmaßnahme - Kronenteileinkürzung, Baumhöhe > 30 m**
Siehe vorh. Position

Baumhöhe > 30 m

Die Abrechnung erfolgt pro Baum, nicht nach Stückzahl
der entfernten Astausbrüche.
Menge: 1,000 Stck

**02.06.0070 Sturmmaßnahme - Kronensicherungsschnitt, Baumhöhe bis 20 m**
Die Maßnahme dient dem kurz- bzw. mittelfristigen
Erhalt von
stark geschädigten Bäumen. Die Durchführung der Schnitt
-
maßnahmen zur Entfernung ganzer Kronenteile bzw. der
gesamten Krone erfolgt im Grob- und Starkastbereich
mit dem Ziel die Verkehrssicherheit wiederherzustellen.
Dabei ist anzustreben, dass der ursprüngliche Habitus
in
Grundzügen bewahrt bleibt. Bei der Durchführung ist auf
Zug-  oder Versorgungsast abzuleiten.
Die Äste im unteren Kronenbereich sind zu erhalten.

Baumhöhe bis 20 m

Abrechnung erfolgt pro Baum.
Menge: 1,000 Stck

**02.06.0080 Sturmmaßnahme - Kronensicherungsschnitt, Baumhöhe bis 30 m**
Siehe vorh. Position

Baumhöhe bis 30 m

Abrechnung erfolgt pro Baum.
Menge: 1,000 Stck

**02.06.0090 Sturmmaßnahme - Kronensicherungsschnitt, Baumhöhe > 30 m**
Siehe vorh. Position

Baumhöhe > 30 m

Abrechnung erfolgt pro Baum.
Menge: 1,000 Stck

**02.06.0100 Sturmmaßnahme - Baumfällung - Rückschnitt auf Ökostamm, Baumhöhe bis 20 m**
Rückschnitt des Stammes nach Angaben des AG auf
4 - 8 m (Habitatstamm).

Baumhöhe bis 20 m

Abrechnung erfolgt pro Baum.
Menge: 1,000 Stck

**02.06.0110 Sturmmaßnahme - Baumfällung - Rückschnitt auf Ökostamm, Baumhöhe bis 30 m**
Siehe vorh. Position

Baumhöhe bis 30 m

Abrechnung erfolgt pro Baum.
Menge: 1,000 Stck

**02.06.0120 Sturmmaßnahme - Baumfällung - Rückschnitt auf Ökostamm, Baumhöhe > 30 m**
Siehe vorh. Position

Baumhöhe > 30 m

Abrechnung erfolgt pro Baum.
Menge: 1,000 Stck

**02.06.0130 Sturmmaßnahme - Sondermaßnahme**
Einsatz einer Kolonne nach einem außergewöhnlichem
Sturmereignis zur Entfernung bzw. Aufarbeitung von
umgestürzten und/oder bereits liegenden Bäumen
sowie an Fassaden oder Nachbarbäumen lehnenden Bäumen.
Arbeiten mit der Hubarbeitsbühne und anderem
technischen
Hilfsgerät (ausgenommen Fahrzeuge zum Abtransport)
um Verkehrswege im Stadtgebiet schnellstmöglich
frei zu räumen und wieder befahrbar zu machen.

Abrechnung erfolgt nach Stundenaufwand.
Menge: 1,000 h

#### Titel 02.07 Stundenlohnarbeiten

**02.07.0010 Helfer*in, Bodenmann,-frau**
Helfer*in, Bodenpersonal
Menge: 1,000 h

**02.07.0020 Baumpfleger*in**
Facharbeiter*in in der Baumpflege, ETW oder höher
qualifiziert
Menge: 1,000 h

**02.07.0030 LKW mit Kran, 8 - 12 to, inkl. Bedienung**
LKW bis 12 to mit Kran, inkl. und Bedienung
Menge: 1,000 h

**02.07.0040 LKW mit Kran, > 12 to, inkl. Bedienung**
LKW > 12 to mit Kran, inkl. und Bedienung
Menge: 1,000 h

**02.07.0050 Hubarbeitsbühne bis 30m Arbeitshöhe**
Hubarbeitsbühne bis 30 m Arbeitshöhe auf
LKW-Fahrgestell oder Raupenfahrwerk,
inkl. Bedienung
Menge: 1,000 h

**02.07.0060 Entsorgungseinheit**
LKW bis 7,5 to, inkl. Hacker und Bedienung
Menge: 1,000 h

### Gewerk 03 Baumpflegearbeiten in der Stadtmitte

*Hinweis*
Die Stadtmitte umfasst folgende Stadtteile:
Nord/Hemshof, Mitte und Süd

Diese Stadtteile zeichnen sich im Vergleich zu den
Stadtteilen der beiden anderen  Lose durch eine
verhältnismäßig höhere Anzahl an Straßenbäumen und
engere Straßenzüge aus. Entsprechend höher ist der
Aufwand evtl. erforderlicher Absperrmaßnahmen um die
Baumpflegemaßnahme durchführen zu können.

#### Titel 03.01 Baumpflegearbeiten

*Hinweis*
Der Kronenansatz ist unter Berücksichtigung der Baumart
und der
Wuchsform des Baumes so zu schneiden, dass über der
Fahrbahn ein lichter Raum mit einer Höhe von 4,50 m
erreicht
wird, über Grünflächen und Geh- und Radwegen 2,50 m.
Steht der Baum zwischen dem Straßenbereich und einer
Grünfläche, so ist das Lichtraumprofil einheitlich auf
die Höhe
von 4,50 m zu schneiden (d.h. kein Höhenversatz).

Zu beachten:
-Maximale Höhe der Aufastung am Stamm 6,50 m
-Maximal 50 % des Kronenvolumens entfernen
-Maximales Verhältnis zur Baumhöhe:
2/3 Stamm zu 1/3 Krone

**03.01.0010 Lichtraumprofil herstellen 2,5 m**
Rückschnitt, der in das Lichtraumprofil der Fahrbahn
hineinragenden Kronenteile bis in eine Höhe von 2,5 m,
gemessen im rechten Winkel von der Fahrbahn.

Abrechnung erfolgt pro Baum.
Menge: 1,000 Stck

**03.01.0020 Lichtraumprofil herstellen 4,5 m**
Rückschnitt, der in das Lichtraumprofil der Fahrbahn
hineinragenden Kronenteile bis in eine Höhe von 4,5 m,
gemessen im rechten Winkel von der Fahrbahn.

Abrechnung erfolgt pro Baum.
Menge: 1,000 Stck

*Hinweis*
Rückschnitt im Kronenbereich zum Freistellen von
Straßen-,
Hinweis-, Warn- und Wegweisschilder sowie
Straßenlaternen,
Blinklicht- und Signallichtanlagen so, dass diese von
den
Verkehrsteilnehmern ständig, rechtzeitig und ohne
Sehbeeinträchtigungen wahrgenommen werden können.

Falls erforderlich sind angrenzende Kronenteile
anzugleichen,
um den arttypischen Habitus wiederherzustellen.

**03.01.0030 Freischneiden von Verkehrseinrichtungen, Baumhöhe bis 10 m**
Die Verkehrseinrichtungen sind ca. 2,5 m bzw. je nach
Erfordernis freizuschneiden.

Baumhöhe bis 10 m

Abrechnung erfolgt pro Baum.
Menge: 1,000 Stck

**03.01.0040 Freischneiden von Verkehrseinrichtungen, Baumhöhe > 10 m**
Siehe vorh. Position.

Baumhöhe > 10 m

Abrechnung erfolgt pro Baum.
Menge: 1,000 Stck

*Hinweis*

*Hinweis*
Rückschnitt im Kronenbereich zum Freistellen von
oberirdischen
isolierten und unisolierten Hochspannungs-, Straßenbahn
- und Stromleitungen.

Baustellenorganisation:
Grundsätzlich ist rechtzeitig vor Durchführung
von Schnittmaßnahmen an Leitungen jeder Art eine
frühzeitige vorherige Abstimmung mit dem Betreiber
(TWL, RNV, DB) notwendig. Hierbei müssen Art- und
Umfang der Maßnahme abgeklärt, ggf. notwendige
Maßnahmen eingeleitet, die notwendigen
Sicherheitsvorkehrungen für den
Verkehrsraum abgestimmt und die Terminierung möglichst
frühzeitig abgestimmt werden.
Der Aufwand für die notwendigen Maßnahmen zur
Verkehrsraumsicherung werden in den Positionen des
Titels 4 gesondert abgefragt.

Ob die Maßnahme in Seilklettertechnik (SKT) ausgeführt
werden muss, ist im Rahmen einer einsatzbezogenen
Gefährdungs- beurteilung durch den AN zu ermitteln.
Erst nach
erfolgter Prüfung  durch den AG erhält der AN die
Freigabe für die Durchführung der Maßnahme in SKT.
Grundsätzlich kommen SKT-Maßnahmen nur dort in Frage,
wo der Einsatz von Hubarbeitsbühnen (vor allem auch
Hubarbeitsbühnen mit Raupenfahrwerk) aufgrund der
Zugänglichkeit nicht möglich ist.

**03.01.0050 Freischneiden von Hochspannungs- und Straßenbahnleitungen, Baumhöhe bis 10 m**
Freischneiden von unisolierten Hochspannungs- und
Straßenbahnleitungen, so dass der Abstand zwischen Leitung und
Baum
(äußere Zweige) gemäß Vorgabe des jeweiligen Betreibers

Zwischen 2,5m und 5 m beträgt.
Einsatz ausschließlich mit isolierter Arbeitsbühne, in
Ausnahmefällen in SKT.
Falls erforderlich sind angrenzende  Kronenteile
anzugleichen,
um den arttypischen Habitus wiederherzustellen.

Bestimmungen zum Schutz elektrischer Bahnanlagen und
Dienstanweisungen zu Arbeiten im Gleisbereich der RNV
sind strengstens zu befolgen (siehe Merkblätter,
Bestimmungen und Dienstanweisungen der RNV in der
Anlage).

Baumhöhe bis 10 m

Abrechnung erfolgt pro Baum.
Menge: 1,000 Stck

**03.01.0060 Freischneiden von Hochspannungs- und Straßenbahnleitungen, Baumhöhe > 10 m**
Siehe vorh. Position.

Baumhöhe > 10 m

Abrechnung erfolgt pro Baum.
Menge: 1,000 Stck

**03.01.0070 Freischneiden von isolierten Stromleitungen, Baumhöhe bis 10 m**
Freistellung von oberirdischen isolierten Strom- und
Telefonleitungen. Einzelne Äste sind entsprechend
den Erfordernissen der Verkehrssicherheit und/oder
des Baumumfeldes einzukürzen. Erforderlichenfalls
sind angrenzende Kronenteile anzugleichen und/oder
nicht betroffene Kronenteile auszulichten.
Leitung freischneiden, so dass der Abstand zwischen
Leitung und Baum (äußere Zweige) in der Regel
ca. 2 bis 3m beträgt.

Baumhöhe bis 10 m

Abrechnung erfolgt pro Baum.
Menge: 1,000 Stck

**03.01.0080 Freischneiden von isolierten Stromleitungen, Baumhöhe > 10 m**
Siehe vorh. Position.

Baumhöhe > 10 m

Abrechnung erfolgt pro Baum.
Menge: 1,000 Stck

*Hinweis*

*Hinweis*
Bäume stehen im Stadtgebiet auch in der Nähe von
Gebäuden
und Bauwerken. Entsprechend können Äste bis an die
Fassade
und über den Baukörper ragen. Ziel der
Rückschnittarbeiten des
Kronenmantels ist ein dauerhafter Freiraum von ca. 2,5
m zu den
angrenzenden Strukturen.

Einseitiger Rückschnitt des Kronenmantels überwiegend
im
Feinastbereich, so dass die Fassade in einem Abstand
von
mindestens 2,5 m freigeschnitten ist.

**03.01.0090 Freischneiden von Dachkanten, Fassaden, Baumhöhe bis 10 m**
Dachkante, Fassade freischneiden.

Baumhöhe bis 10 m

Abrechnung erfolgt pro Baum.
Menge: 1,000 Stck

**03.01.0100 Freischneiden von Dachkanten, Fassaden, Baumhöhe bis 20 m**
Dachkante, Fassade freischneiden.

Baumhöhe bis 20 m

Abrechnung erfolgt pro Baum.
Menge: 1,000 Stck

**03.01.0110 Freischneiden von Dachkanten, Fassaden, Baumhöhe > 20 m**
Dachkante, Fassade freischneiden.

Baumhöhe > 20 m

Abrechnung erfolgt pro Baum.
Menge: 1,000 Stck

*Hinweis*
Das Austreiben von schlafenden Knospen im Stamm- und
Stockbereich ist ein natürliches Bestreben der Bäume.
Insbesondere in Bereichen von Verkehrs- und
Aufenthaltsflächen müssen die Bäume frei von Astwerk am
Stamm und Stammfuß sein, um den Anforderungen an die
Verkehrssicherheit, d.h. Freihaltung des
Verkehrsraumprofils,
zu gewährleisten.
Entfernen von Austrieben im Stammfuß-, Stamm- und
Kronenansatzbereich an Bäumen an Verkehrsflächen zur
Gewährleistung der Verkehrssicherheit.
Mitunter müssen auch Austriebe, die sich an 1m hohen
Baumstümpfen von gefällten Bäumen gebildet haben
entfernt werden.

**03.01.0120 Entfernen von Stamm- und Stockaustrieben**
Austriebe und vorhandene Triebstummel sind an der
Basis auszureißen bzw. boden- oder stammnah
abzuschneiden. Stammaustriebe müssen bis zum
Kronenansatz i.d.R. bis in 4,5m Höhe entfernt werden.
Die Ausführung erfolgt ausschließlich mit Handschere
und -säge. Der Einsatz von Motorsägen ist nicht
gestattet.

Es wird ausdrücklich darauf hingewiesen, dass
Verletzungen am Stamm oder Wurzelanlauf zu vermeiden
sind.

Abrechnung erfolgt pro Baum.
Menge: 1,000 Stck

*Hinweis*
Baumfremder Bewuchs vor allem durch Efeu aber auch
durch
Wilden Wein, Waldrebe oder Knöterich ist vom Baumstamm
und aus Teilen der Krone zu entfernen. Die Abrechnung
der
Fremdbewuchs-Entfernung erfolgt in 2 Leistungsphasen:

a) Bodennahes Durchtrennen der Triebe
b) Entfernen des Bewuchses.

Die fremdbewachsenen Bäume werden in Form von
Arbeitslisten dem AN unterjährig zur Verfügung
gestellt. Das
Durchtrennen der Triebe kann das ganze Jahr über durchgeführt werden, die Entfernung des Bewuchses darf
lediglich in vogelbrutfreien Zeit vorgenommen werden.
Der Einsatz von motorbetriebenen Geräten zur
Durchtrennung/
Entfernung des Fremdbewuchses ist nicht gestattet. Es
wird
ausdrücklich darauf hingewiesen, dass Verletzungen am
Stamm oder Wurzelanlauf zu vermeiden sind.

**03.01.0130 Durchtrennen von Fremdbewuchs**
Sämtliche Triebe des zu entfernenden Fremdbewuchses
sind
bodennah vollständig zu durchtrennen.

Es wird ausdrücklich darauf hingewiesen, dass
Verletzungen am
Stamm oder Wurzelanlauf des Baumes unbedingt zu
vermeiden sind.
Der Einsatz von Motorsägen ist nicht gestattet.

Abrechnung erfolgt pro Baum.
Menge: 1,000 Stck

**03.01.0135 Entfernen von Fremdbewuchs bis zu einer Höhe von 10 m im Baum**
Der durchtrennte Fremdbewuchs muss vollständig u.U.
auch aus dem Kronenbereich entfernt, geladen,
abtransportiert
und entsorgt werden.

Es wird ausdrücklich darauf hingewiesen, dass
Verletzungen am
Stamm oder Wurzelanlauf des Baumes unbedingt zu
vermeiden
sind. Der Einsatz von Motorsägen ist nicht gestattet.

Kosten  für die externe Entsorgung des Grünmaterials
ist
in den Einheitspreis mit einzukalkulieren.

Aufwuchs bis 10 m im Baum

Abrechnung erfolgt pro Baum.
Menge: 1,000 Stck

**03.01.0150 Entfernen von Fremdbewuchs bis zu einer Höhe von 20 m im Baum**
Siehe vorh. Position.

Aufwuchs bis 20 m im Baum

Abrechnung erfolgt pro Baum.
Menge: 1,000 Stck

**03.01.0160 Einzelnen Ast einkürzen oder entfernen, Baumhöhe bis 10 m**
Überlangen, ausbruchgefährdeten oder reibenden Ast
durch einkürzen entlasten oder komplett entfernen.

Baumhöhe bis 10 m

Abrechnung erfolgt pro Baum.
Menge: 1,000 Stck

**03.01.0170 Einzelnen Ast einkürzen oder entfernen, Baumhöhe bis 20 m**
Siehe vorh. Position

Baumhöhe bis 20 m

Abrechnung erfolgt pro Baum.
Menge: 1,000 Stck

**03.01.0180 Einzelnen Ast einkürzen oder entfernen, Baumhöhe bis 30 m**
Siehe vorh. Position

Baumhöhe bis 30 m

Abrechnung erfolgt pro Baum.
Menge: 1,000 Stck

**03.01.0190 Grenzüberhang zurückschneiden, Baumhöhe bis 10 m**
Überhängende, überlange Äste entsprechend den
Erfordernissen und standortlichen Begebenheiten,
jedoch unter Berücksichtigung der baumarttypischen
Wuchsform einkürzen.

Baumhöhe bis 10 m

Abrechnung erfolgt pro Baum.
Menge: 1,000 Stck

**03.01.0200 Grenzüberhang zurückschneiden, Baumhöhe bis 20 m**
Siehe vorh. Position

Baumhöhe bis 20 m

Abrechnung erfolgt pro Baum.
Menge: 1,000 Stck

**03.01.0210 Totholzbeseitigung, Baumhöhe bis 10 m**
Totholzbeseitigung

Baumhöhe bis 10 m

Abrechnung erfolgt pro Baum.
Menge: 1,000 Stck

**03.01.0220 Totholzbeseitigung, Baumhöhe bis 20 m**
Siehe vorh. Position

Baumhöhe bis 20 m

Abrechnung erfolgt pro Baum.
Menge: 1,000 Stck

**03.01.0230 Totholzbeseitigung auf Problemstandort, Baumhöhe bis 20 m**
Siehe vorh. Position, Ausführung jedoch in
Seilklettertechnik (SKT).

Baumhöhe bis 20 m

Abrechnung erfolgt pro Baum.
Menge: 1,000 Stck

*Hinweis*
Äste von Bäumen sterben aufgrund ihres natürlichen
Alterungsprozesses und vorherrschenden Standortfaktoren wie
Verschattung und länger anhaltenden Trockenperioden ab.
Diese abgestorbene, an- und abgebrochene Äste ab
Schwachast
sind je nach Erfordernis ab- oder nachzuschneiden,
Aststummel
sind generell zu entfernen.

Ob die Maßnahme in Seilklettertechnik (SKT) ausgeführt
werden
muss, ist im Rahmen einer einsatzbezogenen Gefährdungsbeurteilung durch den AN zu ermitteln. Erst nach
erfolgter Prüfung  durch den AG erhält der AN die
Freigabe für die Durchführung der Maßnahme in SKT.
Grundsätzlich kommen SKT-Maßnahmen nur dort in Frage,
wo der Einsatz von Hubarbeitsbühnen (vor allem auch
Hubarbeitsbühnen mit Raupenfahrwerk) aufgrund der
Zugänglichkeit nicht möglich ist.

**03.01.0240 Totholzbeseitigung, Baumhöhe bis 30 m**
Totholzbeseitigung

Baumhöhe bis 30 m

Abrechnung erfolgt pro Baum.
Menge: 1,000 Stck

**03.01.0250 Totholzbeseitigung auf Problemstandort, Baumhöhe bis 30 m**
Siehe vorh. Position, Ausführung jedoch in
Seilklettertechnik (SKT).

Baumhöhe bis 30 m

Abrechnung erfolgt pro Baum.
Menge: 1,000 Stck

**03.01.0260 Totholzbeseitigung, Baumhöhe > 30 m**
Totholzbeseitigung

Baumhöhe > 30 m

Abrechnung erfolgt pro Baum.
Menge: 1,000 Stck

**03.01.0270 Totholzbeseitigung auf Problemstandort, Baumhöhe > 30 m**
Siehe vorh. Position, Ausführung jedoch in
Seilklettertechnik (SKT).

Baumhöhe > 30 m

Abrechnung erfolgt pro Baum.
Menge: 1,000 Stck

**03.01.0280 Pilzbefall Massaria entfernen, Baumhöhe bis 10 m**
Entfernen von Ästen in Platanen unterschiedlicher
Stärke,
die mit dem Massariapilz infiziert sind. Zu entfernen
sind
bereits abgestorbene sowie befallene Äste.

Für die Durchführung muss qualifiziertes Personal
eingesetzt
werden, das über mehrjährige Erfahrung bei der
Erkennung
und Entfernung von auch schwach befallenen Ästen
verfügt.

Baumhöhe bis 10 m

Abrechnung erfolgt pro Baum.
Menge: 1,000 Stck

**03.01.0290 Pilzbefall Massaria entfernen, Baumhöhe bis 20 m**
Siehe vorh. Position

Baumhöhe bis 20 m

Abrechnung erfolgt pro Baum.
Menge: 1,000 Stck

**03.01.0300 Pilzbefall Massaria entfernen, Baumhöhe bis 30 m**
Siehe vorh. Position

Baumhöhe bis 30 m

Abrechnung erfolgt pro Baum.
Menge: 1,000 Stck

**03.01.0310 Pilzbefall Massaria entfernen, Baumhöhe > 30 m**
Siehe vorh. Position

Baumhöhe > 30 m

Abrechnung erfolgt pro Baum.
Menge: 1,000 Stck

*Hinweis*

**03.01.0320 Aufbau- und Erziehungsschnitt**
Durchführung eines Aufbau- und Erziehungsschnittes

am Jungbaum.

Abrechnung pro Jungbaum.
Menge: 1,000 Stck

*Hinweis*

**03.01.0330 Formschnitt, Baumhöhe bis 10 m**
Durchführung eines Formschnittes

Baumhöhe bis 10 m

Abrechnung erfolgt pro Baum.
Menge: 1,000 Stck

**03.01.0340 Formschnitt, Baumhöhe bis 20 m**
Siehe vorh. Position

Baumhöhe bis 20 m

Abrechnung erfolgt pro Baum.
Menge: 1,000 Stck

*Hinweis*
Durchführung von baumpflegerischen Schnittmaßnahmen zur
Entwicklung einer arttypischen Krone zur Förderung der
Vitalität des Baumes. Durch den Schnitt sind
unerwünschte
Fehlentwicklungen zu beseitigen (Nachschnitt bei
Sturmbruch)
bzw. vorzubeugen (z.B. reibende und kreuzende Äste,
Zwiesel)
sowie kranke, ab-/angebrochene und abgestorbene Äste zu

entfernen. An Hochstämmen sind Stamm- und
Stockaustriebe
zu entfernen. Die Krone ist in ihrer Form und
Ausdehnung
den umgeblichen Bedingungen durch geeignete Schnittmaßnahmen anzupassen, bspw. ist das Lichtraumprofil an
Verkehrsflächen herzustellen und Fassaden auf rd. 2,5 m
freizustellen.

Absterbende, bereits abgestorbene, kranke, sich
kreuzende und
reibende Äste sind zu entfernen. Bäume an
Verkehrsflächen sind
dabei auf die Einhaltung des Lichtraumprofils und auf
sonstige
Auswirkungen und  Erfordernisse des Baumumfeldes zu
überprüfen und bei Bedarf entsprechend zu schneiden.

Ob die Maßnahme in Seilklettertechnik (SKT) ausgeführt
werden
muss, ist im Rahmen einer einsatzbezogenen Gefährdungsbeurteilung durch den AN zu ermitteln. Erst nach
erfolgter Prüfung
durch den AG erhält der AN die Freigabe für die
Durchführung
der Maßnahme in SKT. Grundsätzlich kommen SKT-Maßnahmen

nur dort in Frage, wo der Einsatz von Hubarbeitsbühnen
(vor allem
auch Hubarbeitsbühnen mit Raupenfahrwerk) aufgrund der
Zugänglichkeit nicht möglich ist.

**03.01.0350 Kronenpflege, Baumhöhe bis 10 m**
Durchführung einer Kronenpflege.

Baumhöhe bis 10 m

Abrechnung erfolgt pro Baum.
Menge: 1,000 Stck

**03.01.0360 Kronenpflege auf Problemstandort, Baumhöhe bis 10 m**
Siehe vorh. Position, Ausführung jedoch in
Seilklettertechnik (SKT).

Baumhöhe bis 10 m

Abrechnung erfolgt pro Baum.
Menge: 1,000 Stck

**03.01.0370 Kronenpflege, Baumhöhe bis 20 m**
Durchführung einer Kronenpflege.

Baumhöhe bis 20 m

Abrechnung erfolgt pro Baum.
Menge: 1,000 Stck

**03.01.0380 Kronenpflege auf Problemstandort, Baumhöhe bis 20 m**
Siehe vorh. Position, Ausführung jedoch in
Seilklettertechnik (SKT).

Baumhöhe bis 20 m

Abrechnung erfolgt pro Baum.
Menge: 1,000 Stck

**03.01.0390 Kronenpflege, Baumhöhe bis 30 m**
Durchführung einer Kronenpflege.

Baumhöhe bis 30 m

Abrechnung erfolgt pro Baum.
Menge: 1,000 Stck

**03.01.0400 Kronenpflege auf Problemstandort, Baumhöhe bis 30 m**
Siehe vorh. Position, Ausführung jedoch in
Seilklettertechnik (SKT).

Baumhöhe bis 30 m

Abrechnung erfolgt pro Baum.
Menge: 1,000 Stck

**03.01.0410 Kronenpflege, Baumhöhe > 30 m**
Durchführung einer Kronenpflege.

Baumhöhe > 30 m

Abrechnung erfolgt pro Baum.
Menge: 1,000 Stck

**03.01.0420 Kronenpflege auf Problemstandort, Baumhöhe > 30 m**
Siehe vorh. Position, Ausführung jedoch in
Seilklettertechnik (SKT).

Baumhöhe > 30 m

Abrechnung erfolgt pro Baum.
Menge: 1,000 Stck

*Hinweis*
Die verbleibende Krone soll in ihrem arttypischen
Habitus
erhalten werden, angrenzende Kronenteile sind
anzugleichen
und somit dem Baum die Möglichkeit gegeben werden
sich wieder entsprechend entwickeln zu können.

Ob die Maßnahme in Seilklettertechnik (SKT) ausgeführt
werden muss, ist im Rahmen einer einsatzbezogenen
Gefährdungsbeurteilung durch den AN zu ermitteln. Erst
nach erfolgter Prüfung  durch den AG erhält der AN die
Freigabe für die Durchführung der Maßnahme in SKT.
Grundsätzlich kommen SKT-Maßnahmen nur dort in Frage,
wo der Einsatz von Hubarbeitsbühnen (vor allem auch
Hubarbeitsbühnen mit Raupenfahrwerk) aufgrund der
Zugänglichkeit nicht möglich ist.

**03.01.0430 Kronenteileinkürzung, Baumhöhe bis 10 m**
Rückschnitt von Kronenteilen.

Baumhöhe bis 10 m

Abrechnung erfolgt pro Baum.
Menge: 1,000 Stck

**03.01.0440 Kronenteileinkürzung, Baumhöhe bis 20 m**
Siehe vorh. Position

Baumhöhe bis 20 m

Abrechnung erfolgt pro Baum.
Menge: 1,000 Stck

**03.01.0450 Kronenteileinkürzung auf Problemstandort, Baumhöhe bis 20 m**
Siehe vorh. Position, Ausführung jedoch in
Seilklettertechnik (SKT).

Baumhöhe bis 20 m

Abrechnung erfolgt pro Baum.
Menge: 1,000 Stck

**03.01.0460 Kronenteileinkürzung, Baumhöhe bis 30 m**
Rückschnitt von Kronenteilen.

Baumhöhe bis 30 m

Abrechnung erfolgt pro Baum.
Menge: 1,000 Stck

**03.01.0470 Kronenteileinkürzung auf Problemstandort, Baumhöhe bis 30 m**
Siehe vorh. Position, Ausführung jedoch in
Seilklettertechnik (SKT).

Baumhöhe bis 30 m

Abrechnung erfolgt pro Baum.
Menge: 1,000 Stck

**03.01.0480 Kronenteileinkürzung, Baumhöhe > 30 m**
Rückschnitt von Kronenteilen.

Baumhöhe > 30 m

Abrechnung erfolgt pro Baum.
Menge: 1,000 Stck

**03.01.0490 Kronenteileinkürzung auf Problemstandort, Baumhöhe > 30 m**
Siehe vorh. Position, Ausführung jedoch in
Seilklettertechnik (SKT).

Baumhöhe > 30 m

Abrechnung erfolgt pro Baum.
Menge: 1,000 Stck

*Hinweis*
Einkürzung der Baumkrone in Höhe und Breite
entsprechend der
festgelegten Prozentangabe. Die Kroneneinkürzung
erfolgt zur
Wiederherstellung der Verkehrssicherheit oder den
Erfordernissen
des Baumumfeldes. Die Schnittmaßnahmen sind so
umzusetzen,
dass der arttypische Habitus so gut wie möglich
erhalten bzw.
wiederhergestellt wird. Kroneneinkürzung um die
festgelegte
Prozentangabe gemäß Arbeitsliste.

Die gesamte Krone ist in ihrer Höhe und/oder ihrer
seitlichen
Ausdehnung entsprechend den Erfordernissen der Verkehrs
-
sicherheit und/oder des Baumumfeldes einzukürzen.
Der Umfang der Einkürzung erfolgt jeweils den konkreten

Erfordernissen entsprechend und wird in den
Arbeitslisten
in Prozent des Kronenvolumens angegeben.

Die verbleibende Krone soll in ihrem arttypischen
Habitus
erhalten werden und dem Baum die Möglichkeit gegeben
werden sich wieder entsprechend entwickeln zu können.

Ob die Maßnahme in Seilklettertechnik (SKT) ausgeführt
werden muss, ist im Rahmen einer einsatzbezogenen
Gefährdungsbeurteilung durch den AN zu ermitteln. Erst
nach erfolgter Prüfung  durch den AG erhält der AN die
Freigabe für die Durchführung der Maßnahme in SKT.
Grundsätzlich kommen SKT-Maßnahmen nur dort in Frage,
wo der  Einsatz von Hubarbeitsbühnen (vor allem auch
Hubarbeitsbühnen mit Raupenfahrwerk) aufgrund der
Zugänglichkeit nicht möglich ist.

**03.01.0500 Kroneneinkürzung, Baumhöhe bis 10 m**
Durchführung einer Kroneneinkürzung.

Baumhöhe bis 10 m

Abrechnung erfolgt pro Baum.
Menge: 1,000 Stck

**03.01.0510 Kroneneinkürzung auf Problemstandort, Baumhöhe bis 10 m**
Siehe vorh. Position, Ausführung jedoch in
Seilklettertechnik (SKT).

Baumhöhe bis 10 m

Abrechnung erfolgt pro Baum.
Menge: 1,000 Stck

**03.01.0520 Kroneneinkürzung, Baumhöhe bis 20 m**
Durchführung einer Kroneneinkürzung.

Baumhöhe bis 20 m

Abrechnung erfolgt pro Baum.
Menge: 1,000 Stck

**03.01.0530 Kroneneinkürzung auf Problemstandort, Baumhöhe bis 20 m**
Siehe vorh. Position, Ausführung jedoch in
Seilklettertechnik (SKT).

Baumhöhe bis 20 m

Abrechnung erfolgt pro Baum.
Menge: 1,000 Stck

**03.01.0540 Kroneneinkürzung, Baumhöhe bis 30 m**
Durchführung einer Kroneneinkürzung.

Baumhöhe bis 30 m

Abrechnung erfolgt pro Baum.
Menge: 1,000 Stck

**03.01.0550 Kroneneinkürzung auf Problemstandort, Baumhöhe bis 30 m**
Siehe vorh. Position, Ausführung jedoch in
Seilklettertechnik (SKT).

Baumhöhe bis 30 m

Abrechnung erfolgt pro Baum.
Menge: 1,000 Stck

**03.01.0560 Kroneneinkürzung, Baumhöhe > 30 m**
Durchführung einer Kroneneinkürzung.

Baumhöhe > 30 m

Abrechnung erfolgt pro Baum.
Menge: 1,000 Stck

**03.01.0570 Kroneneinkürzung auf Problemstandort, Baumhöhe > 30 m**
Siehe vorh. Position, Ausführung jedoch in
Seilklettertechnik (SKT).

Baumhöhe > 30 m

Abrechnung erfolgt pro Baum.
Menge: 1,000 Stck

*Hinweis*
Die Maßnahme im Stark- und Grobastbereich dient dem
kurz-
bzw. mittelfristigen Erhalt von stark geschädigten
Bäumen.

Die Durchführung der Schnittmaßnahmen zur Entfernung
ganzer
Kronenteile bzw. der gesamten Krone erfolgt im Grob-
und
Starkastbereich mit dem Ziel die Verkehrssicherheit
wiederherzustellen. Dabei ist anzustreben, dass der
ursprüngliche
Habitus in Grundzügen bewahrt bleibt. Bei der
Durchführung ist
auf Zug-  oder Versorgungsast abzuleiten.
Die Äste im unteren Kronenbereich sind zu erhalten.

Ob die Maßnahme in Seilklettertechnik (SKT) ausgeführt
werden muss, ist im Rahmen einer einsatzbezogenen
Gefährdungs-beurteilung durch den AN zu ermitteln. Erst
nach erfolgter Prüfung  durch den AG erhält der AN die
Freigabe für die Durchführung der Maßnahme in SKT.
Grundsätzlich kommen SKT-Maßnahmen nur dort in Frage,
wo der  Einsatz von Hubarbeitsbühnen (vor allem auch
Hubarbeitsbühnen mit Raupenfahrwerk) aufgrund der
Zugänglichkeit nicht möglich ist.

**03.01.0580 Kronensicherungsschnitt, Baumhöhe bis 10 m**
Durchführung eines Kronensicherungsschnittes.

Baumhöhe bis 10 m

Abrechnung erfolgt pro Baum.
Menge: 1,000 Stck

**03.01.0590 Kronensicherungsschnitt auf Problemstandort, Baumhöhe bis 10 m**
Siehe vorh. Position, Ausführung jedoch in
Seilklettertechnik (SKT).

Baumhöhe bis 10 m

Abrechnung erfolgt pro Baum.
Menge: 1,000 Stck

**03.01.0600 Kronensicherungsschnitt, Baumhöhe bis 20 m**
Durchführung eines Kronensicherungsschnittes.

Baumhöhe bis 20 m

Abrechnung erfolgt pro Baum.
Menge: 1,000 Stck

**03.01.0610 Kronensicherungsschnitt auf Problemstandort, Baumhöhe bis 20 m**
Siehe vorh. Position, Ausführung jedoch in
Seilklettertechnik (SKT).

Baumhöhe bis 20 m

Abrechnung erfolgt pro Baum.
Menge: 1,000 Stck

**03.01.0620 Kronensicherungsschnitt, Baumhöhe bis 30 m**
Durchführung eines Kronensicherungsschnittes.

Baum.Baumhöhe bis 30 m

Abrechnung erfolgt pro Baum.
Menge: 1,000 Stck

**03.01.0630 Kronensicherungsschnitt auf Problemstandort, Baumhöhe bis 30 m**
Siehe vorh. Position, Ausführung jedoch in
Seilklettertechnik (SKT).

Baumhöhe bis 30 m

Abrechnung erfolgt pro Baum.
Menge: 1,000 Stck

**03.01.0640 Kronensicherungsschnitt, Baumhöhe > 30 m**
Durchführung eines Kronensicherungsschnittes.

Baumhöhe > 30 m

Abrechnung erfolgt pro Baum.
Menge: 1,000 Stck

**03.01.0650 Kronensicherungsschnitt auf Problemstandort, Baumhöhe > 30 m**
Siehe vorh. Position, Ausführung jedoch in
Seilklettertechnik (SKT).

Baumhöhe > 30 m

Abrechnung erfolgt pro Baum.
Menge: 1,000 Stck

*Hinweis*
Die Maßnahme ist an Bäumen erforderlich, bei denen in
der
Vergangenheit Kappungen an Starkästen in der Krone
durchgeführt wurden und es im weiteren
Entwicklungsverlauf
zur Ausbildung neuer Triebe (Ständer/Reiterate)
gekommen ist.
Bei vorhandenen Brutnestern von schützenwerten
Vogelarten
(z.B. Saatkrähen) ist die Maßnahme wie folgt
durchzuführen:
Reiterate, in denen sich das Nest befindet, sind ca.
20cm oberhalb
der Nester einzukürzen.

Die verbleibenden Reiterate sind in ihrer Länge
mindestens um 2/3
einzukürzen. Die neu gebildeten Triebe/Ständer sind zur
Erhaltung
der Verkehrssicherheit zu vereinzeln und/oder
einzukürzen.
Generell sind rund 1/3 der Ständer pro Schnittgang zu
entfernen. Bei schlechter Anbindung der Reiterate
müssen
diese vollständig entfernt werden. Dabei muss die
Einkürzung bzw. der Schnitt oberhalb der
Kappungsstellen
erfolgen, vorhandene Überwallungswülste dürfen dabei
nicht verletzt werden. Das langfristige Ziel der
Schnittmaßnahme ist die sukzessive Ausformung einer
Sekundärkrone.
Bestehen während der Ausführung Zweifel, dass aufgrund
starker Einfaulungen der Stammköpfe die Tragfähigkeit
der gebildeten Triebe/Ständer nicht ausreichend ist,
muss
die weitere Vorgehensweise (u.U. Rückschnitt unterhalb
der ehemaligen Kappungsstellen) vor Ausführung mit dem
AG abgeklärt werden.

Ob die Maßnahme in Seilklettertechnik (SKT) ausgeführt
werden muss, ist im Rahmen einer einsatzbezogenen
Gefährdungsbeurteilung durch den AN zu ermitteln. Erst
nach erfolgter Prüfung  durch den AG erhält
der AN die Freigabe für die Durchführung der Maßnahme
in SKT. Grundsätzlich kommen SKT-Maßnahmen nur dort in
Frage, wo der  Einsatz von Hubarbeitsbühnen (vor allem
auch Hubarbeitsbühnen mit Raupenfahrwerk) aufgrund der
Zugänglichkeit nicht möglich ist.

**03.01.0660 Nachbehandlung gekappter Kronen mit Ständerbildung, Baumhöhe bis 10 m**
Durchführung einer Ständernachbehandlung.

Baumhöhe bis 10 m

Abrechnung erfolgt pro Baum.
Menge: 1,000 Stck

**03.01.0670 Nachbehandlung gekappter Kronen auf Problemstandort, Baumhöhe bis 10 m**
Siehe vorh. Position, Ausführung jedoch in
Seilklettertechnik (SKT).

Baumhöhe bis 10 m

Abrechnung erfolgt pro Baum.
Menge: 1,000 Stck

**03.01.0680 Nachbehandlung gekappter Kronen mit Ständerbildung, Baumhöhe bis 20 m**
Durchführung einer Ständernachbehandlung.

Baumhöhe bis 20 m

Abrechnung erfolgt pro Baum.
Menge: 1,000 Stck

**03.01.0690 Nachbehandlung gekappter Kronen auf Problemstandort, Baumhöhe bis 20 m**
Siehe vorh. Position, Ausführung jedoch in
Seilklettertechnik (SKT).

Baumhöhe bis 20 m

Abrechnung erfolgt pro Baum.
Menge: 1,000 Stck

**03.01.0700 Nachbehandlung gekappter Kronen mit Ständerbildung, Baumhöhe bis 30 m**
Durchführung einer Ständernachbehandlung.

Baumhöhe bis 30 m

Abrechnung erfolgt pro Baum.
Menge: 1,000 Stck

**03.01.0710 Nachbehandlung gekappter Kronen auf Problemstandort, Baumhöhe bis 30 m**
Siehe vorh. Position, Ausführung jedoch in
Seilklettertechnik (SKT).

Baumhöhe bis 30 m

Abrechnung erfolgt pro Baum.
Menge: 1,000 Stck

**03.01.0720 Nachbehandlung gekappter Kronen mit Ständerbildung, Baumhöhe > 30 m**
Durchführung einer Ständernachbehandlung.

Baumhöhe > 30 m

Abrechnung erfolgt pro Baum.
Menge: 1,000 Stck

**03.01.0730 Nachbehandlung gekappter Kronen auf Problemstandort, Baumhöhe > 30 m**
Siehe vorh. Position, Ausführung jedoch in
Seilklettertechnik (SKT).

Baumhöhe > 30 m

Abrechnung erfolgt pro Baum.
Menge: 1,000 Stck

*Hinweis*
Aus artenschurzrechtlichen Gründen kann es vor
Ausführung der
Baumpflegemaßnahme erforderlich sein den Baum mit einem

Endoskop auf vorhandene Brutnester und Besiedlung von
Vögeln, Insekten etc. zu untersuchen.

Durchführung einer endoskopischen Untersuchung von
festgestellten Nisthöhlen an (Höhlen-) Bäumen auf
Vögel,
Fledermäusen und Insekten etc.

Nach Auswertung ist dem AG eine kurze schriftliche
Zusammenfassung der Untersuchungsergebnisse
mit folgenden Eckdaten zu übergeben:

Baumdaten
Lage am Baum
Anzahl der untersuchten Höhlungen
Bilddokumentation
Erste Einschätzung (bewohnt, nicht bewohnt,
welcher Besatz etc.)

Abrechnung pro Baum.

**03.01.0740 Auswertung einer endoskopischen Untersuchung**
Durchführung einer endoskopischen Untersuchung von
festgestellten Nisthöhlen an (Höhlen-) Bäumen auf
Vögel,
Fledermäusen und Insekten etc.

Nach Auswertung ist dem AG eine kurze schriftliche
Zusammenfassung der Untersuchungsergebnisse
mit folgenden Eckdaten zu übergeben:

Baumdaten
Lage am Baum
Anzahl der untersuchten Höhlungen
Bilddokumentation
Erste Einschätzung (bewohnt, nicht bewohnt,
welcher Besatz etc.)

Abrechnung pro Baum.
Menge: 1,000 Stck

#### Titel 03.02 Kronensicherungen

**03.02.0010 Einbau dynamischer Kronensicherung 2 to, 2,3,4-fach oder Ring-Verband**
Einbau eines dynamischen Kronensicherungssystems,
Gurtband Mindestbruchlast 2 to inkl. Reibeschutz und
1 Schnalle pro Endverbindung.

Einbausystem: je nach Vorgabe durch den AG im 2,3,4-
fach
oder Ring-Verband

Abrechnung erfolgt pro m verbautem
Kronensicherungsmaterial.
Menge: 1,000 m

**03.02.0020 Einbau dynamischer Kronensicherung 4 to, 2,3,4-fach oder Ring-Verband**
Einbau eines dynamischen Kronensicherungssystems,
Gurtband Mindestbruchlast 4 to inkl. Reibeschutz und
1 Schnalle pro Endverbindung.

Einbausystem: je nach Vorgabe durch den AG im 2,3,4-
fach
oder Ring-Verband

Abrechnung erfolgt pro m verbautem
Kronensicherungsmaterial.
Menge: 1,000 m

**03.02.0030 Einbau dynamischer Kronensicherung 7 to, 2,3,4-fach oder Ring-Verband**
Einbau eines dynamischen Kronensicherungssystems,
Gurtband Mindestbruchlast 7 to inkl. Reibeschutz und
1 Schnalle pro Endverbindung.

Einbausystem: je nach Vorgabe durch den AG im 2,3,4-
fach
oder Ring-Verband

Abrechnung erfolgt pro m verbautem
Kronensicherungsmaterial.
Menge: 1,000 m

**03.02.0040 Einbau statischer Kronensicherung 2 to, 2-fach Verband**
Einbau eines statischen Kronensicherungssystems,
Gurtband Mindestbruchlast 2 to inkl. Reibeschutz
und 1 Schnalle pro Endverbindung.

Einbausystem: nach Vorgabe durch den AG im 2-fach
Verband

Abrechnung erfolgt pro m verbautem
Kronensicherungsmaterial.
Menge: 1,000 m

**03.02.0050 Einbau statischer Kronensicherung, 4 to, 2-fach Verband**
Einbau eines statischen Kronensicherungssystems,
Gurtband Mindestbruchlast 4 to inkl. Reibeschutz
und 1 Schnalle pro Endverbindung.

Einbausystem: nach Vorgabe durch den AG im 2-fach
Verband

Abrechnung erfolgt pro m verbautem
Kronensicherungsmaterial.
Menge: 1,000 m

**03.02.0060 Einbau statischer Kronensicherung 7 to, 2-fach Verband**
Einbau eines statischen Kronensicherungssystems,
Gurtband Mindestbruchlast 7 to inkl. Reibeschutz
und 1 Schnalle pro Endverbindung.

Einbausystem: nach Vorgabe durch den AG im 2-fach
Verband

Abrechnung erfolgt pro m verbautem
Kronensicherungsmaterial.
Menge: 1,000 m

#### Titel 03.03 Baumfällungen

**03.03.0010 Baumfällung, Baumhöhe bis 10 m**
Durchführung einer Baumfällung.

Baumhöhe bis 10 m

Abrechnung erfolgt pro Baum.
Menge: 1,000 Stck

**03.03.0020 Baumfällung auf Problemstandort, Baumhöhe bis 10 m**
Siehe vorh. Position, Ausführung jedoch in
Seilklettertechnik (SKT).

Baumhöhe bis 10 m

Abrechnung erfolgt pro Baum.
Menge: 1,000 Stck

**03.03.0030 Baumfällung, Baumhöhe bis 20 m**
Durchführung einer Baumfällung.

Fällung mit Großmaschinen oder Seilklettertechnik.

Baumhöhe bis 20 m

Abrechnung erfolgt pro Baum.
Menge: 1,000 Stck

**03.03.0040 Baumfällung auf Problemstandort, Baumhöhe bis 20 m**
Siehe vorh. Position, Ausführung jedoch in
Seilklettertechnik (SKT).

Baumhöhe bis 20 m

Abrechnung erfolgt pro Baum.
Menge: 1,000 Stck

**03.03.0050 Baumfällung, Baumhöhe bis 30 m**
Durchführung einer Baumfällung.

Baumhöhe bis 30 m

Abrechnung erfolgt pro Baum.
Menge: 1,000 Stck

**03.03.0060 Baumfällung auf Problemstandort, Baumhöhe bis 30 m**
Siehe vorh. Position, Ausführung jedoch in
Seilklettertechnik (SKT).

Baumhöhe bis 30 m

Abrechnung erfolgt pro Baum.
Menge: 1,000 Stck

**03.03.0070 Baumfällung, Baumhöhe > 30 m**
Durchführung einer Baumfällung.

Baumhöhe > 30 m

Abrechnung erfolgt pro Baum.
Menge: 1,000 Stck

**03.03.0080 Baumfällung auf Problemstandort, Baumhöhe > 30 m**
Siehe vorh. Position, Ausführung jedoch in
Seilklettertechnik (SKT).

Baumhöhe > 30 m

Abrechnung erfolgt pro Baum.
Menge: 1,000 Stck

**03.03.0090 Baumfällung - Rückschnitt auf Ökostamm, Baumhöhe bis 10 m**
Rückschnitt des Stammes nach Angaben des AG auf
4 - 8 m (Habitatstamm).

Baumhöhe bis 10 m

Abrechnung erfolgt pro Baum.
Menge: 1,000 Stck

**03.03.0100 Baumfällung auf Problemstandort - Rückschnitt auf Ökostamm, Baumhöhe bis 10 m**
Siehe vorh. Position, Ausführung jedoch in
Seilklettertechnik (SKT).

Baumhöhe bis 10 m

Abrechnung erfolgt pro Baum.
Menge: 1,000 Stck

**03.03.0110 Baumfällung - Rückschnitt auf Ökostamm, Baumhöhe bis 20 m**
Rückschnitt des Stammes nach Angaben des AG auf
4 - 8 m (Habitatstamm).

Baumhöhe bis 20 m

Abrechnung erfolgt pro Baum.
Menge: 1,000 Stck

**03.03.0120 Baumfällung auf Problemstandort - Rückschnitt auf Ökostamm, Baumhöhe bis 20 m**
Siehe vorh. Position, Ausführung jedoch in
Seilklettertechnik (SKT).

Baumhöhe bis 20 m

Abrechnung erfolgt pro Baum.
Menge: 1,000 Stck

**03.03.0130 Baumfällung - Rückschnitt auf Ökostamm, Baumhöhe bis 30 m**
Rückschnitt des Stammes nach Angaben des AG auf
4 - 8 m (Habitatstamm).

Baumhöhe bis 30 m

Abrechnung erfolgt pro Baum.
Menge: 1,000 Stck

**03.03.0140 Baumfällung auf Problemstandort- Rückschnitt auf Ökostamm, Baumhöhe bis 30 m**
Siehe vorh. Position, Ausführung jedoch in
Seilklettertechnik (SKT).

Baumhöhe bis 30 m

Abrechnung erfolgt pro Baum.
Menge: 1,000 Stck

**03.03.0150 Baumfällung - Rückschnitt auf Ökostamm, Baumhöhe > 30 m**
Rückschnitt des Stammes nach Angaben des AG auf
4 - 8 m (Habitatstamm).

Baumhöhe > 30 m

Abrechnung erfolgt pro Baum.
Menge: 1,000 Stck

**03.03.0160 Baumfällung auf Problemstandort - Rückschnitt auf Ökostamm, Baumhöhe > 30 m**
Siehe vorh. Position, Ausführung jedoch in
Seilklettertechnik (SKT).

Baumhöhe > 30 m

Abrechnung erfolgt pro Baum.
Menge: 1,000 Stck

**03.03.0170 Fällung eines Stämmlings, Baumhöhe bis 10 m**
Fällung eines Stämmlings eines mehrstämmigen Baumes.

Baumhöhe bis 10 m

Abrechnung erfolgt pro Stück/Stämmling.
Menge: 1,000 Stck

**03.03.0180 Fällung eines Stämmlings, Baumhöhe bis 20 m**
Siehe vorh. Position.

Baumhöhe bis 20 m

Abrechnung erfolgt pro Stück/Stämmling.
Menge: 1,000 Stck

**03.03.0190 Fällung eines Stämmlings Baumhöhe bis 30 m**
Siehe vorh. Position.

Baumhöhe bis 30 m

Abrechnung erfolgt pro Stück/Stämmling.
Menge: 1,000 Stck

**03.03.0200 Fällung eines Stämmlings Baumhöhe > 30 m**
Siehe vorh. Position.

Baumhöhe > 30 m

Abrechnung erfolgt pro Stück/Stämmling.
Menge: 1,000 Stck

**03.03.0210 Baumfällung aufgrund Rußrindenbefall, Baumhöhe bis 10 m**
Der mit dem Rußrindenpilz befallene u.U. bereits
komplett abgestorbene Baum ist möglichst bei feuchter
Witterung unter Schonung der umgeblichen Baulichkeiten
und Bepflanzungen ebenerdig zu fällen.

Gemäß der Musterbetriebsanweisung B.01.18 der SVG muss
bei der Schutzkleidung Vollschutz getragen werden.

Empfohlene PSA bei motormanueller Fällung und
Aufarbeitung:

 Bei der motormanuellen Arbeit artikelfiltrierender
Atemschutz
(im Handel erhältlich als Feinstaubmaske)  FFP2/FFP3
mit
Ausatemventil tragen.
 Arbeitskleidung bevorzugt nass reinigen (waschen)
 Ausschütteln der Arbeitskleidung nur mit Atemschutz im
Freien ohne Gefährdung Dritter.
 Das Tragen weiterer PSA, z.B. gebläseunterstützter
Atemschutz,ist je nach Beurteilung der Gefährdung
abzuwägen;
 auf die empfohlene PSA der Muster-Betriebsanweisung
Der SVLFG B.01.18 wird verwiesen

Die Schutzkleidung muss durch den AN gestellt werden.

Das anfallende Schnittgut muss unmittelbar in
geeignete, durch Plane oder Deckel verschließbare,
Container geladen und abtransportiert werden.

Die Kosten für die fachgerechte externe Entsorgung des
befallenen Holzes ist in den Einheitspreis mit
einzukalkulieren !

Baumhöhe bis 10 m

Abrechnung erfolgt pro Baum.
Menge: 1,000 Stck

**03.03.0220 Baumfällung aufgrund Rußrindenbefall, Baumhöhe bis 20 m**
Siehe vorh. Position.

Baumhöhe bis 20 m

Abrechnung erfolgt pro Baum.
Menge: 1,000 Stck

**03.03.0230 Baumfällung aufgrund Rußrindenbefall, Baumhöhe bis 30 m**
Siehe vorh. Position.

Baumhöhe bis 30 m

Abrechnung erfolgt pro Baum.
Menge: 1,000 Stck

**03.03.0240 Baumfällung aufgrund Rußrindenbefall, Baumhöhe > 30 m**
Siehe vorh. Position.

Baumhöhe > 30 m

Abrechnung erfolgt pro Baum.
Menge: 1,000 Stck

**03.03.0250 Umgestürzter Baum entfernen, Baumhöhe bis 10 m**
Umgestürzter und bereits liegender Baum entfernen.

Baumhöhe bis 10 m.

Abrechnung pro Baum.
Menge: 1,000 Stck

**03.03.0260 Umgestürzter Baum entfernen, Baumhöhe bis 20 m**
Umgestürzter und bereits liegender Baum entfernen.

Baumhöhe bis 20 m.

Abrechnung pro Baum.
Menge: 1,000 Stck

**03.03.0270 Umgestürzter Baum entfernen, Baumhöhe bis 30 m**
Umgestürzter und bereits liegender Baum entfernen.

Baumhöhe bis 30 m.

Abrechnung pro Baum.
Menge: 1,000 Stck

**03.03.0280 Umgestürzter Baum entfernen, Baumhöhe > 30 m**
Umgestürzter und bereits liegender Baum entfernen.

Baumhöhe > 30 m.

Abrechnung pro Baum.
Menge: 1,000 Stck

#### Titel 03.04 Absperrmaßnahmen

**03.04.0010 Aufwand für Absperrmaßnahmen an Straßen der Kategorie 1, Regionale Hauptverkehrsstraße**
Sichern der Baustelle nach Straßenart 1, regionale
Haupt-
Verkehrsstraße (z.B. 4 spurige Kreis- oder
Landesstraße)
gemäß den Vorschriften der StVO und den Anordnungen
der Verkehrsbehörde mit Verkehrszeichen, Absperrungen,
Leit- und Schutzeinrichtungen. Die erforderlichen
Genehmigungen sind vom AN bei der
Straßenverkehrsbehörde
zu beantragen und deren Anweisungen zu befolgen. Die
Verkehrszeichen und Leiteinrichtungen müssen mit
Reflexstoffen
überzogen sein. Sie sind ständig zu unterhalten und
bei Erfordernis zu reinigen.

Voraussichtlicher Umfang: 2 - 4 Mitarbeiter, Stellen
von
Verkehrsleitkegeln und Verkehrszeichen zur Geschwindigkeitsreduktion, Einsatz von 1 -2 fahrbaren
Absperrtafeln bis hin zur Einrichtung einer
Ampelregelung.

Der AG ist vor Einrichtung der Baustellensicherung
zu informieren!

Abrechnung erfolgt pro Einsatzort d.h. pro
zusammenhängende Baustelleneinrichtung.
Nicht pro Baum.
Menge: 1,000 Stck

**03.04.0020 Aufwand für Absperrmaßnahmen an Straßen der Kategorie 3/4, Hauptsammelstraße/Sammelstraße**
Sichern der Baustelle nach Straßenart 3/4,
Hauptsammelstraße/
Sammelstraße gemäß den Vorschriften der StVO und den
Anordnungen der Verkehrsbehörde mit Verkehrszeichen,
Absperrungen, Leit- und Schutzeinrichtungen. Die
erforderlichen
Genehmigungen sind vom AN bei der
Straßenverkehrsbehörde
zu beantragen und deren Anweisungen zu befolgen. Die
Verkehrszeichen und Leiteinrichtungen müssen mit
Reflexstoffen
überzogen sein. Sie sind ständig zu unterhalten und bei
Erfordernis zu reinigen.

Voraussichtlicher  Umfang: 2 - 4 Mitarbeiter, Stellen
von
Verkehrsleitkegeln und Verkehrszeichen Einsatz einer
fahrbaren Absperrtafel bis hin zur Einrichtung einer
Ampelregelung.

Der AG ist vor Einrichtung der Baustellensicherung zu
informieren!

Abrechnung erfolgt pro Einsatzort d.h. pro
zusammenhängende Baustelleneinrichtung.
Nicht pro Baum.
Menge: 1,000 Stck

**03.04.0030 Aufwand für Absperrmaßnahmen an Straßen der Kategorie 5/6, Anliegerstraße**
Sichern der Baustelle nach Straßenart 5/6,
Anliegerstraße Trenn-
und Mischprinzip, gemäß den Vorschriften der StVO und
den
Anordnungen der Verkehrsbehörde mit Verkehrszeichen,
Absperrungen, Leit- und Schutzeinrichtungen. Die
erforderlichen
Genehmigungen sind vom AN bei der
Straßenverkehrsbehörde
zu beantragen und deren Anweisungen zu befolgen. Die
Verkehrszeichen und Leiteinrichtungen müssen mit Reflex
-
stoffen überzogen sein. Sie sind ständig zu unterhalten

und bei Erfordernis zu reinigen.

Voraussichtlicher Umfang: 1 - 3 Mitarbeiter, Stellen
von
Verkehrsleitkegeln und Verkehrszeichen bis hin zum
Einsatz einer fahrbaren Absperrtafel.

Der AG ist vor Einrichtung der Baustellensicherung zu
informieren!

Abrechnung erfolgt pro Einsatzort d.h. pro
zusammenhängende Baustelleneinrichtung.
Nicht pro Baum.
Menge: 1,000 Stck

**03.04.0040 Aufwand für Absperrmaßnahmen an Straßen der Kategorie 10/11, Straße mit Schienenverkehr, Oberleitung**
Sichern der Baustelle nach Straßenart 10/11, Straße mit

Schienenverkehr und/oder Oberleitung, gemäß den
Vorschriften der StVO und den Anordnungen der
Verkehrsbehörde mit Verkehrszeichen, Absperrungen,
Leit- und Schutzeinrichtungen. Die erforderlichen
Genehmigungen sind vom AN bei der Straßenverkehrsbehörde zu beantragen und deren Anweisungen zu
befolgen.
Die Verkehrszeichen und Leiteinrichtungen müssen mit
Reflexstoffen überzogen sein. Sie sind ständig
zu unterhalten und bei Erfordernis zu reinigen.

Voraussichtlicher Umfang: 1 - 3 Mitarbeiter, Stellen
von
Verkehrsleitkegeln und Verkehrszeichen, Einsatz eines
Sicherheitspostens und einer fahrbaren Absperrtafel.

Der AG ist vor Einrichtung der Baustellensicherung zu
informieren!

Abrechnung erfolgt pro Einsatzort d.h. pro
zusammenhängende Baustelleneinrichtung.
Nicht pro Baum.
Menge: 1,000 Stck

**03.04.0050 Absperrungsmaßnahmen im Gleisbereich**
Absperrungsmaßnahmen - Kosten für die Organisation
und Durchführung der ordnungsgemäßen Baustelleneinrichtung und -sicherung gemäß der RNV-Dienstanweisung
zum Arbeiten im Gleisbereich und den RNV-Bestimmungen
zum Schutz elektrischer Bahnanlagen bei Bauarbeiten im
Gleisbereich. (siehe Anlage)

Der AG ist vor Einrichtung der Baustellensicherung zu
informieren!

Abrechnung erfolgt pro Einsatzort d.h. pro
Zusammenhängende Baustelleneinrichtung.
Nicht pro Baum.
Menge: 1,000 Stck

#### Titel 03.05 Schädlingsbekämpfung - physikalische Bek

**03.05.0010 Beseitigung Eichenprozessipnsspinner in 5-6m Höhe, Abarbeitung vom Boden aus**
Baum von Nestern des Eichenprozessionsspinners bis zu
einer Höhe von maximal 5-6 m vom Boden aus
rückstandsfrei befreien, Nester entsorgen, incl. aller
notwendigen Nebenarbeiten wie Absperrung des
Arbeitsbereiches, Gestellung von Arbeitsmitteln etc.

EP pro Baum

Folgender Personal- sowie Maschinen- und
Materialeinsatz ist
einzukalkulieren:

Spezialsauger mit Sicherheitsfilter und
StromaggregatSchutzkleidung nach BBA | 3-3/2 incl.
Atemschutzmaskemit Ausatemventil der Klasse FFP3S
Einschließlich aller zusätzlich erforderlichen
materiellen und Personellen Ressourcen sowie weiterer
Maschineneinsatz.

Die fachgerechte Entsorgung ist zu gewährleisten und
nachzuweisen.

Die farbliche Kennzeichnung von Eichen am Stamm mit "E"
für
EPS sind nach Abschluss der Arbeiten unbedingt z.B.
mittels
Stahlbürste baumschonend zu entfernen. Erst nach
erfolgter
Beseitigung der Markierung am Baum gilt die Maßnahme
als abgeschlossen.
Menge: 1,000 Stck

**03.05.0020 Beseitigung Eichenprozessiopnsspinner < 10 m Baumhöhe**
Baum von Nestern des Eichenprozessionsspinners
rückstandsfrei befreien, Nester entsorgen, incl. aller
notwendigen Nebenarbeiten wie Absperrung des
Arbeitsbereiches, Gestellung von Arbeitsmitteln
und Hebebühnen etc.

EP pro Baum

Folgender Personal- sowie Maschinen- und
Materialeinsatz ist
einzukalkulieren:

Hubsteiger inkl. BedienungSpezialsauger mit
Sicherheitsfilter und StromaggregatSchutzkleidung nach
BBA | 3-3/2 incl. Atemschutzmaske mit Ausatemventil der
Klasse FFP3S
Einschließlich aller zusätzlich erforderlichen
materiellenund personellen Ressourcen sowie weiterer
Maschineneinsatz.

Die fachgerechte Entsorgung ist zu gewährleisten und
nachzuweisen.

Die farbliche Kennzeichnung von Eichen mit einem "E"
für EPS
sind nach Abschluss der Arbeiten unbedingt z.B. mittels

Stahlbürste baumschonend zu entfernen. Erst nach
erfolgter
Beseitigung der Markierung am Baum gilt die Maßnahme
als
abgeschlossen.

Baumhöhe bis 10m.
Menge: 1,000 Stck

**03.05.0030 Beseitigung Eichenprozessionsspinner > 10 - 20 m Baumhöhe**
Baum von Nestern des Eichenprozessionsspinners
rückstandsfrei befreien, Nester entsorgen, incl. aller
notwendigen Nebenarbeiten wie Absperrung des
Arbeitsbereiches, Gestellung von Arbeitsmitteln
und Hebebühnen etc.

EP pro Baum

Folgender Personal- sowie Maschinen- und
Materialeinsatz ist
einzukalkulieren:

Hubsteiger inkl. BedienungSpezialsauger mit
Sicherheitsfilter und StromaggregatSchutzkleidung nach
BBA | 3-3/2 incl. Atemschutzmaske mit Ausatemventil der
Klasse FFP3S
Einschließlich aller zusätzlich erforderlichen
materiellenund personellen Ressourcen sowie weiterer
Maschineneinsatz.

Die fachgerechte Entsorgung ist zu gewährleisten und
nachzuweisen.

Die farbliche Kennzeichnung von Eichen mit einem "E"
für EPS
sind nach Abschluss der Arbeiten unbedingt z.B. mittels

Stahlbürste baumschonend zu entfernen. Erst nach
erfolgter
Beseitigung der Markierung am Baum gilt die Maßnahme
als
abgeschlossen.

Baumhöhe > 10 bis 20 m.
Menge: 1,000 Stck

**03.05.0040 Beseitigung Eichenprozessipnsspinner > 20 - 30 m Baumhöhe**
Baum von Nestern des Eichenprozessionsspinners
rückstandsfrei befreien, Nester entsorgen, incl. aller
notwendigen Nebenarbeiten wie Absperrung des
Arbeitsbereiches, Gestellung von Arbeitsmitteln
und Hebebühnen etc.

EP pro Baum

Folgender Personal- sowie Maschinen- und
Materialeinsatz ist
einzukalkulieren:

1)Hubsteiger inkl. Bedienung
2)Spezialsauger mit Sicherheitsfilter und Stromaggregat
3)Schutzkleidung nach BBA | 3-3/2 incl. Atemschutzmaske
  mit Ausatemventil der Klasse FFP3S
4)Einschließlich aller zusätzlich erforderlichen
materiellen
  und personellen Ressourcen sowie weiterer
  Maschineneinsatz.

Die fachgerechte Entsorgung ist zu gewährleisten und
nachzuweisen.

Die farbliche Kennzeichnung von Eichen mit einem "E"
für
EPS sind nach Abschluss der Arbeiten unbedingt z.B.
mittels
Stahlbürste baumschonend zu entfernen. Erst nach
erfolgter
Beseitigung der Markierung am Baum gilt die Maßnahme
als
abgeschlosssen.

Baumhöhe > 20m bis 30m.
Menge: 1,000 Stck

**03.05.0050 Beseitigung Eichenprozessionsspinner in Seilklettertechnik (SKT) > 10 - 20 m Baumhöhe**
Baum von Nestern des Eichenprozessionsspinners
rückstandsfrei befreien. Der Baumstandort ist mit der
Hubarbeitsbühne nicht erreichbar und die Nester
müssen durch den Einsatz von Seilklettertechnik (SKT)
entfernt werden. Ob die Maßnahme in Seilklettertechnik
(SKT) ausgeführt werden muss, ist im Rahmen einer
einsatzbezogenen Gefährdungsbeurteilung durch den AN
zu ermitteln. Erst nach erfolgter Prüfung  durch den AG

erhält der AN die Freigabe für die Durchführung der
Maßnahme in SKT.
Grundsätzlich kommen SKT-Maßnahmen nur dort in
Frage, wo der Einsatz von Hubarbeitsbühnen
(vor allem auch Hubarbeitsbühnen mit Raupenfahrwerk)
aufgrund der Zugänglichkeit nicht möglich ist.

Nester entsorgen, incl. aller notwendigen
Nebenarbeiten wie Absperrung des Arbeitsbereiches,
Gestellung von Arbeitsmitteln etc.

EP pro Baum

Folgender Personal- sowie Maschinen- und
Materialeinsatz ist
einzukalkulieren:

Einsatz von Seilklettertechnik (Nachweis des SKT A-
Scheins)
Spezialsauger mit Sicherheitsfilter und
StromaggregatSchutzkleidung nach BBA | 3-3/2 incl.
Atemschutzmaskemit Ausatemventil der Klasse FFP3S
Einschließlich aller zusätzlich erforderlichen
materiellen und personellen Ressourcen sowie weiterer
Maschineneinsatz.

Die fachgerechte Entsorgung ist zu gewährleisten und
nachzuweisen.

Die farbliche Kennzeichnung von Eichen mit einem "E"
für EPS
sind nach Abschluss der Arbeiten unbedingt z.B. mittels

Stahlbürste baumschonend zu entfernen. Erst nach
erfolgter
Beseitigung der Markierung am Baum gilt die Maßnahme
als abgeschlossen.

Baumhöhe > 10m bis 20m.
Menge: 1,000 Stck

#### Titel 03.06 Baumpflegearbeiten nach außergewöhnliche

**03.06.0010 Sturmmaßnahme - Astausbrüche entfernen, Baumhöhe bis 20 m**
Entfernen von Astausbrüchen infolge eines
außergewöhnlichen Sturmereignisses.

Baumhöhe bis 20 m

Die Abrechnung erfolgt pro Baum, nicht nach Stückzahl
der entfernten Astausbrüche.
Menge: 1,000 Stck

**03.06.0020 Sturmmaßnahme - Astausbrüche entfernen Baumhöhe bis 30 m**
Entfernen von Astausbrüchen infolge eines
außergewöhnlichen Sturmereignisses.

Baumhöhe bis 30 m

Die Abrechnung erfolgt pro Baum, nicht nach Stückzahl
der entfernten Astausbrüche.
Menge: 1,000 Stck

**03.06.0030 Sturmmaßnahme - Astausbrüche entfernen, Baumhöhe > 30 m**
Entfernen von Astausbrüchen infolge eines
außergewöhnlichen Sturmereignisses.

Baumhöhe > 30 m

Die Abrechnung erfolgt pro Baum, nicht nach Stückzahl
der entfernten Astausbrüche.
Menge: 1,000 Stck

**03.06.0040 Sturmmaßnahme - Kronenteileinkürzung, Baumhöhe bis 20 m**
Rückschnitt von bruchgefährdeter Äste in Kronenteilen.
Die verbleibende Krone soll in ihrem arttypischen
Habitus
erhalten werden, angrenzende Kronenteile sind
anzugleichen
und somit dem Baum die Möglichkeit gegeben werden sich
wieder entsprechend entwickeln zu können.

Baumhöhe bis 20 m

Die Abrechnung erfolgt pro Baum, nicht nach Stückzahl
der entfernten Astausbrüche.
Menge: 1,000 Stck

**03.06.0050 Sturmmaßnahme - Kronenteileinkürzung, Baumhöhe bis 30 m**
Siehe vorh. Position

Baumhöhe bis 30 m

Die Abrechnung erfolgt pro Baum, nicht nach Stückzahl
der entfernten Astausbrüche.
Menge: 1,000 Stck

**03.06.0060 Sturmmaßnahme - Kronenteileinkürzung, Baumhöhe > 30 m**
Siehe vorh. Position

Baumhöhe > 30 m

Die Abrechnung erfolgt pro Baum, nicht nach Stückzahl
der entfernten Astausbrüche.
Menge: 1,000 Stck

**03.06.0070 Sturmmaßnahme - Kronensicherungsschnitt, Baumhöhe bis 20 m**
Die Maßnahme dient dem kurz- bzw. mittelfristigen
Erhalt von
stark geschädigten Bäumen. Die Durchführung der Schnitt
-
maßnahmen zur Entfernung ganzer Kronenteile bzw. der
gesamten Krone erfolgt im Grob- und Starkastbereich
mit dem Ziel die Verkehrssicherheit wiederherzustellen.
Dabei ist anzustreben, dass der ursprüngliche Habitus
in
Grundzügen bewahrt bleibt. Bei der Durchführung ist auf
Zug-  oder Versorgungsast abzuleiten.
Die Äste im unteren Kronenbereich sind zu erhalten.

Baumhöhe bis 20 m

Abrechnung erfolgt pro Baum.
Menge: 1,000 Stck

**03.06.0080 Sturmmaßnahme - Kronensicherungsschnitt, Baumhöhe bis 30 m**
Siehe vorh. Position

Baumhöhe bis 30 m

Abrechnung erfolgt pro Baum.
Menge: 1,000 Stck

**03.06.0090 Sturmmaßnahme - Kronensicherungsschnitt, Baumhöhe > 30 m**
Siehe vorh. Position

Baumhöhe > 30 m

Abrechnung erfolgt pro Baum.
Menge: 1,000 Stck

**03.06.0100 Sturmmaßnahme - Baumfällung - Rückschnitt auf Ökostamm, Baumhöhe bis 20 m**
Rückschnitt des Stammes nach Angaben des AG auf
4 - 8 m (Habitatstamm).

Baumhöhe bis 20 m

Abrechnung erfolgt pro Baum.
Menge: 1,000 Stck

**03.06.0110 Sturmmaßnahme - Baumfällung - Rückschnitt auf Ökostamm, Baumhöhe bis 30 m**
Siehe vorh. Position

Baumhöhe bis 30 m

Abrechnung erfolgt pro Baum.
Menge: 1,000 Stck

**03.06.0120 Sturmmaßnahme - Baumfällung - Rückschnitt auf Ökostamm, Baumhöhe > 30 m**
Siehe vorh. Position

Baumhöhe > 30 m

Abrechnung erfolgt pro Baum.
Menge: 1,000 Stck

**03.06.0130 Sturmmaßnahme - Sondermaßnahme**
Einsatz einer Kolonne nach einem außergewöhnlichem
Sturmereignis zur Entfernung bzw. Aufarbeitung von
umgestürzten und/oder bereits liegenden Bäumen
sowie an Fassaden oder Nachbarbäumen lehnenden Bäumen.
Arbeiten mit der Hubarbeitsbühne und anderem
technischen
Hilfsgerät (ausgenommen Fahrzeuge zum Abtransport)
um Verkehrswege im Stadtgebiet schnellstmöglich
frei zu räumen und wieder befahrbar zu machen.

Abrechnung erfolgt nach Stundenaufwand.
Menge: 1,000 h

#### Titel 03.07 Stundenlohnarbeiten

**03.07.0010 Helfer*in, Bodenmann,-frau**
Helfer*in, Bodenpersonal
Menge: 1,000 h

**03.07.0020 Baumpfleger*in**
Facharbeiter*in in der Baumpflege, ETW oder höher
qualifiziert
Menge: 1,000 h

**03.07.0030 LKW mit Kran, 8 - 12 to, inkl. Bedienung**
LKW bis 12 to mit Kran, inkl. und Bedienung
Menge: 1,000 h

**03.07.0040 LKW mit Kran, > 12 to, inkl. Bedienung**
LKW > 12 to mit Kran, inkl. und Bedienung
Menge: 1,000 h

**03.07.0050 Hubarbeitsbühne bis 30m Arbeitshöhe**
Hubarbeitsbühne bis 30 m Arbeitshöhe auf
LKW-Fahrgestell oder Raupenfahrwerk,
inkl. Bedienung
Menge: 1,000 h

**03.07.0060 Entsorgungseinheit**
LKW bis 7,5 to, inkl. Hacker und Bedienung
Menge: 1,000 h

USt %: 19,00
